# Kanalerneuerung Mathildestraße von Emilstraße bis Körpershof
Angebotsaufforderung (GAEB 90, DA83)
Eröffnung: 18.11.25
Währung: EUR
Auftraggeber: Kanalerneuerung 2. BA

## Kanalerneuerung Mathildestraße von Emils
Datum: 17.06.25

### 1 KANALERNEUERUNG MATHILDESTRASSE VON EMIL STRAßE BIS KÖRPERSHOF

*Hinweis*
KANALERNEUERUNG MATHILDESTRASSE VON EMILSTRAßE
BIS KÖRPERSHOF

#### 1.10 ERSCHLIESSEN UND ABRÄUMEN DER BAUSTELLE

##### 1.10.1 BAUSTELLENEINRICHTUNG

**1.10.1.0000 VORBEMERKUNGEN**
Menge: 0,000

**1.10.1.1000 BAUSTELLENEINRICHTUNG**
Menge: 0,000

**1.10.1.1010 Baustelle einrichten**
Baustelle einrichten
Baustelle für Anfuhr, Abladen, Aufstellen, Einrichten
und Umbauen aller für die Bauausführung erforderlichen
Geräte, Maschinen, Büro-, Mannschafts- und
Gerätewagen/-buden einrichten. Die Vorhaltekosten sind
in die entsprechenden Positionen einzurechnen.

Eine Einzäunung der BE-Fläche ist in den Einheitspreis
einzurechnen und wird nicht gesondert vergütet.

Hinweis: Die Personalkosten sind grundsätzlich in die
entsprechenden Leistungspositionen einzurechnen.

Einheitspreis für die Pauschale in Worten:

.......................................................
.......................
Menge: 1,000 Pau.

**1.10.1.1020 Baustelle räumen**
Baustelle räumen
Für Abbauen, Verladen und Abfahren aller unter der
Position "Baustelle einrichten" aufgeführten
Einrichtungen.

Einheitspreis für die Pauschale in Worten:

.......................................................
........................
Menge: 1,000 Pau.

**1.10.1.1030 Wasser heranbringen**
Wasser heranbringen
Heranbringen von Wasser zu den jeweiligen
Verwendungsstellen einschließlich der Herstellung der
erforderlichen Zapfstellen und späterem Abbau.

Die Kosten für die Wasser- und Abwassergebühren sowie
für Fahrbahnquerungen (Schlauchbrücken) sind in die
entsprechenden Positionen einzurechnen und werden nicht
gesondert vergütet.

Einheitspreis für die Pauschale in Worten:

.......................................................
.......................
Menge: 1,000 Pau.

**1.10.1.1040 Strom heranbringen**
Strom heranbringen
Heranbringen von Strom zu den Verwendungsstellen von
einem an das öffentliche Versorgungsnetz
angeschlossenen Baustromzähler.

Die Energiekosten sind in die entsprechenden Positionen
einzurechnen und werden nicht gesondert vergütet.

Einheitspreis für die Pauschale in Worten:

.......................................................
.......................
Menge: 1,000 Pau.

**1.10.1.2000 SICHERUNGSMASSNAHMEN**
Menge: 0,000

**1.10.1.2100 Bauzaun aufstellen (Kanalbau)**
Bauzaun aufstellen (Kanalbau)
Bauzaun beidseitig der Baugrube aufstellen, vorhalten
und entsprechend dem Baufortschritt innerhalb der
Baustelle versetzen. Nach Beendigung der Arbeiten ist
der Zaun abzubauen, aufzuladen und abzufahren.

Die Mindesthöhe der Zaunelemente beträgt 2,00 m.
Abrechnungslänge ist die einfache Kanalachsenlänge.

Die Kosten für den notwendigen Bauzaun an den Kopfenden
der jeweiligen Einzelabschnitte sowie der Mehraufwand
im Bereich der Schachtbaugruben sind in den
Einheitspreis einzurechnen und werden nicht gesondert
vergütet.

Einheitspreis für den Meter in Worten:

.......................................................
.......................
Menge: 230,000 m

**1.10.1.2260 Baugrubenabdeckung, BKL 60, herstellen (Kanalbaugrube)**
Baugrubenabdeckung, BKL 60, herstellen (Kanalbaugrube)
Befahrbare Abdeckung über der Kanalbaugrube für eine
Verkehrsbelastung der Brückenklasse 60 sowie die
erforderlichen seitlichen Geländer und Auflager
herstellen, vorhalten und nach Beendigung der Arbeiten
wieder ausbauen, aufladen und abfahren, einschließlich
aller Nebenarbeiten.

Abrechnungsbreite ist die nach DIN EN 1610 festgelegte
Baugrubenmindestbreite für die Kanalbaugrube (siehe
auch Vorbemerkungen Erdarbeiten).

Abrechnungslänge ist die Baugrubenlänge. Überlappungen
bei der Abdeckung sind in den Einheitpreis einzurechnen
und werden nicht gesondert vergütet.

Einheitspreis für den m² in Worten:

.......................................................
.......................
Menge: 50,000 m²

**1.10.1.2360 Baugrubenabdeckung, BKL 60, herstellen (Provisorische Überfahrt, vorh alten Rettungsweg)**
Baugrubenabdeckung,  BKL 60, herstellen (Provisorische
Überfahrt, vorhalten Rettungsweg)
Befahrbare Abdeckung als provisorische Überfahrt, für
eine Verkehrsbelastung der Brückenklasse 60,
einschließlich Auflager herstellen, vorhalten und nach
Beendigung der Arbeiten wieder ausbauen, aufladen und
abfahren, einschließlich aller Nebenarbeiten.

Abrechnungsbreite ist die Breite des Arbeitsraums.
Abrechnungslänge ist die notwendige Länge, um eine
provisorische Überfahrt herzustellen.

Überlappungen bei der Abdeckung sind in den
Einheitpreis einzurechnen und werden nicht gesondert
vergütet.

Einheitspreis für den m² in Worten:

.......................................................
.......................
Menge: 120,000 m²

**1.10.1.3020 Baumschutz für Bäume mit einem Stammumfang von 30 cm bis 100 cm herste llen**
Baumschutz für Bäume mit einem Stammumfang von 30 cm
bis 100 cm herstellen
Baumschutz (Stammschutz) für Bäume mit einem
Stammumfang von 30 cm bis 100 cm bestehend aus
wenigstens drei elastischen Schläuchen,
Mindestdurchmesser 50 mm und einer umlaufenden
mindestens 2,00 m hohen Schalung, sowie einer
Vliesunterlage  herstellen, vorhalten, unterhalten und
falls notwendig ergänzen sowie nach Abschluss der
Baumaßnahme abbauen, aufladen und abfahren.

Die Schutzvorrichtung darf nicht unmittelbar auf die
Wurzelanläufe aufgesetzt werden. Es ist ein Vlies
zwischen der umlaufenden Schalung und den
Wurzelanläufen zu verlegen.

Außerdem wird darauf hingewiesen, dass die Vorgaben der
vorgenannten Vorschriften und Auflagen auch den Schutz
der Baumscheibe umfassen. Die Kosten für hierbei
anfallende Schutzmaßnahmen sind in den Einheitspreis
einzurechnen und werden nicht gesondert vergütet.

Bei Baumbeschädigungen wird vom städtischen Fachbereich
2-2-10, Ökologische Planung, ein
Gehölzwertermittlungsgutachten nach dem
Sachwertverfahren (Methode Koch) durchgeführt. Das
Gutachten ist vom AN anzuerkennen.
Baumsanierungskosten, sämtliche Arbeiten und die Kosten
des Gutachtens gehen zu Lasten des AN.

Einheitspreis für das Stück in Worten:

.......................................................
.......................
Menge: 2,000 Stck

**1.10.1.3050 Baumschutz für Bäume mit einem Stammumfang von 101 cm bis 200 cm herst ellen**
Baumschutz für Bäume mit einem Stammumfang von 101 cm
bis 200 cm herstellen
Baumschutz (Stammschutz) für Bäume mit einem
Stammumfang von 101 cm bis 200 cm bestehend aus
wenigstens drei elastischen Schläuchen,
Mindestdurchmesser 50 mm und einer umlaufenden
mindestens 2,00 m hohen Schalung,  sowie einer
Vliesunterlage herstellen, vorhalten, unterhalten und
falls notwendig ergänzen sowie nach Abschluss der
Baumaßnahme abbauen, aufladen und abfahren.

Die Schutzvorrichtung darf nicht unmittelbar auf die
Wurzelanläufe aufgesetzt werden. Es ist ein Vlies
zwischen der umlaufenden Schalung und den
Wurzelanläufen zu verlegen.

Außerdem wird darauf hingewiesen, dass die Vorgaben der
vorgenannten Vorschriften und Auflagen auch den Schutz
der Baumscheibe umfassen. Die Kosten für hierbei
anfallende Schutzmaßnahmen sind in den Einheitspreis
einzurechnen und werden nicht gesondert vergütet.

Bei Baumbeschädigungen wird vom städtischen Fachbereich
2-2-10, Ökologische Planung, ein
Gehölzwertermittlungsgutachten nach dem
Sachwertverfahren (Methode Koch) durchgeführt. Das
Gutachten ist vom AN anzuerkennen.
Baumsanierungskosten, sämtliche Arbeiten und die Kosten
des Gutachtens gehen zu Lasten des AN.

Einheitspreis für das Stück in Worten:

.......................................................
.......................
Menge: 5,000 Stck

**1.10.1.4100 Bereitstellen eines Bürocontainers**
Bereitstellen eines Bürocontainers
Bereithalten eines aus einem Raum bestehenden,
doppelwandigen Bauleitungsbüros mit folgender
Mindesteinrichtung: Beleuchtung, jeweils mit
Einzelgeräten, Heizung,  Waschgelegenheit, 2
Schreibtische mit Stühlen, 1 verschließbarer
Kleiderspind, 2 verschließbare Aktenschränke, 5 Stühle
und 2 Ablagetische, einschließlich Stromanschluss.

Im Einheitspreis ist die erforderliche tägliche
Reinigung sowie die Übernahme der Strom-, Wasser und
Heizkosten enthalten.

Die Kosten für An- und Abfuhr sind in die Positionen
"Baustelle einrichten" und "Baustelle räumen"
einzurechnen.

Einheitspreis für die Pauschale in Worten:

.......................................................
.......................
Menge: 1,000 Pau.

**1.10.1.4200 VORBEMERKUNGEN (ARBEITEN IM KONTAMINIERTEN BEREICH)**
VORBEMERKUNGEN
(ARBEITEN IM KONTAMINIERTEN BEREICH)

Gemäß Baugrundgutachten sind  Arbeiten des unter
Anwendung eines Arbeits- und Sicherheitsplans nach
DGUV-R-101-004 (BGR 128) - KONTAMINIERTE BEREICHE und
TRGS 524 - SCHUTZMASSNAHMEN FÜR TÄTIGKEITEN IN
KONTAMINIERTEN BEREICHEN auszuführen.

Der Nachweis der Sachkunde gemäß DGUV-R-101 der
aufsichtsführenden Personen des AN ist vor Aufnahme der
Arbeiten schriftlich zu erbringen und dem AG
vorzulegen.

Unverzüglich nach Auftragserteilung hat der AN die
Arbeiten im kontaminieren Bereich der zuständigen BG
schriftlich anzuzeigen.

Alle Aufwendungen des AN für die besonderen Leistungen,
die im beigefügten Arbeits- und Sicherheitsplan
gefordert werden, sind in die Einheitspreise des Titels
1.30. einzukalkulieren.

Dies gilt ebenso für die erhöhten Aufwendungen des AN,
die ihm durch die Anwendung der DGUV-R-101-004 und der
TRGS 524 entstehen.
Menge: 0,000

**1.10.1.4201 VORBEMERKUNGEN (ALLGEMEIN)**
VORBEMERKUNGEN (ALLGEMEIN)

Einteilung des Verkehrsraums
Verkehrsräume, die nach dem Seperationsprinzip angelegt
sind, werden in Fahrbahn und Seitenräume aufgeteilt.
Unter Seitenräumen versteht man alle Bereiche neben der
Fahrbahn, wie Geh- und Radwege, Parkflächen,
Grünstreifen, unbefestigte Flächen, usw. Die Rinne
gehört zur Fahrbahn während die Einfassung aus
Bordsteinen zum Seitenraum gehört. Bei
Mischverkehrsflächen findet keine weitere Aufteilung
des Verkehrsraums statt.

Gesetzliche Grundlagen
KREISLAUFWIRTSCHAFTSGESETZ - KrWG
Gesetz zur Förderung der Kreislaufwirtschaft und
Sicherung der umweltverträglichen Bewirtschaftung von
Abfällen

LANDESABFALLGESETZ -  LAfG
Abfallgesetz für das Land Nordrhein - Westfalen

ErsatzbaustoffV
Die Klassen für die Bodenmaterialien 0, 0*, F0, F1, F2
und F3 beziehen sich auf die Verordnung zur Einführung
einer Ersatzbaustoffverordnung, zur Neufassung der
Bundes-Bodenschutz- und Altlastenverordnung und zur
Änderung der Deponieverordnung und der
Gewerbeabfallverordnung vom 09.07.2021.

DepV
Die Deponieklassen 0, I, II und III beziehen sich auf
die Verordnung über Deponien und Langzeitlager
(Deponieverordnung - DepV) vom 27.04.2009, zuletzt
geändert am 09.07.2021.

Zusätzliche Technische Vertragsbedingungen
ZTV A-StB 12
Zusätzliche Technische Vertragsbedingungen und
Richtlinien für Aufgrabungen in Verkehrsflächen

ZTV E-StB 17
Zusätzliche Technische Vertragsbedingungen und
Richtlinien für Erdarbeiten im Straßenbau

ZTV SoB-StB 20
Zusätzliche Technische Vertragsbedingungen und
Richtlinien für den Bau von Schichten ohne Bindemittel
im Straßenbau

ZTV Asphalt-StB 07/13
Zusätzliche Technische Vertragsbedingungen und
Richtlinien für den Bau von
Verkehrsflächenbefestigungen aus Asphalt

ZTV Fug-StB 15
Zusätzliche Technische Vertragsbedingungen und
Richtlinien für Fugen in Verkehrsflächen

ZTV Pflaster-StB 20
Zusätzliche Technische Vertragsbedingungen und
Richtlinien zur Herstellung von Verkehrsflächen mit
Pflasterdecken, Plattenbelägen sowie von Einfassungen

Technische Lieferbedingungen
TL BuB E-StB 20/23
Technische Lieferbedingungen für Bodenmaterialien und
Baustoffe für den Erdbau im Straßenbau

TL SoB-StB 20
Technische Lieferbedingungen für Baustoffgemische zur
Herstellung von Schichten ohne Bindemittel im
Straßenbau

TL Asphalt-StB 07/13
Technische Lieferbedingungen für Asphaltmischgut für
den Bau von Verkehrsflächenbefestigungen

TL Fug-StB 15
Technische Lieferbedingungen für Fugenfüllstoffe in
Verkehrsflächen

TL Pflaster-StB 06/15
Technische Lieferbedingungen für Bauprodukte zur
Herstellung von Pflasterdecken, Plattenbelägen und
Einfassungen

Eignungsnachweise
Eignungsnachweise sind dem AG rechtzeitig vor dem
Einbau unaufgefordert vorzulegen.

Teerhaltiges Aufbruchmaterial
Der Auftragnehmer ist Abfallerzeuger des teerhaltigen
Aufbruchmaterials aus Verkehrsflächen und damit zur
Nachweisführung über die ordnungsgemäße Entsorgung
(gefährlicher) Abfallstoffe verpflichtet. Die
Erzeugernummer für die Abwicklung des elektronischen
Abfallnachweisverfahrens (eANV) ist daher vom
Auftragnehmer bei der Stadt Oberhausen zu beantragen.
Das teerhaltige Aufbruchmaterial aus Verkehrsflächen
ist dann über einen eigenen Entsorgungsnachweis
abzufahren. Alle hierbei entstehenden Kosten sind in
die Einheitspreise der entsprechenden Positionen
einzurechnen und werden nicht gesondert vergütet.

Deklarationsanalytik
Die Kosten für die Deklarationsanalytik sowie die
Kosten und Gebühren für die Beschaffung sämtlicher
Bescheinigungen und Unterlagen sind in die
Einheitspreise einzurechnen und werden nicht gesondert
vergütet. Die Bauleitung des AG ist über den Termin der
Beprobung für die Deklarationsanalyse zu informieren.

Transport und Verladung
Die Kosten für den Transport und das Verladen auf die
vom Auftragnehmer zu stellenden LKW sind in die
Einheitspreise einzurechnen. Eine gesonderte Vergütung
erfolgt nicht.

Zwischenlager
Zwischenlager, welches nicht im Sinne des § 18 der
Ersatzbaustoffverordnung gilt, sind vom AN im
räumlichen Umfeld zur Baumaßnahme zur Verfügung zu
stellen. Die Kosten und Gebühren für die
Zwischenlagerung sind in den Einheitspreis der
Positionen einzurechnen. Die Bodenmieten auf dem
Zwischenlager sind dauerhaft vor Witterungseinflüssen
zu schützen. Eine gesonderte Vergütung erfolgt nicht.

Abfuhr / Entsorgung / Wiederaufbereitung
Sämtliches Aushubmaterial geht in das Eigentum des AN
über und ist zu verwerten bzw. zu deponieren. Alle
hierbei entstehenden Kosten sind in die Einheitspreise
der entsprechenden Positionen einzurechnen und werden
nicht gesondert vergütet. Dies gilt auch für die Kosten
einer Wiederaufbereitung. Die Dokumentation der
ordnungsgemäßen Verwertung bzw. Deponierung ist dem
Auftraggeber vorzulegen. Unbrauchbares Material
einschließlich Schutt ist auf vom AN aufzuladen und
abzufahren. Die Entsorgungskosten, einschließlich der
Kosten für eine Wiederaufbereitung von Materialien,
gehen zu Lasten des Unternehmers.

Homogenbereiche
Die Beschreibung der Homogenbereiche nach DIN 18300
erfolgt gemäß dem beigefügten Baugrundgutachten.

Abrechnung
Das Aufnehmen der Oberflächenbefestigungen (Asphalt,
Pflaster, Platten, Borde, Rinnen, usw.) wird nicht als
Zulage zum Bodenaushub abgerechnet.

Die Aufnahme und Abfuhr des Bettungsmaterials und der
Fugenfüllung von Platten, Pflaster und Einfassungen
sind in die Einheitspreise der entsprechenden
Positionen einzukalkulieren. Es erfolgt keine
gesonderte Vergütung.

Das Anschneiden, Aufbrechen und Aufnehmen von
Verkehrsflächen erfolgt in unterschiedlichen Dicken
und Stärken.

Das Abfräsen der Oberflächenbefestigungen wird nicht
als Zulage zum Bodenaushub abgerechnet.

Das Anschneiden von bituminösen bzw. teerhaltigen
Flächen muss mit einem Nassschneidegerät erfolgen. Die
Herstellung eines Aufbruchs mit einer Straßenfräse wird
daher nicht mit den Positionen im Titel  1.30.1
vergütet.

Das Anschneiden der Deckschicht vor dem Anbringen des
Fugenbandes ist in den Positionen  des Titels 1.30.5
enthalten. Das Anstemmen von Aufbrüchen mit Meißeln ist
nicht zulässig.

Der Bodenaushub wird von OK Erdplanum bis zur
Baugrubensohle abgerechnet.

Die Baugrubenbreite bestimmt sich gemäß den Vorgaben
der DIN EN 1610. Die Baugruben und die Rohrgräben sind
nach Verlegung der Rohre oder Herstellung der Bauwerke
nach DIN 4033 zu verfüllen und zu verdichten.

Verkehrsprovisiorien
Im Einheitspreis für die Erstellung von
Verkehrsprovisiorien ist auch die spätere
Wiederaufnahme des eingebauten Materials und die Abfuhr
und Entsorgung Materials enthalten. Diese Kosten sind
in die entsprechenden  Einheitspreise für die
Herstellung  von Verkehrsprovisorien einzurechnen und
werden nicht gesondert vergütet.

Wiegescheine
Wiegescheine sind Leistungsnachweise in Form von
Ausdrucken einer geeichten Waage für den Nachweis der
Lieferung/Entsorgung. Die Nummer des Wiegescheins muss
vom Druckwerk fortlaufend eingedruckt worden sein.

Die Wiegekarten müssen folgende Angaben enthalten:

Lieferant/Kippstelle
Name der Baustelle
Bezeichnung des Wägegutes
Nummer des Wiegescheins
Datum und Uhrzeit der Wägung
Taramasse (T), kein gespeicherter  mittlerer Tarawert
(PT)
Bruttomasse (B)
Nettomasse (N)
Kennzeichnung des Fahrzeugs
(Amtliche Kennzeichen)
Name des Wägers

Der AN hat zum Nachweis des Einbaus bzw. der Abfuhr dem
AG die Wiegescheine im Original zu übergeben. Sie
verbleiben beim AG. Der AN erhält vom AG eine Kopie des
gegengezeichneten Wiegescheins zurück. Ohne Vorlage der
Originale der Wiegekarten erfolgt keine Vergütung für
die entsprechende Position des Leistungsverzeichnisses.
Dies gilt auch bei Abschlagszahlungen.

Soll-Ist-Vergleich
Der Schlussrechnung muss ein Soll-Ist-Vergleich  für
jede(n):
-eingebaute Materialart
-jeden abgefahrenen MEB
-jeden deponierte Materialart
-teerhaltige / bituminöse Aufbrüche
beiliegen.

Bautagesberichte
Alle eingebauten Tragschichten müssen in die
Bautagesberichte eingetragen werden. Die
Bautagesberichte werden auf Vorlage des AG aufgestellt.

Geltungsbereich
Alle Positionen im Titel 1.30 - Straßenbau.
Menge: 0,000

**1.10.1.5000 BAUSTELLENHINWEISSCHILDER**
Menge: 0,000

**1.10.1.5200 Baustellenhinweisschild (WBO) liefern und aufstellen**
Baustellenhinweisschild (WBO) liefern und aufstellen
Baustellenhinweisschild nach Vorlage der WBO
Wirtschaftsbetreibe Oberhausen GmbH (siehe Anlage 2,00m
x 2,00m), inklusive geeignetem Gestell bestellen, auf
einen vom AN zur Verfügung gestellten  LKW aufladen,
zum Verwendungsort transportieren, abladen und
aufstellen. Das Gestell ist so zu wählen, dass der
lichte Raum zwischen Unterkante Schild und GOK 2,30 m
beträgt. Das Bauschild ist mit geeigneten Materialien
gegen kippen zu sichern.

Das Gestell des Bauschildes ist komplett mit
retroreflektierendem Absperrmaterial gemäß RSA 21 zu
sichern und zu beleuchten. Das bauschild ist während
der Bauzeit den Bauabschnitten und Standorten
anzupassen und zu unterhalten. Die Kosten hierfür sind
in den Einheitspreis einzurechnen.

Das Bauschild ist Eigentum des Auftragnehmers.
Sämtliche Schäden, die während der Bauzeit an dem
Bauschild und durch das Bauschild entstehen, hat der
Auftragnehmer auf seine Kosten zu beseitigen.

Vor der Fertigung des Schildes muss das Layout per
E-Mail der WBO GmbH zur Verfügung gestellt werden. Die
Fertigung des Schildes darf erst nach erfolgter
schriftlicher Freigabe erfolgen.

Die Kosten für anfallende Bauzeitenänderungen auf dem
Bauschild gehen zu Lasten des AN und werden nicht
gesondert vergütet.
Nach Abschluss der Bauarbeiten ist das Bauschild mit
Gestell abzubauen, auf einen vom AN zur Verfügung
gestellten LKW aufzuladen und zu entsorgen.

Einheitspreis für das Stück in Worten:

.......................................................
........................
Menge: 2,000 Stck

##### 1.10.2 VERKEHRSSICHERUNG

**1.10.2.0000 VORBEMERKUNGEN**
VORBEMERKUNGEN
Hinweis
Die in den einzelnen Leistungspositionen enthaltenen
Richtlinien, Vorschriften, o. ä. gelten in ihrer
jeweils gültigen Fassung.

Abrechnung
Die Abrechnung erfolgt nur nach Vorlage einer Kopie der
verkehrsrechtlichen Anordnung.
Menge: 0,000

**1.10.2.1005 Verkehrssicherung der Baustelle nach StVO**
Verkehrssicherung  der Baustelle nach StVO
Maßnahmen zur Sicherung und Regelung des öffentlichen
Verkehrs nach STVO und der verkehrsrechtlichen
Anordnung des Fachbereichs 5-6-20, Verkehrs- und
Baustellenmanagement der Stadt Oberhausen, aufstellen,
vorhalten, während der Bauzeit unterhalten und
anschließend abbauen sowie die benutzten Flächen in den
ursprünglichen Zustand versetzen.

Sämtliche Verkehrszeichen müssen den Vorschriften der
StVO sowie den Richtlinien für die Sicherung von
Arbeitsstellen an Straßen (RSA 2021), entsprechen.

Die Zusätzlichen Technischen Vertragsbedingungen und
Richtlinien für Sicherungsarbeiten an Arbeitsstellen an
Straßen (ZTV-SA 1997, Ausgabe 2003) und die
Zusätzlichen Technischen Vertragsbedingungen und
Richtlinien für Fahrzeug - Rückhaltesysteme (ZTV - FRS,
aktuelle Fassung) sind Vertragsbestandteil.

Für die Verkehrssicherung sind Fachfirmen oder
Fachpersonal für die Sicherung von Arbeitsstellen
einzusetzen, die Mitarbeiter beschäftigen, die
entsprechend dem Merkblatt über Rahmenbedingungen für
erforderliche Fachkenntnisse zur Verkehrssicherung von
Arbeitsstellen an Straßen (MVAS 99) geschult sind. Die
Kontrollen müssen von qualifizierten
Sicherungsfachleuten durchgeführt werden, die in der
Lage sind, genehmigungsfähige Verkehrssicherungspläne
vorzulegen und jederzeit die ausgeführte
Baustellensicherung beurteilen können.

Mit der Annahme des Auftrages zur Durchführung der
Baumaßnahme überträgt gleichzeitig der Auftraggeber
(AG) die Verkehrssicherungspflicht  - für die Dauer der
gesamten Bauzeit der Maßnahme - auf den Auftragnehmer
(AN). Der AN stellt den AG von allen Ansprüchen Dritter
frei.

Das Einholen der erforderlichen Genehmigungen,
Aufstellen eines Verkehrszeichen- / Absperrplanes  usw.
einschl. Bezahlung der anfallenden Gebühren ist in den
Einheitspreis dieser Position einzukalkulieren.

Die Baustellensicherung beinhaltet:

Die Sicherung und Regelung des Verkehrs. Die
Ausschilderung der Baustelle muss entsprechend der STVO
erfolgen. Alle gemäß Verkehrszeichenplan erforderlichen
Verkehrsschilder, Sperreinrichtungen, etc. sind in den
Preis dieser Position einzurechnen.

Die Warnleuchten, die gesamte Beschilderung und
Absperrung sind zu kontrollieren und zu warten. Die
Kontrolle und Wartung der gesamten
Arbeitsstellensicherung erfolgt gemäß Punkt 7. der
ZTV-SA (Ausgabe 1997, Stand 2003), während der gesamten
Dauer der Bauzeit. Die Dokumentation der
ordnungsgemäßen Kontrollen durch den Auftragnehmer ist
dem Auftraggeber durch entsprechende Kontoll- und
Wartungsprotokolle vorzulegen. Eine Dokumentation in
den Baustellentagesberichten ist nicht ausreichend.

Die Verkehrssicherung muss im Zuge der fortschreitenden
Baumaßnahme den ständig wechselnden Erfordernissen des
Straßen- und Fußgängerverkehrs angepasst werden.

Die Zufahrten und Zugänge zu den anliegenden
Grundstücken sind  während der gesamten Bauzeit zu
gewährleisten. Die Müllabfuhr muss gewährleistet
werden. Die Zufahrt für Feuerwehr und Rettungswagen
muss gewährleistet sein. Hydranten sind frei zu halten.

Einheitspreis für die Pauschale in Worten:

.......................................................
.......................
Menge: 1,000 Pau.

**1.10.2.1030 Absperrschranken zur Fußgängersicherung liefern und aufstellen (beidse itig)**
Absperrschranken zur Fußgängersicherung liefern und
aufstellen (beidseitig)
Längsabsperrung zu beiden Gehwegseiten durch
Absperrschranken, Höhe 1000 mm,  mit Tastleiste zur
Fußgängersicherung liefern, zum Aufstellungsort
transportieren, aufstellen, vorhalten, warten und
entsprechend dem Baufortschritt versetzen. Nach
Beendigung der Arbeiten sind die Absperrschranken
abzubauen, aufzuladen und abzufahren.

Die Absperrschranken müssen den Vorschriften der StVO
sowie den Richtlinien für die Sicherung von
Arbeitsstellen an Straßen (RSA 2021),  entsprechen.

Die Zusätzlichen Technischen Vertragsbedingungen und
Richtlinien für Sicherungsarbeiten an Arbeitsstellen an
Straßen (ZTV-SA 1997, Stand 2003) werden
Vertragsbestandteil.

Demzufolge müssen die Absperrschranken und Tastleisten
für Sehbehinderte (Blinde) den Technischen
Lieferbedingungen für Absperrschranken entsprechen.

Die Abrechnungslänge ist die einfache
Straßenachsenlänge.

Hinweis:
Eine Vergütung von Absperrschranken auf der Fahrbahn,
die zur Sperrung des fließenden Verkehrs angeorndet
wird, erfolgt nicht über diese Position.

für den Meter in Worten

.......................................................
......................
Menge: 235,000 m

**1.10.2.1045 Vorhandene Verkehrszeichen bzw. Wegweiser auskreuzen oder abdecken**
Vorhandene Verkehrszeichen bzw. Wegweiser auskreuzen
oder abdecken
Vorhandene Verkehrszeichen bzw. stationäre Wegweiser
nach Vorgabe und Anweisung des Fachbereichs 5-6-20,
Baustellenmanagement der Stadt Oberhausen, fachgerecht
auf Zeit auskreuzen bzw. abdecken.

Das Auskreuzen der Verkehrszeichen bzw. Wegweiser darf
nur mit zugelassenen Band, welches eine mechanische
Beschädigung der Oberfläche ausschließt oder mit
Auskreuzvorrichtungen, erfolgen.

In den Einheitspreis sind alle Arbeiten, die
erforderlichen Arbeits- und Hilfsgeräte sowie die
spätere Wiederherstellung des ursprünglichen Zustandes
des Verkehrszeichens bzw. Wegweisers einzurechnen.

Einheitspreis für das Stück in Worten:

.......................................................
.......................
Menge: 8,000 Stck

**1.10.2.1046 Verkehrsprovisorien aus RC-1 Schotter 0/45 herst. (Garagenhöfe, Einfa hrten und Zuwege)**
Verkehrsprovisorien aus RC-1 Schotter 0/45 herst.
(Garagenhöfe, Einfahrten und Zuwege)
Schottertragschicht aus korngestuftem RCL1 0/45 als
Verkehrsprovisorium frei Baustelle liefern, einbauen
und verdichten und wieder entfernen.

Einheitspreis für den m² in Worten:

.......................................................
.......................
Menge: 50,000 m²

**1.10.2.1047 Baustraße aus RC-1 Schotter 0/45 herstellen (12 cm)**
Baustraße aus RC-1 Schotter 0/45 herstellen
Baustraße aus RC-1 Schotter der Körnung 0/45
(Tragfähigkeitsklasse mindestens SLW 30, mittlere
Breite 4,00m, Mehrbreiten werden nicht vergütet und
sind in der EP einzurechnen ) in einer Stärke von
mindestens 50 cm mit erforderlichem Quergefälle
herstellen und unterhalten inklusive notwendigerer
Nachschotterungen. Einschließlich sämtlicher
Materiallieferungen und Ausführung aller Nebenarbeiten.
Der Schotter ist in kleinen Teilflächen (Einzelflächen
von ca. 0,10 m² bis ca. 150 m²) von Hand einzubauen.

Als Baustoffe dürfen nur solche zur Verwendung kommen,
die keine umweltrelevanten Belastungen aufweisen.

Auf Verlangen des Auftraggebers ist auf Kosten des
Auftragnehmers eine Unbedenklichkeitsbescheinigung
einer amtlich anerkannten Prüfstelle des zur Anwendung
kommenden Baustoffes vorzulegen.

Es wird besonders darauf hingewiesen, das Kippgebühren
einschließlich der Wiederaufbereitung zu Lasten des
Unternehmers gehen.

Einheitspreis für den m² in Worten:

.......................................................
.......................
Menge: 560,000 m²

**1.10.2.1200 UMLEITUNGEN**
Menge: 0,000

**1.10.2.1211 Zwei großräumige Umleitungsstrecken einrichten (Kfz-Verkehr)**
Zwei großräumige Umleitungsstrecken einrichten
(Kfz-Verkehr)
Zwei großräumige Umleitungsstrecken gemäß
verkehrsrechtlicher Anordnung des Fachbereichs 5-6-20,
Verkehrs- und Baustellenmanagement der Stadt
Oberhausen, für den Kraftfahrzeugverkehr einrichten
einschließlich Lieferung und fachgerechter Aufstellung
der für die Umleitung erforderlichen Beschilderung
gemäß StVO, für die gesamte Dauer unterhalten und nach
Abschluss der Bauarbeiten wieder abbauen, aufladen und
abfahren.

Das Einholen der erforderlichen Genehmigungen,
Aufstellen eines Umleitungsplanes einschl. Bezahlung
der anfallenden Gebühren ist in den Einheitspreis
dieser Position einzukalkulieren.

Es sind nummerierte Umleitungsstrecken mit
Verkehrszeichen 455 der Straßenverkehrsordnung
einzuplanen.

Die Verkehrszeichen müssen den Vorschriften der StVO
sowie den Richtlinien  von Arbeitsstellen an Straßen
(RSA 2021) und den Richtlinien für
Umleitungsbeschilderungen (RUB 1992) entsprechen.

Einheitspreis für die Pauschale in Worten:

.......................................................
.......................
Menge: 1,000 Pau.

**1.10.2.1220 Planskizze (VZ 458) liefern und aufstellen**
Planskizze (VZ 458) liefern und aufstellen
Lieferung einer Planskizze (Vorwegweiser -
Verkehrszeichen 458), und Aufstellung an einem vom
Fachbereich 5-6-20, Verkehrs- und Baustellenmanagement
der Stadt Oberhausen, festgelegten Standort.

Die Planskizze muss mindestens 1250 mm breit und
mindestens 1600 mm hoch sein. Eingeschlossen ist die
Aufstellvorrichtung, die den Technischen
Lieferbedingungen für Aufstellvorrichtungen entsprechen
muss.

Das Gestell der Planskizze ist komplett mit
retroreflektierendem Absperrmaterial gemäß RSA,
aktuelle Fassung, zu sichern und zu beleuchten. Die
Kosten hierfür sind in den Einheitspreis einzurechnen.

Im Einheitspreis ist auch die notwendige Beschriftung
der Planskizze für die Umleitungsstrecke gemäß der
verkehrsrechtlichen Anordnung des Fachbereichs 5-6-20,
Verkehrs- und Baustellenmanagement enthalten.

Die Unterhaltung, der Abbau und die Abfuhr der
Planskizze nach Abschluss der Bauarbeiten
einschließlich aller erforderlichen Nebenarbeiten und
die Beseitigung der Fundamente ist ebenfalls im
Einheitspreis enthalten.

Einheitspreis für das Stück in Worten:

.......................................................
.......................
Menge: 8,000 Stck

##### 1.10.3 BAUFELDFREIMACHUNG

**1.10.3.0001 VORBEMERKUNGEN**
VORBEMERKUNGEN

ANWENDUNG
Die Positionen des Titels 1.10.5 kommen beim Aufbruch
von Verkehrsflächen für die Herstellung von Gräben der
Kanäle zur Anwendung.

Gesetzliche Grundlagen
KREISLAUFSWIRTSCHAFTSGESETZ-KrWG
Gesetz zur Förderung der Kreislaufwirtschaft und
Sicherung der umweltverträglichen Bewirtschaftung von
Abfällen

LANDESABFALLGESTZ -  LAfG
Abfallgesetz für das Land Nordrhein-Westfalen

Zusätzliche Technische Vertragsbedingungen
Der Aufbruch von Fahrbahnen, Geh- und Radwegen, Park-
und Nebenflächen sowie Grünflächen erfolgt nach den
Zusätzlichen Technischen Vertragsbedingungen und
Richtlinien für Aufgrabungen in Verkehrsflächen ZTV A -
StB, Ausgabe 2012.

Abrechnung von Minder- und Mehrstärken
Werden die Stärken der ausgeschriebenen Positionen
über- bzw. unterschritten wird wie folgt verfahren.

Beispiel:
Position "Fahrbahndecke, Dicke 6 bis 10 cm,
anschneiden"
(Hinweis: Die mittlere Tiefe beträgt 8 cm.)

Werden bituminöse bzw. teerhaltige Befestigungen über
10 cm bzw. unter 6 cm Stärke angetroffen, so wird eine
Vergütung unter  Zugrundelegung des abgegebenen
Einheitspreises errechnet.

bei Mehrstärken:  z. B. Deckenstärke = 20 cm
Abgegebener Einheitspreis x 20 / 8 = neuer
Einheitspreis für 20 cm Deckenstärke.

bei Minderstärken: z. B. Deckenstärke = 5 cm
Abgegebener Einheitspreis x 5 / 8 = neuer Einheitspreis
für 5 cm Deckenstärke.

Teerhaltiges Aufbruchmaterial
Der Auftragnehmer ist Abfallerzeuger des teerhaltigen
Aufbruchmaterials aus Verkehrsflächen und damit zur
Nachweisführung über die ordnungsgemäße Entsorgung
(gefährlicher) Abfallstoffe verpflichtet. Die
Erzeugernummer für die Abwicklung des elektronischen
Abfallnachweisverfahrens (eANV) ist daher vom
Auftragnehmer bei der Stadt Oberhausen zu beantragen.
Das teerhaltige Aufbruchmaterial aus Verkehrsflächen
ist dann über einen eigenen Entsorgungsnachweis
abzufahren. Alle hierbei entstehenden Kosten,
einschließlich der Entsorgungskosten, sind in die
Einheitspreise der entsprechenden Positionen
einzurechnen und werden nicht gesondert vergütet. Alle
hierbei entstehenden Kosten, wie z. B. die
Deklarationsanalytik, die Transport- und Deponiekosten
sowie die Kosten und Gebühren für die Beschaffung
sämtlicher benötigter Bescheinigungen und Unterlagen
für den Aufbruch und die Entsorgung sind in die
Einheitspreise der entsprechenden Positionen
einzurechnen und werden nicht gesondert vergütet.

Plattenbelag / Pflasterdecke
Die Aufnahme und Abfuhr des Bettungsmaterials und der
Fugenfüllung sind in die Einheitspreise der
entsprechenden Positionen einzukalkulieren. Es erfolgt
keine gesonderte Vergütung.

Abfuhr
Das Aushubmaterial geht in das Eigentum des AN über und
ist zu verwerten bzw. zu deponieren. Alle hierbei
entstehenden Kosten sind in die Einheitspreise der
entsprechenden Positionen einzurechnen und werden nicht
gesondert vergütet. Dies gilt auch für die Kosten einer
Wiederaufbereitung. Die Dokumentation der
ordnungsgemäßen Verwertung bzw. Deponierung der Böden
ist dem Auftraggeber vorzulegen.

Abrechnung
Das Aufnehmen der Oberflächenbefestigungen (Asphalt,
Pflaster, Platten, Borde, Rinnen, usw.) wird nicht als
Zulage zum Bodenaushub abgerechnet.
Die Dokumentation der ordnungsgemäßen Entsorgung von
Aufgrabungen in Verkehrsflächen ist dem Auftraggeber
vorzulegen.

Ersatzbaustoffverordnung
Die Klassen für die Bodenmaterialien 0, 0*,F0, F1, F2
und F3 beziehen sich auf die Verordnung zur Einführung
einer Ersatzbaustoffverordnung, zur Neufassung der
Bundes-Bodenschutz- und Altlastenverordnung und zur
Änderung der Deponieverordnung und der
Gewerbeabfallverordnung vom 09.07.2021.

DepV
Die Deponieklassen 0,I, II und III beziehen sich auf
die Verordnung über Deponien und Langzeitlager
(Deponieverordnung -DepV) vom 27.04.2009, zuletzt
geändert am 09.07.2021

Deklarationsanalytik
Die Kosten für die Deklarationsanalytik sowie die
Kosten und Gebühren für die Beschaffung sämtlicher
Bescheinigungen und Unterlagen sind in die
Einheitspreise einzurechnen und werden nicht gesondert
vergütet. Die Bauleitung des AG ist über den Termin der
Beprobung für die Deklarationsanalyse zu informieren.

Transport und Verladung
Die Kosten für den Transport und das Verladen auf die
vom Auftragnehmer zu stellenden LKW sind in die
Einheitspreise einzurechnen. Eine gesonderte Vergütung
erfolgt nicht.

Zwischenlager
Zwischenlager, welches nicht im Sinne des § 18
ErsatzbaustoffV gilt, sind vom AN im räumlichen Umfeld
zur Baumaßnahme zur Verfügung zu stellen. Die Kosten
und Gebühren für die Zwischenlagerung sind in den
Einheitspreis der Positionen einzurechnen. Die
Bodenmieten auf dem Zwischenlager sind dauerhaft vor
Witterungseinflüssen zu schützen. Eine gesonderte
Vergütung erfolgt nicht.

Wiegescheine
Wiegescheine sind Leistungsnachweise in Form von
Ausdrucken einer geeichten Waage für den Nachweis der
Lieferung/Entsorgung. Die Nummer des Wiegescheins muss
vom Druckwerk fortlaufend eingedruckt worden sein.

Die Wiegekarten müssen folgende Angaben enthalten:

Lieferant/Kippstelle
Name der Baustelle
Bezeichnung des Wägegutes
Nummer des Wiegescheins
Datum und Uhrzeit der Wägung
Taramasse (T), kein gespeicherter  mittlerer Tarawert
(PT)
Bruttomasse (B)
Nettomasse (N)
Kennzeichnung des Fahrzeugs
(Amtliche Kennzeichen)
Name des Wägers

Der AN hat zum Nachweis des Einbaus bzw. der Abfuhr dem
AG die Wiegescheine im Original zu übergeben. Sie
verbleiben beim AG. Der AN erhält vom AG eine Kopie des
gegengezeichneten Wiegescheins zurück. Ohne Vorlage der
Originale der Wiegekarten erfolgt keine Vergütung für
die entsprechende Position des Leistungsverzeichnisses.
Dies gilt auch bei Abschlagszahlungen.

Soll-Ist-Vergleich
Der Schlussrechnung muss ein Soll-Ist-Vergleich  für
jede(n):
-eingebaute Materialart
-jeden abgefahrenen MEB
-jeden deponierte Materialart
beiliegen.
Menge: 0,000

**1.10.3.4010 Bituminöse Bordsteinanrampung herstellen und wieder zurückbauen**
Bituminöse Bordsteinanrampung herstellen
und wieder zurückbauen
Bordsteine mit geeigneten Vlies abdecken, mit
bituminösem Mischgut anrampen und während der gesamten
Bauzeit unterhalten. Nach Beendigung der Baumaßnahme
ist die Anrampung zu  entfernen. Verunreinigungen an
den angrenzenden Bauteilen sind rückstandsfrei zu
entfernen. Das aufgenommene Material, einschließlich
Vlies  aufladen und abfahren und entsorgen.

Im Einheitspreis sind sämtliche Materiallieferungen und
die Ausführung aller Nebenarbeiten enthalten.

Alle anfallenden Materialien gehen in das Eigentum des
AN  über und sind zu entsorgen. Die Entsorgungskosten
gehen ebenfalls zu Lasten des AN.

Einheitspreis für den Meter in Worten:

.......................................................
.......................
Menge: 65,000 m

**1.10.3.7105 Verkehrsschild mit Schilderpfosten ausbauen, lagern und wieder einbaue n**
Verkehrsschild mit Schilderpfosten ausbauen, lagern und
wieder einbauen
Verkehrsschild mit Schilderpfosten und Fundament
ausbauen, transportieren - einschließlich aller
Nebenarbeiten - und für die Dauer der Bauzeit auf einem
Zwischenlagerplatz lagern. Nach Beendigung der Bauzeit
ist der Schilderpfosten wieder aufzunehmen, zum
Verwendungsort zu transportieren und auf einem wieder
herzustellendem Fundament C12/15, einschließlich aller
Nebenarbeiten, wieder einzubauen

Das Abbruchmaterial geht in das Eigentum des AN  über
und ist zu entsorgen. Die Entsorgungskosten gehen
ebenfalls zu Lasten des AN.

Einheitspreis für das Stück in Worten:

.......................................................
.......................
Menge: 11,000 Stck

**1.10.3.7120 Stilpfosten in befestigter Fläche ausbauen, lagern und später wieder e inbauen**
Stilpfosten in befestigter Fläche ausbauen, lagern und
später wieder einbauen
Stilpfosten in befestigter Fläche (Bituminöse Fläche,
Pflaster-/Plattenfläche) einschließlich Betonfundament
ausbauen, im Baustellenbereich zwischenlagern und nach
Abschluss der Arbeiten wieder in einem herzustellenden
Betonfundament aus C12/15 einbauen einschließlich
Lieferung aller Materialien und Ausführung der
erforderlichen Nebenarbeiten.

Das Abbruchmaterial geht in das Eigentum des AN  über
und ist zu entsorgen. Die Entsorgungskosten gehen
ebenfalls zu Lasten des AN.

Einheitspreis für das Stück in Worten:

.......................................................
.......................
Menge: 5,000 Stck

#### 1.20 KANALBAUARBEITEN

##### 1.20.1 ERDARBEITEN

**1.20.1.0000 VORBEMERKUNGEN ERDARBEITEN**
VORBEMERKUNGEN ERDARBEITEN

Gesetzliche Grundlagen
KREISLAUFSWIRTSCHAFTSGESETZ - KrWG
Gesetz zur Förderung der Kreislaufwirtschaft und
Sicherung der umweltverträglichen Bewirtschaftung von
Abfällen

LANDESABFALLGESTZ -  LAfG
Abfallgesetz für das Land Nordrhein - Westfalen

Homogenbereiche
Die Beschreibung der Homogenbereiche nach DIN 18300
erfolgt gemäß dem beigefügten Baugrundgutachten.

Bodenaushub
Abgerechnet wird von OK Erdplanum bis zur
Baugrubensohle. Die Festlegung der verbindlichen
Baugrubenbreite für die Abrechnung des Grabenaushubs
erfolgt gemäß der Mindestgrabenbreite nach DIN EN 1610
in Abhängigkeit von der Nennweite des zu verlegenden
Kanalrohres bzw. des Schachtbauwerkes und der
Grabentiefe.

Angaben zur maximalen und mittleren Grabentiefe finden
sich in den beigefügten Planunterlagen (Lageplan /
Längsschnitt).

Es ist überwiegend in kurzen Abschnitten vor Kopf zu
arbeiten.

Baugrubenmindestbreite für Gräben =
Rohraußendurchmesser + Mindestarbeitsraum nach DIN EN
1610 + Verbau.

Beispiel:
Verlegung DN 300 Steinzeug - Rohr (Hochlast)

Rohraußendurchmesser: 0,51 m
Mindestarbeitsraum: 0,50 m
Einfachgleitschienenverbau: 2*0,19m = 0,38m
Doppelgleitschienenverbau: 2 x 0,32 m =  0,64 m

Baugrubenmindestbreite: 1,65 m bzw. 1,39m

Baugrubenmindestbreite für Schachtbaugruben =
Aussenmaß des Schachtbauwerkes Mindestarbeitsraum nach
DIN EN 1610 + Verbau.

Beispiel:
DN 1000 Schacht, Wanddicke 20 cm

Schachtaussendurchmesser: 1,40 m
Mindestarbeitsraum: 2 x 0,50 m = 1,00 m
Einfachgleitschienenverbau: 2*0,19m = 0,38m
Doppelgleitschienenverbau: 2 x 0,32 m =  0,64 m

Baugrubenmindestbreite: 3,04 m bzw. 2,78m

Eventueller Mehraushub durch ein Abweichen von den o.
g. Abrechnungregelungen gehen zu Lasten des AN. Das
Gleiche gilt für die Positionen beim Aufbruch der
Oberflächen, Bodenaustausch und für die Positionen bei
der Wiederherstellung von Oberflächen.

Beispiel:
Auch die Hausanschlüsse werden mit einer lichten
Grabenweite von 1,01 m ausgeführt, wie die Hauptleitung
DN 300, weil das Grabgefäß nicht gewechselt wird,
obwohl die Mindestgrabenbreite geringer ist. Die
Vergütung erfolgt nur auf eine Breite von 0,80 m bzw.
0,90 m in Abhängigkeit von der Baugrubentiefe.

Verdichtung
Der eingebaute Boden ist allgemein auf Dpr =98% zu
verdichten. Im Bereich von 0,50 m unterhalb des Planums
bis OK Planum ist ein Verdichtungsgrad von Dpr>=100% zu
erreichen.

Verfüllung
Die Verfüllung der Baugruben für die Kanäle und
Bauwerke erfolgt nach DIN EN 1610 und DWA - A -139:
2019-03.

Ersatzbaustoffverordnung
Die Klassen für die Bodenmaterialien 0, 0*,F0, F1, F2
und F3 beziehen sich auf die Verordnung zur Einführung
einer Ersatzbaustoffverordnung, zur Neufassung der
Bundes-Bodenschutz- und Altlastenverordnung und zur
Änderung der Deponieverordnung und der
Gewerbeabfallverordnung vom 09.07.2021.

DepV
Die Deponieklassen 0,I, II und III beziehen sich auf
die Verordnung über Deponien und Langzeitlager
(Deponieverordnung -DepV) vom 27.04.2009, zuletzt
geändert am 09.07.2021

Deklarationsanalytik
Die Kosten für die Deklarationsanalytik sowie die
Kosten und Gebühren für die Beschaffung sämtlicher
Bescheinigungen und Unterlagen sind in die
Einheitspreise einzurechnen und werden nicht gesondert
vergütet. Die Bauleitung des AG ist über den Termin der
Beprobung für die Deklarationsanalyse zu informieren.

Transport und Verladung
Die Kosten für den Transport und das Verladen auf die
vom Auftragnehmer zu stellenden LKW sind in die
Einheitspreise einzurechnen. Eine gesonderte Vergütung
erfolgt nicht.

Zwischenlager
Zwischenlager, welches nicht im Sinne des § 18
ErsatzbaustoffV gilt, sind vom AN im räumlichen Umfeld
zur Baumaßnahme zur Verfügung zu stellen. Die Kosten
und Gebühren für die Zwischenlagerung sind in den
Einheitspreis der Positionen einzurechnen. Die
Bodenmieten auf dem Zwischenlager sind dauerhaft vor
Witterungseinflüssen zu schützen. Eine gesonderte
Vergütung erfolgt nicht.

Wiegescheine
Wiegescheine sind Leistungsnachweise in Form von
Ausdrucken einer geeichten Waage für den Nachweis der
Lieferung/Entsorgung. Die Nummer des Wiegescheins muss
vom Druckwerk fortlaufend eingedruckt worden sein.

Die Wiegekarten müssen folgende Angaben enthalten:

Lieferant/Kippstelle
Name der Baustelle
Bezeichnung des Wägegutes
Nummer des Wiegescheins
Datum und Uhrzeit der Wägung
Taramasse (T), kein gespeicherter  mittlerer Tarawert
(PT)
Bruttomasse (B)
Nettomasse (N)
Kennzeichnung des Fahrzeugs
(Amtliche Kennzeichen)
Name des Wägers

Der AN hat zum Nachweis des Einbaus bzw. der Abfuhr dem
AG die Wiegescheine im Original zu übergeben. Sie
verbleiben beim AG. Der AN erhält vom AG eine Kopie des
gegengezeichneten Wiegescheins zurück. Ohne Vorlage der
Originale der Wiegekarten erfolgt keine Vergütung für
die entsprechende Position des Leistungsverzeichnisses.
Dies gilt auch bei Abschlagszahlungen.

Soll-Ist-Vergleich
Der Schlussrechnung muss ein Soll-Ist-Vergleich  für
jede(n):
-eingebaute Materialart
-jeden abgefahrenen MEB
-jeden deponierte Materialart
beiliegen.
Menge: 0,000

**1.20.1.1210 Boden (BM-0) ausheben + zwischenlagern**
Boden (BM-0) ausheben + zwischenlagern
Boden der Klasse 0  ErsatzbaustoffV, (Homogenbereiche
s. Bodengutachten) gemäß DIN 18300, für die Baugruben
der Kanäle und Bauwerke lösen, fördern, laden, zum
Zwischenlager transportieren, abladen und auf Mieten
lagern.

Für den m³ in Worten:

.......................................................
.......................
Menge: 1980,000 m³

**1.20.1.1310 Boden (BM-0) vom Zwischenlager aufnehmen + einbauen**
Boden (BM-0) vom Zwischenlager aufnehmen + einbauen
Gelagerten Böden der Klasse 0 ErsatzbaustoffV, für die
Baugruben der Kanäle und Bauwerke, vom Zwischenlager
aufnehmen, laden, zur Baugrube transportieren und
innerhalb der Baugrube einbauen und lagenweise
verdichten.

Für den m³ in Worten:

.......................................................
.......................
Menge: 1350,000 m³

**1.20.1.1410 Boden (BM-0) entsorgen**
Boden (BM-0) entsorgen
Entsorgungskosten für die abzufahrenden Böden der
Klasse 0 ErsatzbaustoffV, die keiner anderen Verwertung
zugeführt werden konnten.

Abfallschlüssel AVV 170504:
Boden und Steine mit Ausnahme derjenigen, die unter 17
05 03 fallen

für die Tonne in Worten:

.......................................................
.......................
Menge: 820,000 to

**1.20.1.1411 Boden der Klasse 0 (BM-0) ausheben + abfahren**
Boden der Klasse 0 (BM-0) ausheben + seitl. lagern
Böden der Klasse 0 gemäß der Ersatzbaustoffverordnung,
(Homogenbereich ...) gemäß DIN 18300, für die Baugruben
der Kanäle und Bauwerke lösen, fördern, laden,
transportieren und einer Verwertung zuführen.
Entsorgungskosten werden gegen Nachweis  gesondert
vergütet.

Für die m³ in Worten:

.......................................................
.......................
Menge: 690,000 m³

**1.20.1.1439 Boden (BM-F3) ausheben +abfahren**
Boden (BM-F3) ausheben + abfahren
Boden der Klasse F3 ErsatzbaustoffV, (Homogenbereich ..
.) gemäß DIN 18300, für die Baugruben der Kanäle und
Bauwerke lösen, fördern, aufladen, zum Zwischenlager
transportieren, abladen und auf Mieten lagern.

Für den m³ in Worten:

.......................................................
.......................
Menge: 526,000 m³

**1.20.1.1440 Boden (BM-F3) entsorgen**
Boden (BM-F3) entsorgen
Entsorgungskosten für die abzufahrenden Böden der
Klasse F3 ErsatzbaustoffV, die keiner anderen
Verwertung zugeführt werden konnten.

Abfallschlüssel AVV 170504:
Boden und Steine mit Ausnahme derjenigen, die unter 17
05 03 fallen

für die Tonne in Worten:

.......................................................
.......................
Menge: 906,750 to

**1.20.1.1700 AUFFÜLLBODEN**
Menge: 0,000

**1.20.1.1710 Auffüllmaterial (BM-0 oder BG-0) liefern und einbauen**
Auffüllmaterial (BM-0 oder BG-0) liefern und einbauen
Nichtbindiges, verdichtungsfähiges Auffüllmaterial oder
Kies, uneingeschränkter Einbau der Klasse 0, BM-0 oder
BG-0 ErsatzbaustoffV, nach DIN 18196 und gem. DWA-A
139, G1, GW, GE und GI liefern, zur Verwendungsstelle
transportieren und als Kanalgraben- und
Baugrubenverfüllung einbauen und lagenweise verdichten.

Die Dichte im eingebauten Zustand zur Umrechnung für
den Nachweis wird mit 1,95 t / m³ vorgegeben.

Die Liefernachweise sind beizufügen.

Für den m³ in Worten:

.......................................................
.......................
Menge: 850,000 m³

**1.20.1.2025 VORBEMERKUNGEN KABELGRABEN LEERROHRE**
VORBEMERKUNGEN
ERDARBEITEN
Die Erdarbeiten erfolgen nach DIN 18300. Die
Beschreibung der Homogenbereiche erfolgt  nach
Unterlagen des AG.

BODENABFUHR
Die Kosten für die Deklarationsanalytik, die Transport-
und Entsorgungskosten sowie die Kosten und Gebühren für
die Beschaffung sämtlicher benötigter Bescheinigungen
und Unterlagen sind in die Einheitspreise  der
entsprechenden Positionen einzurechnen und werden nicht
gesondert vergütet.

Die Dokumentation der ordnungsgemäßen Verwertung bzw.
Entsorgung der Böden ist dem Auftraggeber vorzulegen.

OBERFLÄCHEN
Die Aufnahme und die Wiederherstellung von
Oberflächenbefestigungen einschließlich des
ungebundenen Oberbaus werden gesondert vergütet.
Menge: 0,000

**1.20.1.2027 Kabelgraben (bis BM - F3) herstellen**
Kabelgraben (bis BM-F3) herstellen
Kabelgraben, auch in Teillängen, im Rad- Gehweg- sowie
Fahrbahnbereich, Profil ca. 60/100 cm in Maschinen- und
Handschachtung ausschachten und nach dem Verlegen der
Kunststoffrohre wieder verfüllen und verdichten,
einschließlich Herstellung des Planums.

Boden nach DIN 18300 (Einbauklasse BM-F3, gemäß
Ersatzbaustoffverordnung).

Beschreibung der Homogenbereiche nach Unterlagen des
AG.

Das nicht mehr benötigte Aushubmaterial ist zu laden
und abzufahren. Die Verwertungskosten gehen ebenfalls
zu Lasten des AN.

Einheitspreis für den Meter in Worten:

.......................................................
.......................
Menge: 100,000 m

**1.20.1.2028 Kabelschutzrohre PVC DN 100 bauseits vom Versorger gestellt und einba uen**
Kabelschutzrohre PVZ DN 100 bauseits vom Versorger
gestellt und einbauen

Kabelschutzrohre aus PVC in DN 100 in den Rohrgraben
ablassen und im vorgeschriebenen Gefälle in einer
Sandbettung bis 5 cm über OK Rohre auch in Teillängen
verlegen, einschließlich Ausführung aller
Nebenarbeiten. Bögen nicht über 30°.
Die Verlegevorschriften sowie die Richtlinien des
Herstellers sind zu beachten und einzuhalten.

Nach dem Verlegen sind die Rohre auf Beschädigungen und
Durchgängigkeit zu überprüfen. Bei der Anbindung an
Kleinkabelschächten oder Abzweigkästen müssen die Rohre
bündig abschließen und mit Verschlußkappen versehen
werden.

Die Einführungen der Leerrohre sind mit
Manschettendichtungen gas- und wasserdicht
herzustellen.
Die Abrechung erfolgt nur über die tatsächlich verlegte
Rohrlänge. In die Kabelschutzrohre sind Zugdrähte
einzuziehen.
Zugdraht, Form- und Passstücke werden nicht gesondert
vergütet Die Kosten hierfür sind in den Einheitspreis
einzurechnen.
Einheitspreis für den Meter in Worten:

.......................................................
.......................
Menge: 50,000 m

**1.20.1.3000 ZULAGEN / HANDSCHACHTUNG**
Menge: 0,000

**1.20.1.3010 Suchschlitze herstellen (in Absprache mit der Bauleitung)**
Suchschlitze herstellen. In Absprachen mit der
Bauleitung und per Fotonachweis zu dokumentieren.
Boden in Handarbeit für das Herstellen von Querschlägen
zur Feststellung von  Leitungen in einer Breite von
0,90 m und einer Tiefe bis zu 2,00 m ausheben und gegen
Einsturz gemäß DIN 4124 sichern.

Die Beschreibung der Homogenbereiche nach DIN 18300
erfolgt gemäß den Unterlagen des AG.

Das Lagern des Bodens und Verfüllen des Grabens ist wie
bei der Position Bodenaushub mit in den Einheitspreis
einzukalkulieren.

Aushubbreite ist die lichte Arbeitsraumbreite.
Suchschlitze sind mit der Bauleitung abzusprechen.

Einheitspreis für den m³  in Worten:

.......................................................
.......................
Menge: 86,000 m³

**1.20.1.3020 Bodenaushub für kreuzende Versorgungsleitungen in Handschachtung**
Bodenaushub für kreuzende Versorgungsleitungen in
Handschachtung
Boden in der Baugrube im Bereich von kreuzenden und
querenden Versorgungsleitungen in Handschachtung
ausheben, bei denen kein maschineller Bodenaushub auf
Grund der räumlichen Gegebenheiten erfolgen kann.

In den Einheitspreis einzurechnen ist die Sicherung der
Leitung gemäß den Richtlinien und Anordnungen der
Versorgungsträger, die Erschwernisse bei der
Durchführung der Verbauposition sowie der
ordnungsgemäße Rückbau der Versorgungsleitungen beim
Verfüllen der Baugrube (inklusive Sandbettung)..

Abrechnungsgrundlage:

l = Baugrubenbreite
b = DA + 1,00 m
h = DA + 1,00 m

Leitungspakete:

l = Baugrubenbreite / Mindestgrabenbreite
b = Summe DA Breite + 1,00 m
h = Summe DA Höhe + 1,00 m

Einzelleitung mit Achsabstand < = 1,00 m

l = Baugrubenbreite / Mindestgrabenbreite
b = Achsabstand + 1/2 DA links + 1/2 DA rechts + 1,00 m
h = Achsabstand + 1/2 DA oben + 1/2 DA unten + 1,00 m

Einheitspreis für den m³ in Worten;

.......................................................
.......................
Menge: 110,000 m³

**1.20.1.3050 Erschwerniszulage tägliches verfüllen der Baugrube und Arbeitszeit**
Erschwerniszulage tägliches verfüllen der Baugrube und
Arbeitszeit

Die Arbeitszeit  wird für den AN von 8:00 Uhr bis 16:30
Uhr festgesetzt.
Anwohner welche ihre Fahrzeuge tagsüber benötigen,
müssen den PKW bis 7:45 Uhr umgeparkt haben.
Zum Ende eines jeden Arbeitstages ist die geöffnete
Kanalbaugrube zu verfüllen und mit Stahlplatten
abzudecken, damit die Zugänglichkeit und Zufahrt  für
die Anwohner (z.B. Parken) wieder gegeben ist.
Der AN muss immer außreichend Verfüllmaterial und
Stahlplatten mit vorinstallierten Ketten vorhalten,
damit ein zügiges Verfüllen bzw. Abdecken der Baugrube
gewährleistet ist, um den Einsatz von Feuerwehr,
Rettungsdienst, THW und Polizei auch während der
Arbeitszeiten sicherzustellen bzw. zu ermöglichen.

Alle, für das tägliche und bei Bedarf sofortige (z.B.
Rettungseinsätze) Verfüllen, Abdecken und anschließende
Ausheben des Füllbodens und Rückbau der Stahlplatten
benötigten Materialen, Maschienen, Personal und
sonstige Mehrkosten, Erschwernisse oder Behinderungen
sind in diese Position einzukalkulieren und werden hier
gesondert vergütet. Einschließlich aller Nebenarbeiten.
Erschwernisse und/oder Behinderungen, die hierdurch bei
den Kanalbauarbeiten entstehen, sind ebenfalls in den
Einheitspreis dieser Position einzukalkulieren.

Einschließlich der Lieferung und Vorhaltung des
Füllbodens und der Stahlplatten. Die Stahlplatten
müssen für eine BKL 60 ausgelegt sein.

Der erforderliche Ausbau, die anschließende Entsorgung
und die Entsorgungskosten des Verfüllmaterials sind
ebenfalls in den Einheitspreis einzukalkulieren und
werden nur hier vergütet. Gleiches gilt für das
Aufnehmen und lagern der Stahlplatten.

Es wird kein erneuter Bodenaushub für den Kanalgraben
abgerechnet!

Es wird besonders darauf hingewiesen, dass Kippgebühren
einschließlich der Wiederaufbereitung zu Lasten des
Unternehmers gehen.

Abgerechnet wird nach ausgeführter Leistung der
Position pro Meter verlegter Kanallänge.

Einheitspreis für den Meter in Worten:

.......................................................
.......................
Menge: 0,000 m

**1.20.1.5000 GRUNDWASSERABSENKUNG**
Menge: 0,000

**1.20.1.5010 Offene Wasserhaltung für anfallendes Schichtenwasser, innerhalb des Ka nalgrabenverbau im Zuge des Aushubes durchführen**
Offene Wasserhaltung für anfallendes Schichtenwasser,
innerhalb des Kanalgrabenverbau im Zuge des Aushubes
durchführen
Offene Wasserhaltung für anfallendes Schichtenwasser,
innerhalb des Kanalgraben und Baugrubenverbau für den
gesamten Kanalgraben entsprechend DIN 18 305 während
der komplett Aushubarbeiten durchzuführen. Es ist
sicherzustellen, dass die Baugrubensohle von Grund- u.
Schichtenwasser jederzeit freigehalten wird. Absenkziel
0,50 m u. Baugrubensohle. Ein Fluten der Baugrube ist
nicht zulässig. Die zur Förderung und Ableitung des
Wassers erforderl. Pumpen, Rohrleitungen und
Verbindungen sowie die Aufrechterhaltung der Vorflut
und sämtliche Zulagen für den ununterbrochenen
Pumpbetrieb werden nicht besonders vergütet. Es dürfen
nur Elektropumpen eingesetzt werden,
Pumpenleistung nach Wahl des AN.

Vorhalten bzw. Betreiben der
Grundwasserabsenkungsanlage über den Zeitraum der
Baumaßnahme. Kosten für die Vorhaltung und den Betrieb
der erforderlichen Wasserhaltungsanlage für die
angegebene Dauer der Baumaßnahme, einschl. aller
Nebenarbeiten sind in den Einheitspreis dieser Position
einzukalkulieren. Zum Betrieb der Wasserhaltung gehört
auch die regelmäßige Kontrolle der Wasserhaltung an
Wochenend- und Feiertagen.

Der Mehraufwand der Wasserhaltung für die Baugrube der
Schachtbauwerke ist in den Einheitspreis einzurechnen
und wird nicht gesondert vergütet.

Abrechnungslänge = Haltungslänge

für einen Meter in Worten

.......................................................
.......................
Menge: 230,000 m

**1.20.1.5080 Grundwasserabsenkungsanlage, innenliegende, geschlossene Wasserhaltung, herstellen und betreiben**
Grundwasserabsenkungsanlage, innenliegende,
geschlossene Wasserhaltung, herstellen und betreiben
Grundwasserabsenkungsanlage für Wasserhaltungsarbeiten nach DIN 18305 als innenliegende,
geschlossene Wasserhaltung mittels
Vakuumbrunnenentwässerung mit Spülfilterlanzen für
Kanalgraben und Baugruben, dimensionieren, liefern,
aufbauen, betreiben, vorhalten und nach Abschluss der
Kanalbauarbeiten abbauen und abfahren einschließlich
der Lieferung aller erforderlichen Materialien und
Gestellung aller notwendigen Geräte-, Saug- und
Druckrohrleitungen, Pumpen und Antriebsmaschinen mit
der erforderlichen Betriebskraft und Hilfsmittel.

Sämtliche Energiekosten sind im Einheitspreis
enthalten.

Beschreibung der Homogenbereiche nach Unterlagen des
AG.

Die Kosten für den eventuell erforderlichen Bodenaushub
und/oder für die Herstellung eines Pumpensumpfes sowie
die Energiekosten sind im Einheitspreis enthalten.
Die Kosten für  Mehrbreiten aufgrund der erforderlichen
Grundwasserabsenkungen sind in die Position "Boden
ausheben" einzurechnen und werden nicht gesondert
vergütet.
Die Anlage ist so einzurichten, dass Betriebsstörungen
ausgeschlossen sind. Es sind Reservepumpen vorzuhalten.

Der Rohrgraben bzw. die Baugrube muss bei der
Rohrverlegung/Versetzen des Schachtes frei von
Grundwasser sein, zuzüglich einem Sicherheitsabstand
von 50 cm unter Baugrubensohle.

Jeder Schaden, der durch mangelhafte Wasserhaltung
eintritt, geht zu Lasten des AN.

Die Wasserhaltung ist, wenn vom AG nicht anders
angeordnet, bis 7 Tage nach Fertigstellung des
Bauwerkes aufrecht zu erhalten.
Eine gesonderte Vergütung für Wasserboden wird hierbei
ausgeschlossen.

Vor der Inbetriebnahme der Anlage ist die Höhe des
tatsächlich anstehenden Grundwasserstandes mit dem
zuständigen Bauleiter festzustellen und im Tagesbericht
gegen Unterschrift anzuerkennen.

Der Mehraufwand der Wasserhaltung für die Baugrube der
Schachtbauwerke ist in den Einheitspreis einzurechnen
und wird nicht gesondert vergütet.

Abrechnungslänge: Tatsächliche Kanalachsenlänge

Einheitspreis für den Meter  in Worten:

.......................................................
.......................
Menge: 195,000 m

**1.20.1.7000 VORBEMERKUNGEN VERBAU**
VORBEMERKUNGEN VERBAU

Bodenaushub
Abgerechnet wird von OK Erdplanum bis zur
Baugrubensohle. Die Festlegung der verbindlichen
Baugrubenbreite für die Abrechnung des Grabenaushubs
erfolgt gemäß der Mindestgrabenbreite nach DIN EN 1610
in Abhängigkeit von der Nennweite des zu verlegenden
Kanalrohres bzw. des Schachtbauwerkes und der
Grabentiefe.

Angaben zur maximalen und mittleren Grabentiefe finden
sich in den beigefügten Planunterlagen (Lageplan /
Längsschnitt).

Es ist überwiegend in kurzen Abschnitten vor Kopf zu
arbeiten.

Baugrubenmindestbreite für Gräben =
Rohraußendurchmesser + Mindestarbeitsraum nach DIN EN
1610 + Verbau.

Beispiel:
Verlegung DN 300 Steinzeug - Rohr (Hochlast)

Rohraußendurchmesser: 0,51 m
Mindestarbeitsraum: 0,50 m
Einfachgleitschienenverbau: 2*0,19m = 0,38m
Doppelgleitschienenverbau: 2 x 0,32 m =  0,64 m

Baugrubenmindestbreite: 1,65 m bzw. 1,39m

Baugrubenmindestbreite für Schachtbaugruben =
Aussenmaß des Schachtbauwerkes Mindestarbeitsraum nach
DIN EN 1610 + Verbau.

Beispiel:
DN 1000 Schacht, Wanddicke 20 cm

Schachtaussendurchmesser: 1,40 m
Mindestarbeitsraum: 2 x 0,50 m = 1,00 m
Einfachgleitschienenverbau: 2*0,19m = 0,38m
Doppelgleitschienenverbau: 2 x 0,32 m =  0,64 m

Baugrubenmindestbreite: 3,04 m bzw. 2,78m

Eventueller Mehraushub durch ein Abweichen von den o.
g. Abrechnungregelungen gehen zu Lasten des AN. Das
Gleiche gilt für die Positionen beim Aufbruch der
Oberflächen, Bodenaustausch und für die Positionen bei
der Wiederherstellung von Oberflächen.

Beispiel:
Auch die Hausanschlüsse werden mit einer lichten
Grabenweite von 1,01 m ausgeführt, wie die Hauptleitung
DN 300, weil das Grabgefäß nicht gewechselt wird,
obwohl die Mindestgrabenbreite geringer ist. Die
Vergütung erfolgt nur auf eine Breite von 0,80 m bzw.
0,90 m in Abhängigkeit von der Baugrubentiefe.
Menge: 0,000

**1.20.1.7300 VERBAU**
Menge: 0,000

**1.20.1.7350 Waagerechten Verbau herstellen (zu Dokumentieren, Bild und Aufmasße)**
Waagerechten Verbau herstellen
Waagerechten Verbau der Rohrgräben und Baugrubenwände
gemäß  DIN 4124, Absatz 6, herstellen, vorhalten und
mit dem Verfüllen der Baugrube wieder ausbauen.

Erschwernisse durch kreuzende Versorgungsleitungen sind
in den Einheitspreis einzurechnen und werden nicht
gesondert vergütet.
Abrechnungsgrundlage: Der Verbau ist in Bildern und
Aufmaßen zu Dokumentieren.

Normverbau gemäß DIN 4124:
Bohlen  :  s = 6cm, L = 2,50 - 4,50 m, Holz GK II
Brusthölzer : 8 x 16 bzw. 12 x 16 cm, Holz GK II
Spindeln  : BG-Bau - Prüfzeichen, S 235

Schäden, die auf mangelhafte Verbauarbeiten
zurückzuführen sind, hat der AN auf seine Kosten zu
beseitigen.

Einheitspreis für den m² in Worten:

.......................................................
.......................
Menge: 310,000 m²

**1.20.1.7400 Senkrechten Verbau nach Wahl des AN erstellen**
Senkrechten Verbau nach Wahl des AN erstellen
Senkrechten dem Aushub voreilenden  Verbau der
Rohrgräben und Baugrubenwände  nach Wahl des
Auftragnehmers, den statischen Erfordernissen
entsprechend, vornehmen, vorhalten und mit dem
Verfüllen abschnittsweise ziehen.

Der erforderliche  Vor-Kopf-Verbau ist in den
Einheitspreis  einzurechnen und wird nicht gesondert
vergütet.

Erschwernisse durch kreuzende Versorgungsleitungen sind
in den Einheitspreis einzurechnen und werden nicht
gesondert vergütet.

Der Verbau muss den geltenden Bestimmungen der BG
entsprechen.

Für die Kalkulation ist von einer oberen und unteren
Gurtung auszugehen. / Die Gurtung erfolgt gemäß
beiliegender Statik.

Der Verbau über und unter kreuzenden Leitungen und
Schäden,  die aus der Art des Verbaues entstehen oder
auf den nicht fachgerechten Einsatz des Verbaues
zurückführen sind, gehen zu Lasten des AN.

Abgerechnet wird von 10 cm über Gelände bis
Baugrubensohle.

Einheitspreis für den m² in Worten:

.......................................................
.......................
Menge: 350,000 m²

**1.20.1.7560 Gestuften innerstädtischen Gleitschienenverbau herstellen**
Gestuften innerstädtischen Gleitschienenverbau
herstellen

Senkrechten, erschütterungsfreien, dem Aushub
voreilenden Verbau der Rohrgräben, Schachtbaugruben und
Baugrubenwände, den statischen Erfordernissen
entsprechend, in der erforderlichen Tiefe einbringen,
vorhalten und mit dem Verfüllen abschnittsweise ziehen.

Der Verbau besteht aus Doppelgleitschienenträger als
Linearverbauträger inklusive Laufwagen (Rechteck- oder
U-Laufwagen) und den entsprechenden Zwischenstücken,
sowie die erforderlichen Dielenkammerelemente und
Dielen, Grund- und Aufsatzplatten und die
entsprechenden Gurtungen.

Der Mehraufwand für das Einbringen der einzelnen Dielen
ist in den Einheitspreis einzurechnen.

Der evtl. erforderliche  Vor-Kopf-Verbau sowie das
Umrüsten des Verbaus im Bereich von Übergängen auf
unterschiedliche Baugrubenbreiten (Schächte,
Kanalachsabweichung alt/neu) ist in den Einheitspreis
einzurechnen und wird nicht gesondert vergütet.

Lage und Anzahl der Schächte und Kanalachsen: siehe
Unterlagen des AG

Der Verbau muß den geltenden Bestimmungen der Bau BG
entsprechen. Der Auftragnehmer hat auf seine Kosten
eine geprüfte statische Berechnung des Verbaus
vorzulegen. Die Kosten hierfür sind in den
Einheitspreis einzurechnen. Der Verbau über und unter
kreuzenden Leitungen ist im Einheitspreis enthalten.

Es dürfen nur Geräte zum Einsatz kommen, die den
neuesten gesetzlichen  Bestimmungen entsprechen und vom
staatlichen Gewerbeaufsichtsamt und der Bau BG nicht
beanstandet werden.

Schäden, die aus der Art des Verbaus entstehen oder auf
den nicht fachgerechten Einsatz des Verbaus zurück
zuführen sind, gehen zu Lasten des Auftragnehmers.

Abgerechnet wird von 10 cm über Gelände bis
Baugrubensohle.

Einheitspreis für den m² in Worten:

.......................................................
.......................
Menge: 1850,000 m²

**1.20.1.9000 ÜBERPUMPEN / ÜBERLEITEN**
Menge: 0,000

**1.20.1.9010 Kanalüberleitung nach Wahl des AN**
Kanalüberleitung nach Wahl des AN
Anfallende Abwässer der aufzunehmenden Kanäle nach Wahl
des AN innerhalb und außerhalb der Baugrube um- und
überleiten.

Im Einheitspreis enthalten ist die Vorhaltung der
Pumpen und Rohrleitungen sowie das Auf- und Abbauen der
erforderlichen Gerätschaften einschließlich der
Pumpensümpfe und Abmauerungen.

Die Förderleistung der eingesetzten Pumpen muss
wenigstens der maximalen Abflussleistung (gemäß ATV-
Regelwerk; ATV-Arbeitsblatt A 110) des vorhandenen
Kanalquerschnitts entsprechen.
Bei der Überleitung der Abwässer innerhalb und
außerhalb der Baugrube ist jederzeit sicherzustellen,
dass der vorhandene Kanalquerschnitt nicht reduziert
wird.

Die Überleitung ist außerdem so zu wählen, das bei
Überflutungen der Baugrube kein Bodenmaterial und keine
Baustoffe in die Kanalisation gespült werden.

Bei Verunreinigungen des Kanals wird dieser zu Lasten
des  AN von der WBO gereinigt.

Einheitspreis für den Meter Worten:

.......................................................
.......................
Menge: 215,000 m

**1.20.1.9020 Kanal überpumpen**
Kanal überpumpen
Schmutzwasser aus seitlich einmündenden Kanälen nach
Wahl des AN innerhalb und außerhalb der Baugrube um-
und  überleiten. Im Einheitspreis enthalten ist die
Vorhaltung der Pumpen und Rohrleitungen sowie das Auf-
und Abbauen der erforderlichen Gerätschaften
einschließlich der Pumpensümpfe und Abmauerungen. Die
Förderleistung der eingesetzten Pumpen muss wenigstens
der maximalen Abflussleistung (gemäß ATV- Regelwerk;
ATV-Arbeitsblatt A 110) des vorhandenen
Kanalquerschnitts entsprechen.

Bei der Überleitung der Abwässer innerhalb und
außerhalb  der Baugrube ist jederzeit sicherzustellen,
dass der vorhandene Kanalquerschnitt nicht reduziert
wird.

Die Überleitung ist außerdem so zu wählen, das bei
Überflutungen der Baugrube kein Bodenmaterial und keine
Baustoffe in die Kanalisation gespült werden.

Bei Verunreinigungen des Kanals wird dieser zu Lasten
des AN von der WBO gereinigt.

Einheitspreis für das Stück Worten:

.......................................................
.......................
Menge: 9,000 Stck

##### 1.20.2 ABBRUCHARBEITEN

**1.20.2.0000 VORBEMERKUNGEN ABBRUCHARBEITEN**
VORBEMERKUNGEN ABBRUCHARBEITEN

Deklaration der Böden
Die Kosten für die Deklarationsanalytik sowie die
Kosten und Gebühren für die Beschaffung sämtlicher
Bescheinigungen und Unterlagen sind in die
Einheitspreise einzurechnen und werden nicht gesondert
vergütet.

Entsorgungskosten
Die Kippgebühren einschließlich der
Wiederaufbereiterung gehen zu Lasten des Unternehmers
und sind in den Einheitspreis einzurechnen.

Kosten für Transport und Verladung
Die Kosten für den Transport und das Verladen auf die
vom Auftragnehmer zu stellenden LKW sind in die
Einheitspreise einzurechnen. Eine gesonderte Vergütung
erfolgt nicht!

Zwischenlager
Zwischenlager sind vom AN zur Verfügung zu stellen. Die
Kosten für den Transport und das Verladen auf die vom
Auftragnehmer zu stellenden LKW sowie die Kosten und
Gebühren für die Zwischenlagerung sind in den
Einheitspreis einzurechnen.

Abrechnung
Im Einheitspreis sind sämtliche Stemm- und Schneidearbeiten enthalten und werden nicht gesondert vergütet.
Menge: 0,000

**1.20.2.1000 SCHACHTBAUWERKE ABBRECHEN**
Menge: 0,000

**1.20.2.1100 Mauerwerkschacht/Fertigteilschacht bis 1,50 m unterhalb der Straßenobe rkante abbrechen**
Mauerwerkschacht/Fertigteilschacht bis 1,50 m unterhalb
der Straßenoberkante abbrechen
Mauerwerkschacht/Fertigteilschacht bis DN 1500 1,50 m
unterhalb der Straßenoberkante nach Angabe der
Bauleitung abbrechen.

Im Einheitspreis enthalten ist das Aufnehmen der
Schachtabdeckung, der Bodenaushub, die Handschachtung
und der Verbau bis 1,50 m,  Abtragen des
Mauerwerkes/Schachtaufbauteile,  Lieferung, Einbau und
Verdichten von Füllboden im Bereich der Aufbruchstelle.

Schutt und Eisenteile sind gemäß Absatz 5  der
"Zusätzlichen Technischen Vertragsbedingungen"
abzufahren.

Einheitspreis für das Stück in Worten:

.......................................................
.......................
Menge: 2,000 Stck

**1.20.2.1200 Schacht bis DN 1000 abbrechen und zur Kippe des AN abfahren (Zulage)**
Schacht bis DN 1000 abbrechen und zur Kippe des AN
abfahren (Zulage)
Schacht bis DN 1000 innerhalb der Baugrube über dem
vorhandenem Kanal einschließlich der Fundamente
abbrechen, aufnehmen, laden und abfahren.

Als Zulage zur Position "Boden ausheben".

Einheitspreis für das Stück in Worten:

.......................................................
.......................
Menge: 4,000 Stck

**1.20.2.1500 Schacht bis DN 2000 abbrechen und zur Kippe des AN abfahren (Zulage)**
Schacht bis DN 2000 abbrechen und zur Kippe des AN
abfahren (Zulage)
Schacht bis DN 2000 innerhalb der Baugrube über dem
vorhandenem Kanal einschließlich der Fundamente
abbrechen, aufnehmen, laden und abfahren.

Als Zulage zur Position "Boden ausheben".

Einheitspreis für das Stück in Worten:

.......................................................
.......................
Menge: 4,000 Stck

**1.20.2.2000 STEINZEUGROHRKANAL ABBRECHEN**
Menge: 0,000

**1.20.2.2300 Steinzeugrohrkanal DN 300 aufnehmen und zur Kippe des AN abfahren (Zul age)**
Steinzeugrohrkanal DN 300 aufnehmen und zur Kippe des
AN abfahren (Zulage)
Steinzeugrohrkanal DN 300 einschließlich Rohr- auflager
und  der vorhandenen Drainage innerhalb der Baugrube
abbrechen, aufnehmen, laden und abfahren.

Als Zulage zur Position "Boden ausheben".

Einheitspreis für den Meter in Worten:

.......................................................
.......................
Menge: 10,000 m

**1.20.2.3000 BETONROHRKANAL ABBRECHEN**
Menge: 0,000

**1.20.2.3300 Betonrohrkanal DN Ei-Profil 800/ 1200 aufnehmen und zur Kippe des AN a bfahren (Zulage)**
Betonrohrkanal DN Ei-Profil 800/1200 aufnehmen und zur
Kippe des AN abfahren (Zulage)
Vorhandenen Betonrohrkanal DN Ei-Profil 800/1200
einschließlich Rohrauflager, alter Drainage- Leitungen
und Betonummantelung, Dicke bis 50 cm, innerhalb der
Baugrube abbrechen, aufnehmen, laden und  abfahren.

Als Zulage zur Position "Boden ausheben".

Einheitspreis für den Meter in Worten:

.......................................................
.......................
Menge: 209,000 m

**1.20.2.3301 Betonrohrkanal DN 500 aufnehmen und zur Kippe des AN abfahren (Zulage)**
Betonrohrkanal DN 500 aufnehmen und zur Kippe des AN
abfahren (Zulage)
Vorhandenen Betonrohrkanal DN 500  einschließlich
Rohrauflager, Drainage- Leitungen und Betonummantelung,
Dicke bis 50 cm, innerhalb der Baugrube abbrechen,
aufnehmen, laden und  abfahren.

Als Zulage zur Position "Boden ausheben".

Einheitspreis für den Meter in Worten:

.......................................................
.......................
Menge: 4,500 m

**1.20.2.3302 Betonrohrkanal DN 600 aufnehmen und zur Kippe des AN abfahren (Zulage)**
Betonrohrkanal DN 600 aufnehmen und zur Kippe des AN
abfahren (Zulage)
Vorhandenen Betonrohrkanal DN 600  einschließlich
Rohrauflager, Drainage- Leitungen und Betonummantelung,
Dicke bis 50 cm, innerhalb der Baugrube abbrechen,
aufnehmen, laden und  abfahren.

Als Zulage zur Position "Boden ausheben".

Einheitspreis für den Meter in Worten:

.......................................................
.......................
Menge: 9,500 m

**1.20.2.4000 MAUERWERK, BETON, STAHLBETON ABBRECHEN**
Menge: 0,000

**1.20.2.4300 Beton abbrechen, laden und zur Kippe des AN abfahren**
Beton abbrechen, laden und zur Kippe des AN abfahren
Beton in allen vorkommenden Tiefen und Dimensionen
innerhalb  der Baugrube abbrechen, auf vom AN zur
Verfügung gestellte LKW  aufladen und gemäß Absatz 5
der "Zusätzlichen Technischen Vertragsbedingungen"
abfahren.

Die Erschwernisse bei den Verbauarbeiten, sowie
sämtliche  Trenn- und Schneidarbeiten sind in den
Einheitspreis  einzurechnen.

Es wird besonders darauf hingewiesen, dass Kippgebühren
einschließlich der Wiederaufbereitung zu Lasten des
Unternehmers gehen.

Einheitspreis für den m³ in Worten:

.......................................................
.......................
Menge: 10,000 m³

**1.20.2.4400 Stahlbeton abbrechen, laden und zur Kippe des AN abfahren**
Stahlbeton abbrechen, laden und zur Kippe des AN
abfahren
Stahlbeton in allen vorkommenden Tiefen und Dimensionen
innerhalb  der Baugrube abbrechen, auf vom AN zur
Verfügung gestellte LKW  aufladen und gemäß Absatz 5
der "Zusätzlichen Technischen Vertragsbedingungen"
abfahren.

Die Erschwernisse bei den Verbauarbeiten, sowie
sämtliche Trenn- und Schneidarbeiten sind in den
Einheitspreis einzurechnen.

Es wird besonders darauf hingewiesen, dass Kippgebühren
einschließlich der Wiederaufbereitung zu Lasten des
Unternehmers gehen.

Einheitspreis für den m³ in Worten:

.......................................................
.......................
Menge: 10,000 m³

**1.20.2.8000 VERSORGUNGSLEITUNGEN ABBRECHEN**
Menge: 0,000

**1.20.2.8200 Versorgungsleitungen aufnehmen und zur Kippe des AN abfahren**
Versorgungsleitungen aufnehmen und zur Kippe des AN
abfahren
Alte Wasserleitung/Gasleitung bis DN 200 einschl.
Zubehör (Schieber und dergleichen  innerhalb des
Kanalgrabens ausbauen, aufnehmen, laden und abfahren.

Einheitspreis für den Meter in Worten:

.......................................................
.......................
Menge: 45,300 m

**1.20.2.8201 Versorgungsleitungen (Umlage) freilegen und nach Umlage verfüllen.**
Versorgungsleitungen Umlage während der Bauzeit,
aufnehmen und zur Kippe des AN abfahren. Nach Umlage
verfüllen inkl. aller Nebenarbeiten.
Alte Wasserleitung/Gasleitung bis DN 400 einschl.
Zubehör (Schieber und dergleichen  innerhalb des
Kanalgrabens ausbauen, aufnehmen, laden und abfahren.
Die Wartezeit ist im Preis einzukalkulieren.

Einheitspreis für den Meter in Worten:

.......................................................
.......................
Menge: 85,000 m

**1.20.2.8202 Versorgerpläne anfordern und auswerten**
Versorgerpläne anfordern und auswerten
Versorgerpläne im Baustellenbereich anfordern und
auswerten.
Sämtliche Schäden an den Versorgerleitungen, die durch
Anbohrungen entstehen, gehen zu Lasten des AN.

Einheitspreis für die Pauschale in Worten:

.......................................................
........................
Menge: 1,000 Pau

**1.20.2.8210 Schachtabdeckung aufn. + zum ZBH abf.**
Schachtabdeckung aufn. + zum ZBH abf.
Schachtabdeckungen verschiedener Größen, aufnehmen,
laden und zum Zentralen Betriebshof (ZBH) der WBO GmbH,
Buschhausener Straße 149 in 46049 Oberhausen abfahren
und abladen.

Einheitspreis für das Stück in Worten:

.......................................................
.......................
Menge: 8,000 Stck

##### 1.20.3 STEINZEUGROHRE / DUKTILE GUSSROHRE

**1.20.3.0000 VORBEMERKUNGEN STEINZEUGROHRE**
VORBEMERKUNGEN STEINZEUGROHRE

Steinzeugrohre
Die Steinzeugrohre sind gemäß DIN EN 295-1 zu liefern.

Die Verlegevorschriften, sowie die Richtlinien des
Herstellers über das Anbohren der Rohre sind zu
beachten und einzuhalten.

Die Muffenverbindungen und Stutzen müssen einem Druck
von 0,5 bar standhalten.

Vor Lieferung der Rohre sind die letzten
Prüfungszeugnisse gemäß Tabelle 1 der Fremdüberwachung
DIN EN 295 Teil 2 Absatz 1.4.3 in deutscher Sprache
vorzulegen.

Der Fremdüberwacher hat die Anforderungen der EN 45011
und EN 45012 zu erfüllen.

Lastannahmen/Statik
Verkehrslast SLW 60, Boden = 21 KN/m³,
Einbaubedingungen nach A2/B2, loses Auflager,
Dammbedingung.

Die geprüfte statische Berechnung nach ATV 127 und eine
zeichnerische Darstellung der Rohrverbindung ist bei
Aufforderung des Auftraggebers nach der Submission,
spätestens jedoch bei Baubeginn unaufgefordert
vorzulegen.

Scheitelüberdeckungen: siehe Planunterlagen

Abrechnung
Die Abrechnung erfolgt nur über die tatsächlich
verlegte Rohrlänge.

Bei Nichteinhaltung der angegebenen Verlege- toleranzen
des Herstellers wird der Mehraufwand an
Reinigungskosten für die Abschreibungsdauer des
verlegten Kanals in Abzug gebracht.
Menge: 0,000

**1.20.3.1100 STEINZEUGROHRE DN 300**
Menge: 0,000

**1.20.3.1105 Steinzeugrohre DN 300 liefern und verlegen**
Steinzeugrohre DN 300 liefern und verlegen
Steinzeugrohr gemäß DIN EN 295-1 - DN 300 - FN 72 - C,
Tragfähigkeitsklasse 240, Steckmuffe S nach
Verbindungssystem C, frei Baustelle liefern, zum
Verwendungsort transportieren, in den Rohrgraben
ablassen und im vorgeschriebenen Gefälle fluchtgerecht
verlegen.

Bauänge: 2,50m

Einheitspreis für den Meter in Worten:

.......................................................
.......................
Menge: 8,000 m

**1.20.3.1115 Steinzeugrohr DN 300, Gelenkstück (GZ/GA), liefern und verlegen (Zulag e)**
Steinzeugrohr DN 300, Gelenkstück (GZ/GA), liefern und
verlegen (Zulage)
Steinzeuggelenkstück GZ/GA  gemäß DIN EN 295- 1 - DN
300 - FN 72 - C, Tragfähigkeitsklasse 240, Steckmuffe K
nach Verbindungssystem C frei Baustelle liefern, zum
Verwendungsort transportieren, in den Rohrgraben
ablassen und im vorgeschriebenen Gefälle fluchtgerecht
verlegen.

Baulänge: 0,60 m

Als Zulage zur Position Rohrverlegung.

Einheitspreis für das Stück in Worten:

.......................................................
.......................
Menge: 2,000 Stck

**1.20.3.1120 Steinzeugrohr DN 300, als Passstück, liefern verlegen (Zulage)**
Steinzeugrohr DN 300, als Passstück, liefern verlegen
(Zulage)
Steinzeugrohr gemäß DIN EN 295-1 - DN 300 - FN 72 - C,
Tragfähigkeitsklasse 240, Steckmuffe S nach
Verbindungssystem C, als Passstück frei Baustelle
liefern, zum Verwendungsort transportieren, in den
Rohrgraben ablassen und im vorgeschriebenen Gefälle
fluchtgerecht verlegen.

Im Einheitspreis ist das Schneiden des Rohres, das
Einpassen, die Lieferung und der Einbau des notwendigen
Passringes enthalten.

Als Zulage zur Position Rohrverlegung.

Einheitspreis für das Stück in Worten:

.......................................................
.......................
Menge: 1,000 Stck

**1.20.3.1125 Leitungszone und Auflager für ein Steinzeugrohr DN 300 herstellen**
Leitungszone und Auflager für ein Steinzeugrohr DN 300
herstellen
Leitungszone nach DIN EN 1610, bestehend aus unterer
und oberer Bettung, Seitenverfüllung und oberer
Abdeckzone, aus steinfreiem, gut verdichtbarem
Material, herstellen und lagenweise verdichten. Die
Kosten für die Erschwernis bei der Verdichtung der
oberen Bettungsschicht und der Seitenverfüllung sind in
den Einheitspreis einzurechnen und werden nicht
gesondert vergütet.

Schichtdicke der unteren Bettungsschicht: 20 cm
Schichtdicke der Abdeckzone: 30 cm

Unterhalb der unteren Bettungsschicht ist  eine
Auflagerschicht aus Kalkstein 0/45 herzustellen und zu
verdichten.

Schichtdicke: 20 cm

Die Breite der Auflagerschicht muss mit der
Grabenbreite übereinstimmen. Das Herstellen des
Rohrgrabenplanums ist in den Einheitspreis mit
einzurechnen.

Einheitspreis für den Meter in Worten:

.......................................................
.......................
Menge: 8,000 m

**1.20.3.1135 PE-Manschettendichtung DN 300, Typ 2B, liefern und einbauen**
PE-Manschettendichtung DN 300, Typ 2B, liefern und
einbauen
PE-Manschettendichtung DN 300,  Typ 2B, nach DIN EN
295, Teil 4, zum Dichten von Steinzeugrohrverbindungsstellen mit glatten Muffenenden
(muffenlos) frei Baustelle liefern und einbauen.

Einheitspreis für das Stück in Worten:

.......................................................
.......................
Menge: 2,000 Stck

##### 1.20.5 FBS BETONROHRE

**1.20.5.0000 VORBEMERKUNGEN FBS BETONROHRE**
VORBEMERKUNGEN FBS-BETONROHRE UND FBS-STAHLBETONROHRE

FBS-Betonrohre und Stahlbetonrohre
Die (Stahl-)Betonrohre sind in FBS-Qualität zu liefern.

Die Rohrinnenwandbeschaffenheit muss eine geschlossene
Oberfläche mit dichter Struktur aufweisen.

Die Muffenverbindungen müssen einem Druck von 0,5 bar
standhalten.

Lastannahmen/Statik
Verkehrslast SLW 60, Boden = 21 KN/m³,
Einbaubedingungen nach A2/B2, Betonauflager,
Dammbedingung.

Die geprüfte statische Berechnung nach ATV 127 und eine
zeichnerische Darstellung der Rohrverbindung ist bei
Aufforderung des Auftraggebers nach der Submission,
spätestens jedoch bei Baubeginn unaufgefordert
vorzulegen.

Scheitelüberdeckungen: siehe Planunterlagen

Abrechnung
Die Abrechnung erfolgt nur über die tatsächlich
verlegte Rohrlänge.

Bei Nichteinhaltung der angegebenen Verlege- toleranzen
des Herstellers wird der Mehraufwand an
Reinigungskosten für die Abschreibungsdauer des
verlegten Kanals in Abzug gebracht.

Anforderungen für  Rohrleitungen aus Beton und
Stahlbeton

Rohrleitungen aus Beton und Stahlbeton einschl. aller
Form- und Passstücke nach DIN EN 1916, DIN V 1201 - Typ
2  liefern, abladen zur Einbaustelle transportieren und
nach Angaben des AG höhen- und fluchtgerecht unter
Beachtung der DIN EN 1610 verlegen.

Es dürfen nur Beton- und Stahlbetonrohre einschl.
zugehöriger Form- und Passstücke sowie Rohrverbindungen
angeboten werden, die den Festlegungen der DIN EN 1916,
DIN V 1201 sowie einer Güteschutzgemeinschaft
entsprechen. Als Mindestanforderung gelten die
FBS-Qualitätsrichtlinien, sofern nachfolgend keine
höheren Anforderungen gestellt werden.

1. Beton
1.1 Für die Herstellung, Verarbeitung und
Nachbehandlung gelten sinngemäß die Anforderungen der
DIN 1045 und DIN 4281 entsprechend.
1.2 Der Beton für die Beton- und Stahlbetonrohre
entspricht dem Typ 2 DIN V 1201, gemäß DIN EN 206-1;
DIN 1045-2, der Expositionsklasse XA 2. Die mind.
Druckfestigkeitsklasse beträgt C 40/50 bei einem
Mindestzementgehalt von 320 kg/m³ und einem W/Z-Wert <
bzw. 0,45
Der Beton muss eine  Wassereindringtiefe < bzw. = 20 mm
aufweisen. Die Prüfung erfolgt gemäß DIN EN 12390-8.
1.3 Für Beton- und Stahlbetonrohre sind
sulfatbeständige Portland- oder Hochofenzemente zu
verwenden (z.B. CEM I 42.5 R-HS  gemäß DIN EN 197-1 und
DIN 1164-10).
1.4 Auf der Rohraußenwand ist, deutlich sichtbar durch
einen Stempeldruck, die zur Herstellung des Betons
verwendete Zementart anzugeben.
1.5 Beton- und Stahlbetonrohre gleich oder größer DN
300 und Eiprofile gleich oder größer DN 300/450 müssen
im Spezial- Vibrationsverfahren hergestellt werden und
stehend in der Schalung erhärten  (mind. 8 Std. nach
Betonierende), wobei  durch den Einsatz einer
Innenschalung absolut maßgenaue Außen- und Innenflächen
gewährleistet werden müssen.
Die Ausschalfestigkeit muss mind. 25% der
Nennfestigkeit haben.
Die gesamte Nachbehandlungszeit umfasst 3 Tage.
Die Nachbehandlung der in der Schalung erhärteten Rohre
erfolgt somit entweder in der Form, das heißt, dass
Rohr wird in der Schalung belassen oder wird
unmittelbar nach dem Ausschalen abgehaubt.
Wird das Rohr abgehaubt, so wird Wasser oder Dampf
unter die Haube geführt, um eine relative
Luftfeuchtigkeit von mind. 85% zu erreichen.
Das Abziehen des Rohres von der Untermuffe darf
frühestens nach 3 Tagen erfolgen. Dann werden die Rohre
kontrolliert und eingelagert.
Die Rohre müssen mindestens 3 Tage stehend gelagert
werden.
Die Standzeit der Rohre in der Schalung darf durch
Wärmebehandlung nicht verkürzt werden.

1.6 Bei Rohren ³ DN 1400 besteht ein Stapelverbot. Die
Auslieferung der Rohre darf frühesten nach 15 Tagen
ihrer Herstellung erfolgen.

2. Betonstahl
2.1 Stahlbetonrohre mit Wanddicken gleich oder größer
140 mm sind grundsätzlich mit doppelter Bewehrung
(2-lagig) zu armieren.
2.2 Das Nennmaß cnom der Betondeckung beträgt 35 mm.

3. Abmessung
3.1 Bei den Beton- und Stahlbetonrohren dürfen die
Grenzabmaße für die Muffenspaltweiten, Abweichung von
der Parallelität, Abweichung von der Geraden, die
Baulänge  2/3 der Festlegungen nach DIN EN 1916 und DIN
V 1201  nicht überschreiten.

4. Dichtmittel
4.1 Es sind nur Lippen-Gleitdichtungen als
vormontiertes Dichtsystem (Prüfzeichen des "I.F.BT")
nach DIN EN 681-1 (DIN 4060) zugelassen.
4.2 Rollringdichtungen sind nicht zulässig.

5. Wasserdichtheit
5.1 Für die Anforderungen an die Wasserdichtheit gelten
die Festlegungen der FBS-Qualitätsrichtlinien.

6. Geprüfte statische Berechnung
6.1 Für die Tragfähigkeit von Beton- und
Stahlbetonrohren ist nach DIN 1916, DIN V 1201, ein
geprüfter statischer Nachweis (3-fach) vor Einbau der
Rohre vorzulegen.
6.2 Die statische Berechnung ist nach dem
ATV-Arbeitsblatt A 127 und A 161 aufzustellen.
Rohrstatik für die ungünstigsten Überdeckungshöhen
(min., max) sowie in Abhängigkeit von dem vorgegebenen
bzw. vom AN gewählten Bauverfahren und -ablauf unter
Berücksichtigung der Baugrundverhältnisse.
6.3 Die Kosten für die Erstellung der Statik und
Prüfstatik sind einzukalkulieren.

7. Gütesicherung
7.1 Es dürfen nur Beton- und Stahlbetonrohre angeboten,
geliefert und eingebaut werden, für die Nachweise der
werkseigenen Produktionskontrolle und der
Fremdüberwachung für Rohre Typ 2 gemäß Tabelle 17 der
DIN V 1201, erbracht sind.
7.2 Der Nachweis der Fremdüberwachung  ist durch
Vorlage des neuesten Prüfberichtes gemäß  DIN V 1201,
Abschnitt 7.4 zu erbringen.
7.3 Der Nachweis der werkseigenen Produktionskontrolle
ist durch eine werkseigene stationäre Prüfstelle in
Form eines Prüfberichtes zu erbringen.
7.4 Die komplette Fertigung/Herstellung ist für jedes
Rohr nachzuweisen, so dass eine eindeutige Zuweisung
für das entsprechende Rohr gegeben ist (z.B.
Numerierung mittels Stempel / Plakette).

8. Überwachung durch den Bauherrn
8.1 Der Bauherr oder ein von ihm Beauftragter kann
jederzeit durch unangemeldeten Besuch im
Rohrherstellerwerk die Einhaltung der
Qualitätsanforderungen überprüfen.

9. Angaben des Bieters
9.1 Bei Angebotsabgabe ist vom Bieter der
Rohrhersteller zu benennen.
Menge: 0,000

**1.20.5.0110 FBS-BETONROHR DN 500**
Menge: 0,000

**1.20.5.0120 FBS-Betonrohre DN 500, Typ 2, mit Fuß, liefern und verlegen**
FBS-Betonrohre DN 500, Typ 2,  mit Fuß, liefern und
verlegen

Betonrohr DN 500 in FBS-Qualität gemäß DIN EN 1916, DIN
V 1201 - Typ 2, mit Glockenmuffe, Form B-KF-GM,
kreisrund, mit durchgehendem Fuß und mit in der
Glockenmuffe einbetonierter, komprimierbarer
Lippendichtung, bestehend aus einem hohlraumfreien
Elastomer dichter Struktur, einschließlich Gleitmittel
frei Baustelle liefern, in den Rohrgraben ablassen und
im vorgeschriebenen Gefälle verlegen.

Einheitspreis für den Meter in Worten:

.......................................................
.......................
Menge: 5,500 m

**1.20.5.0130 FBS-Betonrohr DN 500, Typ 2, mit Fuß (GZ/GA), liefern und einbauen ( Zulage)**
FBS-Betonrohr DN 500, Typ 2,  mit Fuß (GZ/GA),  liefern
und einbauen (Zulage)

Betonrohr DN 500 in FBS-Qualität  gemäß DIN EN 1916,
DIN V 1201 - Typ 2, mit Glockenmuffe, Form B-KF-GM,
kreisrund, mit durchgehendem Fuß, als Anschlussstück
zur Herstellung gelenkiger Rohranschlüsse an
Fertigteilschächten und/oder Schachtbauwerken in der
Ausführung Spitzende - Muffe, Spitzende - Spitzende,
nach Angabe der Bauleitung liefern und im
vorgeschriebenen Gefälle einbauen.

Als Zulage zur Position Rohre liefern und verlegen.

Einheitspreis für das Stück in Worten:

.......................................................
.......................
Menge: 1,000 Stck

**1.20.5.0140 FBS-Betonrohr DN 500, Typ 2, mit Fuß als Passstück, liefern und einb auen (Zulage)**
FBS-Betonrohr DN 500, Typ 2,  mit Fuß als Passstück,
liefern und einbauen (Zulage)

Betonrohr DN 500 in FBS-Qualität mit Glockenmuffe, Form
B-KF-GM, kreisrund, mit durchgehendem Fuß gemäß DIN EN
1916, DIN V 1201-Typ 2, als Passstück nach Angabe der
Bauleitung  liefern und im vorgeschriebenen Gefälle
einbauen.

In den Einheitspreis ist das evtl. Schneiden des
Rohres, das Einpassen, das Liefern und Einsetzen eines
innenliegenden Verbindungsadapters aus Edelstahl 1.
4404, inklusive einer EPDM-Dichtung gemäß der
Herstellerangaben. Im Lieferumfang ist ebenfalls das
Liefern und Einsetzen einer außenliegenden Kupplung für
die Rohre, einzurechnen.

Die Lieferung sämtlicher Materialien einschließlich
Ausführung aller Nebenarbeiten sind in den
Einheitspreis einzurechnen und werden nicht gesondert
vergütet.

Als Zulage zur Position Rohrverlegung.

Einheitspreis für das Stück in  Worten:

.......................................................
.......................
Menge: 2,000 Stck

**1.20.5.0150 Leitungszone für FBS-Betonrohre DN 500 mit Fuß herstellen**
Leitungszone für FBS-Betonrohre DN 500 mit Fuß
herstellen

Leitungszone nach DIN EN 1610, bestehend aus unterer
und oberer Bettung, Seitenverfüllung und oberer
Abdeckzone, aus steinfreiem, gut verdichtbarem
Material, herstellen und lagenweise verdichten. Die
Kosten für die Erschwernis bei der Verdichtung der
oberen Bettungsschicht und der Seitenverfüllung sind in
den Einheitspreis einzurechnen und werden nicht
gesondert vergütet.

Schichtdicke der unteren Bettungsschicht im
verdichteten Zustand: d = 100 mm  + 1/10 DN in mm,
jedoch mindestens 20 cm
Schichtdicke der Abdeckzone: 30 cm

Zu verwendende Materialien:
Untere Bettungsschicht: Kalkstein 0/45 mit zusätzlicher
Ausgleichsschicht aus Grus, Dicke 2 cm

Die Breite der unteren Bettungsschicht muss mit der
Grabenbreite übereinstimmen.

Obere Bettungsschicht, Seitenverfüllung und obere
Abdeckzone: gut verdichtbares Material

Sämtliche Materiallieferungen und die Ausführung aller
Nebenarbeiten sind im Einheitspreis enthalten.

Einheitspreis für den Meter in Worten:

.......................................................
.......................
Menge: 5,500 m

**1.20.5.0160 FBS-BETONROHR DN 600**
Menge: 0,000

**1.20.5.0170 FBS-Betonrohre DN 600, Typ 2, mit Fuß, liefern und verlegen**
FBS-Betonrohre DN 600, Typ 2, mit Fuß, liefern und
verlegen

Betonrohr DN 600 in FBS-Qualität gemäß DIN EN 1916, DIN
V 1201 - Typ 2, mit Glockenmuffe, Form B-KF-GM,
kreisrund, mit durchgehendem Fuß und mit in der
Glockenmuffe einbetonierter, komprimierbarer
Lippendichtung, bestehend aus einem hohlraumfreien
Elastomer dichter Struktur, einschließlich Gleitmittel
frei Baustelle liefern, in den Rohrgraben ablassen und
im vorgeschriebenen Gefälle verlegen.

Einheitspreis für den Meter in Worten:

.......................................................
.......................
Menge: 9,000 m

**1.20.5.0180 FBS-Betonrohr DN 600, Typ 2, mit Fuß (GZ/GA) liefern und einbauen (Zul age)**
FBS-Betonrohr DN 600, Typ 2, mit Fuß (GZ/GA) liefern
und einbauen (Zulage)

Betonrohr DN 600 in FBS-Qualität  gemäß DIN EN 1916,
DIN V 1201 - Typ 2, mit Glockenmuffe, Form B-KF-GM,
kreisrund, mit durchgehendem Fuß, als Anschlussstück
zur Herstellung gelenkiger Rohranschlüsse an
Fertigteilschächten und/oder Schachtbauwerken in der
Ausführung Spitzende - Muffe, Spitzende - Spitzende,
nach Angabe der Bauleitung liefern und im
vorgeschriebenen Gefälle einbauen.

Als Zulage zur Position Rohre liefern und verlegen.

Einheitspreis für das Stück in Worten:

.......................................................
.......................
Menge: 2,000 Stck

**1.20.5.0190 FBS-Betonrohr DN 600, Typ 2, mit Fuß als Passstück, liefern und einba uen (Zulage)**
FBS-Betonrohr DN 600, Typ 2, mit Fuß als Passstück,
liefern und einbauen (Zulage)

Betonrohr DN 600 in FBS-Qualität mit Glockenmuffe, Form
B-KF-GM, kreisrund, mit durchgehendem Fuß gemäß DIN EN
1916, DIN V 1201-Typ 2, als Passstück nach Angabe der
Bauleitung  liefern und im vorgeschriebenen Gefälle
einbauen.

In den Einheitspreis ist das evtl. Schneiden des
Rohres, das Einpassen, das Liefern und Einsetzen eines
innenliegenden Verbindungsadapters aus Edelstahl 1.
4404, inklusive einer EPDM-Dichtung gemäß der
Herstellerangaben. Im Lieferumfang ist ebenfalls das
Liefern und Einsetzen einer außenliegenden Kupplung für
die Rohre, einzurechnen.

Die Lieferung sämtlicher Materialien einschließlich
Ausführung aller Nebenarbeiten sind in den
Einheitspreis einzurechnen und werden nicht gesondert
vergütet.

Als Zulage zur Position Rohrverlegung.

Einheitspreis für das Stück in  Worten:

.......................................................
.......................
Menge: 4,000 Stck

**1.20.5.0200 Leitungszone für FBS-Betonrohre DN 600 mit Fuß herstellen**
Leitungszone für FBS-Betonrohre DN 600 mit Fuß
herstellen

Leitungszone nach DIN EN 1610, bestehend aus unterer
und oberer Bettung, Seitenverfüllung und oberer
Abdeckzone, aus steinfreiem, gut verdichtbarem
Material, herstellen und lagenweise verdichten. Die
Kosten für die Erschwernis bei der Verdichtung der
oberen Bettungsschicht und der Seitenverfüllung sind in
den Einheitspreis einzurechnen und werden nicht
gesondert vergütet.

Schichtdicke der unteren Bettungsschicht im
verdichteten Zustand: d = 100 mm  + 1/10 DN in mm,
jedoch mindestens 20 cm
Schichtdicke der Abdeckzone: 30 cm

Zu verwendende Materialien:
Untere Bettungsschicht: Kalkstein 0/45 mit zusätzlicher
Ausgleichsschicht aus Grus, Dicke 2 cm

Die Breite der unteren Bettungsschicht muss mit der
Grabenbreite übereinstimmen.

Obere Bettungsschicht, Seitenverfüllung und obere
Abdeckzone: gut verdichtbares Material

Sämtliche Materiallieferungen und die Ausführung aller
Nebenarbeiten sind im Einheitspreis enthalten.

Einheitspreis für den Meter in Worten:

.......................................................
.......................
Menge: 9,000 m

##### 1.20.6 FBS STAHLBETONROHRE

**1.20.6.0000 VORBEMERKUNGEN FBS STAHLBETONROHRE**
VORBEMERKUNGEN FBS-BETONROHRE UND FBS-STAHLBETONROHRE

FBS-Betonrohre und Stahlbetonrohre
Die (Stahl-)Betonrohre sind in FBS-Qualität zu liefern.

Die Rohrinnenwandbeschaffenheit muss eine geschlossene
Oberfläche mit dichter Struktur aufweisen.

Die Muffenverbindungen müssen einem Druck von 0,5 bar
standhalten.

Lastannahmen/Statik
Verkehrslast SLW 60, Boden = 21 KN/m³,
Einbaubedingungen nach A2/B2, Betonauflager,
Dammbedingung.

Die geprüfte statische Berechnung nach ATV 127 und eine
zeichnerische Darstellung der Rohrverbindung ist bei
Aufforderung des Auftraggebers nach der Submission,
spätestens jedoch bei Baubeginn unaufgefordert
vorzulegen.

Scheitelüberdeckungen: siehe Planunterlagen

Abrechnung
Die Abrechnung erfolgt nur über die tatsächlich
verlegte Rohrlänge.

Bei Nichteinhaltung der angegebenen Verlege- toleranzen
des Herstellers wird der Mehraufwand an
Reinigungskosten für die Abschreibungsdauer des
verlegten Kanals in Abzug gebracht.

Anforderungen für  Rohrleitungen aus Beton und
Stahlbeton

Rohrleitungen aus Beton und Stahlbeton einschl. aller
Form- und Passstücke nach DIN EN 1916, DIN V 1201 - Typ
2  liefern, abladen zur Einbaustelle transportieren und
nach Angaben des AG höhen- und fluchtgerecht unter
Beachtung der DIN EN 1610 verlegen.

Es dürfen nur Beton- und Stahlbetonrohre einschl.
zugehöriger Form- und Passstücke sowie Rohrverbindungen
angeboten werden, die den Festlegungen der DIN EN 1916,
DIN V 1201 sowie einer Güteschutzgemeinschaft
entsprechen. Als Mindestanforderung gelten die
FBS-Qualitätsrichtlinien, sofern nachfolgend keine
höheren Anforderungen gestellt werden.

1. Beton
1.1 Für die Herstellung, Verarbeitung und
Nachbehandlung gelten sinngemäß die Anforderungen der
DIN 1045 und DIN 4281 entsprechend.
1.2 Der Beton für die Beton- und Stahlbetonrohre
entspricht dem Typ 2 DIN V 1201, gemäß DIN EN 206-1;
DIN 1045-2, der Expositionsklasse XA 2. Die mind.
Druckfestigkeitsklasse beträgt C 40/50 bei einem
Mindestzementgehalt von 320 kg/m³ und einem W/Z-Wert <
bzw. 0,45
Der Beton muss eine  Wassereindringtiefe < bzw. = 20 mm
aufweisen. Die Prüfung erfolgt gemäß DIN EN 12390-8.
1.3 Für Beton- und Stahlbetonrohre sind
sulfatbeständige Portland- oder Hochofenzemente zu
verwenden (z.B. CEM I 42.5 R-HS  gemäß DIN EN 197-1 und
DIN 1164-10).
1.4 Auf der Rohraußenwand ist, deutlich sichtbar durch
einen Stempeldruck, die zur Herstellung des Betons
verwendete Zementart anzugeben.
1.5 Beton- und Stahlbetonrohre gleich oder größer DN
300 und Eiprofile gleich oder größer DN 300/450 müssen
im Spezial- Vibrationsverfahren hergestellt werden und
stehend in der Schalung erhärten  (mind. 8 Std. nach
Betonierende), wobei  durch den Einsatz einer
Innenschalung absolut maßgenaue Außen- und Innenflächen
gewährleistet werden müssen.
Die Ausschalfestigkeit muss mind. 25% der
Nennfestigkeit haben.
Die gesamte Nachbehandlungszeit umfasst 3 Tage.
Die Nachbehandlung der in der Schalung erhärteten Rohre
erfolgt somit entweder in der Form, das heißt, dass
Rohr wird in der Schalung belassen oder wird
unmittelbar nach dem Ausschalen abgehaubt.
Wird das Rohr abgehaubt, so wird Wasser oder Dampf
unter die Haube geführt, um eine relative
Luftfeuchtigkeit von mind. 85% zu erreichen.
Das Abziehen des Rohres von der Untermuffe darf
frühestens nach 3 Tagen erfolgen. Dann werden die Rohre
kontrolliert und eingelagert.
Die Rohre müssen mindestens 3 Tage stehend gelagert
werden.
Die Standzeit der Rohre in der Schalung darf durch
Wärmebehandlung nicht verkürzt werden.

1.6 Bei Rohren ³ DN 1400 besteht ein Stapelverbot. Die
Auslieferung der Rohre darf frühesten nach 15 Tagen
ihrer Herstellung erfolgen.

2. Betonstahl
2.1 Stahlbetonrohre mit Wanddicken gleich oder größer
140 mm sind grundsätzlich mit doppelter Bewehrung
(2-lagig) zu armieren.
2.2 Das Nennmaß cnom der Betondeckung beträgt 35 mm.

3. Abmessung
3.1 Bei den Beton- und Stahlbetonrohren dürfen die
Grenzabmaße für die Muffenspaltweiten, Abweichung von
der Parallelität, Abweichung von der Geraden, die
Baulänge  2/3 der Festlegungen nach DIN EN 1916 und DIN
V 1201  nicht überschreiten.

4. Dichtmittel
4.1 Es sind nur Lippen-Gleitdichtungen als
vormontiertes Dichtsystem (Prüfzeichen des "I.F.BT")
nach DIN EN 681-1 (DIN 4060) zugelassen.
4.2 Rollringdichtungen sind nicht zulässig.

5. Wasserdichtheit
5.1 Für die Anforderungen an die Wasserdichtheit gelten
die Festlegungen der FBS-Qualitätsrichtlinien.

6. Geprüfte statische Berechnung
6.1 Für die Tragfähigkeit von Beton- und
Stahlbetonrohren ist nach DIN 1916, DIN V 1201, ein
geprüfter statischer Nachweis (3-fach) vor Einbau der
Rohre vorzulegen.
6.2 Die statische Berechnung ist nach dem
ATV-Arbeitsblatt A 127 und A 161 aufzustellen.
Rohrstatik für die ungünstigsten Überdeckungshöhen
(min., max) sowie in Abhängigkeit von dem vorgegebenen
bzw. vom AN gewählten Bauverfahren und -ablauf unter
Berücksichtigung der Baugrundverhältnisse.
6.3 Die Kosten für die Erstellung der Statik und
Prüfstatik sind einzukalkulieren.

7. Gütesicherung
7.1 Es dürfen nur Beton- und Stahlbetonrohre angeboten,
geliefert und eingebaut werden, für die Nachweise der
werkseigenen Produktionskontrolle und der
Fremdüberwachung für Rohre Typ 2 gemäß Tabelle 17 der
DIN V 1201, erbracht sind.
7.2 Der Nachweis der Fremdüberwachung  ist durch
Vorlage des neuesten Prüfberichtes gemäß  DIN V 1201,
Abschnitt 7.4 zu erbringen.
7.3 Der Nachweis der werkseigenen Produktionskontrolle
ist durch eine werkseigene stationäre Prüfstelle in
Form eines Prüfberichtes zu erbringen.
7.4 Die komplette Fertigung/Herstellung ist für jedes
Rohr nachzuweisen, so dass eine eindeutige Zuweisung
für das entsprechende Rohr gegeben ist (z.B.
Numerierung mittels Stempel / Plakette).

8. Überwachung durch den Bauherrn
8.1 Der Bauherr oder ein von ihm Beauftragter kann
jederzeit durch unangemeldeten Besuch im
Rohrherstellerwerk die Einhaltung der
Qualitätsanforderungen überprüfen.

9. Angaben des Bieters
9.1 Bei Angebotsabgabe ist vom Bieter der
Rohrhersteller zu benennen.
Menge: 0,000

**1.20.6.0270 FBS-Stahlbetonrohren mit Eiquerschnitt 800/1200 mit Fuß liefern und ve rlegen**
FBS-Stahlbetonrohren mit Eiquerschnitt 800/1200 mit Fuß
liefern und verlegen

Stahlbetonrohren mit Eiquerschnitt 800/1200 in
FBS-Qualität gemäß DIN EN 1916, DIN V 1201 - Typ 2, mit
Glockenmuffe, Form SB-KF-GM, Ei-Profil, mit
durchgehendem Fuß und mit in der Glockenmuffe
einbetonierter, komprimierbarer Lippendichtung,
bestehend aus einem hohlraumfreien Elastomer dichter
Struktur, einschließlich Gleitmittel frei Baustelle
liefern, in den Rohrgraben ablassen und im
vorgeschriebenen Gefälle verlegen.

Einheitspreis für den Meter in Worten:

.......................................................
.......................
Menge: 198,000 m

**1.20.6.0280 FBS-Stahlbetonrohren mit Eiquerschnitt 800/1200 mit Fuß (GZ/GA) liefer n und einbauen (Zulage)**
FBS-Stahlbetonrohren mit Eiquerschnitt 800/1200 mit Fuß
(GZ/GA) liefern und einbauen (Zulage)

Stahlbetonrohren mit Eiquerschnitt 800/1200 in
FBS-Qualität  gemäß DIN EN 1916, DIN V 1201 - Typ 2,
mit Glockenmuffe, Form SB-KF-GM, Ei-Profil, mit
durchgehendem Fuß, als Anschlussstück zur Herstellung
gelenkiger Rohranschlüsse an Fertigteilschächten
und/oder Schachtbauwerken in der Ausführung Spitzende -
Muffe, Spitzende - Spitzende, nach Angabe der
Bauleitung liefern und im vorgeschriebenen Gefälle
einbauen.

Als Zulage zur Position Rohrverlegung.

Einheitspreis für das Stück in Worten:

.......................................................
.......................
Menge: 8,000 Stck

**1.20.6.0290 FBS-Stahlbetonrohr DN Ei 800/1200 mit Fuß als Passstück liefern und ei nbauen (Zulage)**
FBS-Stahlbetonrohren mit Eiquerschnitt 800/1200 mit Fuß
als Passstück liefern und einbauen (Zulage)

Stahlbetonrohren mit Eiquerschnitt 800/1200 in
FBS-Qualität gemäß DIN EN 1916, DIN V 1201 - Typ 2,
Ei-Profil, mit durchgehendem Fuß, Form SB-KF-GM, als
Passstück nach Angabe der Bauleitung  liefern und im
vorgeschriebenen Gefälle einbauen.

In den Einheitspreis ist das evtl. Schneiden des
Rohres, das Einpassen, Abdichten mit einem
dauerelastischen Dichtungsmittel sowie das Ummauern des
Rohrstoßes mit einer Umlaufenden Rollschicht aus
Mauerwerk (Kanalklinker) d = 36 cm (MG III mit HOZ)
einzurechnen.

Die Lieferung sämtlicher Materialien einschließlich
Ausführung aller Nebenarbeiten sind in den
Einheitspreis einzurechnen und werden nicht gesondert
vergütet.

Als Zulage zur Position Rohrverlegung.

Einheitspreis für das Stück in  Worten:

.......................................................
.......................
Menge: 8,000 Stck

**1.20.6.0300 Leitungszone für FBS-Stahlbetonrohren mit Eiquerschnitt 800/1200 mit F uß herstellen**
Leitungszone für FBS-Stahlbetonrohren mit Eiquerschnitt
800/1200 mit Fuß herstellen

Leitungszone nach DIN EN 1610, bestehend aus unterer
und oberer Bettung, Seitenverfüllung und oberer
Abdeckzone, aus steinfreiem, gut verdichtbarem
Material, herstellen und lagenweise verdichten. Die
Kosten für die Erschwernis bei der Verdichtung der
oberen Bettungsschicht und der Seitenverfüllung sind in
den Einheitspreis einzurechnen und werden nicht
gesondert vergütet.

Schichtdicke der unteren Bettungsschicht im
verdichteten Zustand: d = 100 mm  + 1/10 DN in mm,
jedoch mindestens 20 cm
Schichtdicke der Abdeckzone: 30 cm

Zu verwendende Materialien:
Untere Bettungsschicht: Kalkstein 0/45 mit zusätzlicher
Ausgleichsschicht aus Grus, Dicke 2 cm

Die Breite der unteren Bettungsschicht muss mit der
Grabenbreite übereinstimmen.

Obere Bettungsschicht, Seitenverfüllung und obere
Abdeckzone: gut verdichtbares Material

Sämtliche Materiallieferungen und die Ausführung aller
Nebenarbeiten sind im Einheitspreis enthalten.

Einheitspreis für den Meter in Worten:

.......................................................
.......................
Menge: 198,000 m

**1.20.6.0301 Sickerleitung DN 150, zweizügig, herstellen**
Sickerleitung  DN 150, zweizügig, herstellen
Sickerleitung zur einwandfreien Ableitung des anstehenden Grundwassers/Schichtenwassers aus zwei
Strängen DN 150 und einem 35 cm dicken Kiesbett,
Körnung 16/32 mm, Kiesbettbreite = Rohrgrabenbreite,
sach- und fachgerecht herstellen.

Der Bodenaushub wird nach der Erdaushubposition
vergütet.

Im Einheitspreis enthalten sind auch die Kosten für das
Herstellen des notwendigen Pumpensumpfes bis zu einer
Tiefe von 3,00 m unter Baugrubensohle sowie die
Lieferung sämtlicher Materialien - auch für die
Herstellung des Pumpensumpfes - die Gestellung aller
erforderlichen Geräte, Saug- und Druckrohrleitungen
(bis 100 m), Pumpen, Antriebsmaschinen mit der
erforderlichen Betriebskraft und Hilfsmittel, sowie das
Betreiben und Vorhalten der Anlage einschließlich
Energiekosten.

Die Anlage ist so einzurichten, dass Betriebsstörungen
ausgeschlossen sind. Es sind Reservepumpen vorzuhalten.

Vor Baubeginn ist die Höhe des anstehenden Grund- bzw.
Schichtenwassers mit dem zuständigen Bauleiter
festzustellen und im Tagesbericht gegen Unterschrift
anzuerkennen.

Die Baugrubensohle muss bei der Rohrverlegung trocken
sein.

Jeder Schaden, der durch mangelhafte Wasserhaltung
eintritt, geht zu Lasten des AN.

Die Wasserhaltung ist, wenn vom AG nicht anders
angeordnet, bis 7 Tage nach Fertigstellung des
Bauwerkes aufrecht zu erhalten.

Abrechnungslänge = tatsächliche Kanalachsenlänge.

Einheitspreis für den Meter in Worten:

.......................................................
.......................
Menge: 210,000 m

##### 1.20.7 SCHÄCHTE

**1.20.7.0000 VORBEMERKUNGEN SCHÄCHTE**
VORBEMERKUNGEN SCHÄCHTE

GÜLTIGKEIT
Die technischen Anforderungen gelten sowohl für die
Schachtunterteile, als auch für die Schachtaufbauteile.

Technische Anforderungen für die Schachtunterteile:

Die Schächte sollen mindestens FBS-Qualität aufweisen.

Zulauf/Ablauf:
siehe Lageplan(pläne)/Längsschnitt(e)

Werkstoff: mindestens C35/45 nach DIN EN 206-1/DIN
1045-2, wasserundurchlässig mit hohem  Widerstand gegen
chemische Angriffe gemäß DIN 4030.

Gerinne: Kanalklinker, Gefälle wie Hauptkanal

Auftritt: Kanalklinker, Auftrittsneigung 1 : 20

Auftrittshöhe: 1/2 lichter Rohrdurchmesser Ablauf
  bei Misch- und Regenwasserkanal

  lichter Rohrdurchmesser Ablauf
  bei Schmutzwasserkanal

Steighilfen: DIN 19555-A-CrNi (Form A Chrom-
Nickel-Stahl)

Die Dichtungsanschlüsse zu den Schachthälsen und
-ringen sind mit Dichtungselementen gemäß DIN 4060,
Teil 1, dichte Struktur vorzunehmen.

Für die Dichtelemente gelten die Anforderungen der
Rohrverbindungen.

Die Kosten für den erforderlichen geneigten Einbau der
integrierten Dichtungen bzw. BKK-Dichtelemente zur
Anpassung des Schachtgefälles an den Hauptkanal sind in
den Einheitspreis einzurechnen und werden nicht
gesondert vergütet.
Menge: 0,000

**1.20.7.0001 BOHRUNGEN /ANSCHLUSSSTUTZEN**
Menge: 0,000

**1.20.7.1000 DN 1000 M6 BLATT 4.6**
Menge: 0,000

**1.20.7.1020 FBS-Schachtunterteil DN 1000 (Beton-/Steinzeugrohren) liefern und einb auen**
FBS-Schachtunterteil DN 1000 (Beton-/Steinzeugrohren)
liefern und einbauen
Betriebsfertiges Schachtformunterteil DN 1000
mindestens in FBS-Qualität nach DIN EN 1917, und DIN V
4034-1, (monolithisch hergestellt) mit werkseitig
eingebauter Muffenausbildung und mit integrierter
Dichtung für Betonrohre bzw. BKK-Dichtelement für
Steinzeugrohre für den gelenkigen Anschluss von
Beton-/Steinzeugrohren frei Baustelle liefern, zum
Verwendungsort transportieren, in den Rohrgraben
ablassen und auf einer mindestens 20 cm starken
Sauberkeitsschicht (Betonsohle aus C20/25) nach DIN EN
206-1/DIN 1045-2, mit konstruktiver Bewehrung
(mindestens Baustahlmatte Q 188) verlegen.

Die Betonsohle ist fachgerecht zu verdichten und sauber
abzuziehen.

Wanddicke: mindestens 200 mm

Einheitspreis für das Stück in Worten:

.......................................................
.......................
Menge: 1,000 Stck

**1.20.7.1030 Abwinklung bis 90° für Schachtunterteil DN 1000 liefern ( Zulage)**
Abwinklung bis 90° für Schachtunterteil DN 1000 liefern
(Zulage)
Abwinklung bis 90° für Schachtunterteil  bis DN 1000,
technische Ausführung  wie in der Position
"Vorbemerkungen Schächte" beschrieben, frei Baustelle
liefern.

Als Zulage zur Position "FBS-Schachtunterteil DN 1000
liefern und einbauen".

Einheitspreis für das Stück in Worten:

.......................................................
.......................
Menge: 1,000 Stck

**1.20.7.1060 FBS-Schachtringe DN 1000 liefern und einbauen**
FBS-Schachtringe DN 1000 liefern und einbauen
Schachtringe DN 1000 mindestens in FBS-Qualität Typ 2
nach DIN EN 1917 und DIN V 4034-1 in den erforderlichen
Höhenabstufungen frei Baustelle liefern, zum
Verwendungsort transportieren und lotrecht unter
Verwendung eines Lastausgleichselements,
Plastomerlastausgleichsring mit dichter Struktur, ohne
Sandfüllung,  nach DIN 4060 und Vorgabe des Herstellers
aufsetzen.

Die Dichtung zwischen den einzelnen Schachtringen ist
mit Gleitringdichtungen vorzunehmen.

Wanddicke: mindestens 200 mm

Abgerechnet werden nur die Nennhöhen gemäß DIN 4034,
Fugenanteile o. ä. werden nicht vergütet.

Einheitspreis für den Meter in Worten:

.......................................................
.......................
Menge: 2,000 m

**1.20.7.1075 FBS-Schachthals DN 1000/625 (Bauhöhe 850 mm) liefern und einbauen**
FBS-Schachthals DN 1000/625 (Bauhöhe 850 mm) liefern
und einbauen
Schachthals DN 1000/625 mindestens in FBS-Qualität Typ
2 nach DIN EN 1917 und DIN V 4034-1, frei Baustelle
liefern, zum Verwendungsort transportieren und lotrecht
unter Verwendung eines Lastausgleichselements,
Plastomerlastausgleichsring mit dichter Struktur, ohne
Sandfüllung, nach DIN 4060 und Vorgabe des Herstellers
aufsetzen.

Die Dichtung zwischen Schachtring und Schachthals ist
mit Gleitringdichtungen vorzunehmen.

Wanddicke: mindestens 200 mm

Bauhöhe:  850 mm

Einheitspreis für das Stück in Worten:

.......................................................
.......................
Menge: 3,000 Stck

**1.20.7.1076 FBS-Schachthals DN 1000/625 (Bauhöhe 600 mm) liefern und einbauen**
FBS-Schachthals DN 1000/625 (Bauhöhe 600 mm) liefern
und einbauen
Schachthals DN 1000/625 mindestens in FBS-Qualität Typ
2 nach DIN EN 1917 und DIN V 4034-1, frei Baustelle
liefern, zum Verwendungsort transportieren und lotrecht
unter Verwendung eines Lastausgleichselements,
Plastomerlastausgleichsring mit dichter Struktur, ohne
Sandfüllung, nach DIN 4060 und Vorgabe des Herstellers
aufsetzen.

Die Dichtung zwischen Schachtring und Schachthals ist
mit Gleitringdichtungen vorzunehmen.

Wanddicke: mindestens 200 mm

Bauhöhe:  600 mm

Einheitspreis für das Stück in Worten:

.......................................................
.......................
Menge: 2,000 Stck

**1.20.7.1077 FBS-Schachthals DN 1000/625 (Bauhöhe 350 mm) liefern und einbauen Scha cht M2**
FBS-Schachthals DN 1000/625 (Bauhöhe 350 mm) liefern
und einbauen
Schachthals DN 1000/625 mindestens in FBS-Qualität Typ
2 nach DIN EN 1917 und DIN V 4034-1, frei Baustelle
liefern, zum Verwendungsort transportieren und lotrecht
unter Verwendung eines Lastausgleichselements,
Plastomerlastausgleichsring mit dichter Struktur, ohne
Sandfüllung, nach DIN 4060 und Vorgabe des Herstellers
aufsetzen.

Die Dichtung zwischen Schachtring und Schachthals ist
mit Gleitringdichtungen vorzunehmen.

Wanddicke: mindestens 200 mm

Bauhöhe:  600 mm

Einheitspreis für das Stück in Worten:

.......................................................
.......................
Menge: 1,000 Stck

**1.20.7.2000 DN 2000 M1 + M3 - M5 BLATT 4.1/ 4.3/ 4.4/ 4.5**
Menge: 0,000

**1.20.7.2100 FBS-Schachtbauwerk, DN 2000, (Beton-/Steinzeugrohre) liefern und einba uen**
FBS-Schachtbauwerk, DN 2000, (Beton-/Steinzeugrohre)
liefern und einbauen
Betriebsfertiges Schachtbauwerk DN 2000 mindestens in
FBS-Qualität nach DIN EN 1917, (monolithisch
hergestellt) mit werkseitig eingebauter
Muffenausbildung und mit integrierter Dichtung für
Betonrohre bzw. BKK-Dichtelement für Steinzeugrohre für
den gelenkigen Anschluss von Beton-/Steinzeugrohren
frei Baustelle liefern, zum Verwendungsort
transportieren, in den Rohrgraben ablassen und auf
einer mindestens 20 cm starken Sauberkeitsschicht
(Betonsohle aus C20/25) nach DIN EN 206-1/DIN 1045-2,
mit konstruktiver Bewehrung (mindestens Baustahlmatte Q
188) verlegen.
Steigkasten und Haltegriff
Die Betonsohle ist fachgerecht zu verdichten und sauber
abzuziehen.

Wanddicke: mindestens 200 mm

Einheitspreis für das Stück in Worten:

.......................................................
.......................
Menge: 4,000 Stck

**1.20.7.2200 FBS-Übergangsplatte DN 2000/1000, Dicke = 25 cm, liefern und einbauen**
FBS-Übergangsplatte DN 2000/1000, Dicke = 25 cm,
liefern und einbauen
Schachtübergangsplatte mindestens in FBS-Qualität Typ 2
nach DIN EN 1917 und DIN V 4034-1,  UEP-MS 2000/1000,
in FBS-Qualität frei Baustelle liefern, zum
Verwendungsort transportieren und lotrecht unter
Verwendung eines Lastausgleichselements,
Plastomerlastausgleichsring mit dichter Struktur, ohne
Sandfüllung, nach DIN 4060 und Vorgabe des Herstellers
aufsetzen.

Die Dichtung zwischen Schachtring und Schachthals ist
mit Gleitringdichtungen vorzunehmen.

Bauhöhe:  250 mm

Einheitspreis für das Stück in Worten:

.......................................................
.......................
Menge: 4,000 Stck

**1.20.7.2201 FBS-Schachtringe DN 2000 liefern und einbauen h = 100 cm**
FBS-Schachtringe DN 2000
liefern und einbauen h=100 cm
Schachtringe DN 2000 mindestens in FBS-Qualität Typ 2
nach DIN EN 1917 und DIN V 4034-1, in den
erforderlichen Höhenabstufungen frei Baustelle liefern,
zum Verwendungsort transportieren und lotrecht unter
Verwendung eines Lastausgleichselements,
Plastomerlastausgleichsring mit dichter Struktur, ohne
Sandfüllung, nach DIN 4060 und Vorgabe des Herstellers
aufsetzen.

Die Dichtung zwischen den einzelnen Schachtringen ist
mit Gleitringdichtungen vorzunehmen.

Wanddicke: mindestens 200 mm

Abgerechnet werden nur die Nennhöhen gemäß DIN 4034,
Fugenanteile o. ä. werden nicht vergütet.

Einheitspreis für den Meter in Worten:

.......................................................
.......................
Menge: 3,000 m

**1.20.7.2202 FBS-Schachtringe DN 2000 liefern und einbauen h= 50 cm**
FBS-Schachtringe DN 2000 liefern und einbauen h= 50 cm
Schachtringe DN 2000 mindestens in FBS-Qualität Typ 2
nach DIN EN 1917 und DIN V 4034-1, in den
erforderlichen Höhenabstufungen frei Baustelle liefern,
zum Verwendungsort transportieren und lotrecht unter
Verwendung eines Lastausgleichselements,
Plastomerlastausgleichsring mit dichter Struktur, ohne
Sandfüllung, nach DIN 4060 und Vorgabe des Herstellers
aufsetzen.

Die Dichtung zwischen den einzelnen Schachtringen ist
mit Gleitringdichtungen vorzunehmen.

Wanddicke: mindestens 200 mm

Abgerechnet werden nur die Nennhöhen gemäß DIN 4034,
Fugenanteile o. ä. werden nicht vergütet.

Einheitspreis für den Meter in Worten:

.......................................................
.......................
Menge: 2,000 m

**1.20.7.2205 Abwinklung bis 90° für Schachtunterteil bis DN 2000 liefern (Zulage)**
Abwinklung bis 90° für Schachtunterteil bis DN 2000
liefern (Zulage)
Abwinklung bis 90° für Schachtunterteil  bis DN 2000,
technische Ausführung  wie in der Position
"SVorbemerkungen Schächte" beschrieben, frei Baustelle
liefern.

Als Zulage zur Position "FBS-Schachtunterteil DN 2000
liefern und einbauen".

Einheitspreis für das Stück in Worten:

.......................................................
.......................
Menge: 4,000 Stck

**1.20.7.2206 Dimensionswechsel für das Schachtbauwerk (Zulage)**
Dimensionswechsel für das Schachtbauwerk bis DN 300
(Zulage)
Dimensionswechsel DN siehe Planunterlagen, für das
Schachtbauwerk bis  DN 200 STZ., technische Ausführung
wie die Position "Vorbemerkungen Schächte".

Als Zulage zur Position "FBS-Schachtbauwerk l liefern
und einbauen".

Einheitspreis für das Stück in Worten:

.......................................................
.......................
Menge: 1,000 Stck

**1.20.7.2210 Seitlichen Zulauf für das Schachtbauwerk in DN 300 STZ liefern (Zulag e)**
Seitlichen Zulauf für das Schachtbauwerk DN 300 STZ.
liefern (Zulage)
Seitlichen Zulauf siehe Planunterlagen, für das
Schachtbauwerk in DN 300 STZ, technische Ausführung wie
die Position "Vorbemerkungen Schächte".

Als Zulage zur Position "FBS-Schachtbauwerk Eckig
liefern und einbauen".

Einheitspreis für das Stück in Worten:

.......................................................
.......................
Menge: 1,000 Stck

**1.20.7.2211 Seitlichen Zulauf für das Schachtbauwerk in DN 500 B liefern (Zulage)**
Seitlichen Zulauf für das Schachtbauwerk DN 500 B.
liefern (Zulage)
Seitlichen Zulauf siehe Planunterlagen, für das
Schachtbauwerk in DN 500 B, technische Ausführung wie
die Position "Vorbemerkungen Schächte".

Als Zulage zur Position "FBS-Schachtbauwerk Eckig
liefern und einbauen".

Einheitspreis für das Stück in Worten:

.......................................................
.......................
Menge: 1,000 Stck

**1.20.7.2212 Seitlichen Zulauf für das Schachtbauwerk in DN 600 B liefern (Zulage)**
Seitlichen Zulauf für das Schachtbauwerk DN 600 B.
liefern (Zulage)
Seitlichen Zulauf siehe Planunterlagen, für das
Schachtbauwerk in DN 600 B, technische Ausführung wie
die Position "Vorbemerkungen Schächte".

Als Zulage zur Position "FBS-Schachtbauwerk Eckig
liefern und einbauen".

Einheitspreis für das Stück in Worten:

.......................................................
.......................
Menge: 1,000 Stck

**1.20.7.2220 Auflagering DN 625, Höhe = 60/800/100 mm, liefern und einbauen**
Auflagering DN 625, Höhe = 60/800/100 mm, liefern und
einbauen
Auflagering DN 625, DIN 4034, verschiebesicher, passend
für den Schachthals S = 200 mm, frei Baustelle liefern,
zum Verwendungsort transportieren und in Zementmörtel
MG III fachgerecht verlegen einschließlich
Fugenglattstrich.

Bauhöhe: 60/80/100 mm
Wanddicke: s = 120 mm

Einheitspreis für das Stück in Worten:

.......................................................
.......................
Menge: 11,000 Stck

**1.20.7.2222 Kanalanschluss an das Fertigteil anschließen (verschiedene Dimensionen )**
Kanalanschluss an das Fertigteil anschließen
Kanalanschluss, Rohrdurchmesser siehe Längsschnitt(e),
an das zuvor verlegte Fertigteil bauwerk gelenkig
anschließen.
(verschiedene Dimensionen)
Im Preis enthalten ist das Aufnehmen, Ablängen und
Einpassen des vorhandenen Rohres, vollflächiges
Abdichten der Fuge zwischen Fertigteilbauwerk und
vorhandenem Rohr mit einem dauerelastischem
Dichtungsmittel und Einbau einer
PE-Dichtungsmanschette.

Sämtliches Material liefert der AN.

Im Preis enthalten sind sämtliche Maurer-, Stemm-,
Schneide-, Bohr-, Dichtungs- und Isolierarbeiten sowie
die Lieferung aller erforderlichen Materialien und die
Ausführung aller Nebenarbeiten.

Unbrauchbares bzw. nicht benötigtes Material
einschließlich Schutt ist gemäß Absatz 5  der
"Zusätzlichen Technischen Vertragsbedingungen"
abzufahren.

Es wird besonders darauf hingewiesen, dass Kippgebühren
einschließlich der Wiederaufbereitung zu Lasten des
Unternehmers gehen.

Gelenkstücke, Rohre, Passtücke und die
PE-Dichtungsmanschette werden nicht gesondert vergütet.

Einheitspreis für das Stück in Worten:

.......................................................
.......................
Menge: 6,000 Stck

**1.20.7.2225 DN 2500 M2 BLATT 4.2**
Menge: 0,000

**1.20.7.2226 FBS-Schachtbauwerk, DN 2500, (Beton-/Steinzeugrohre) liefern und einba uen**
FBS-Schachtbauwerk, DN 2500, (Beton-/Steinzeugrohre)
liefern und einbauen
Betriebsfertiges Schachtbauwerk DN 2500 mindestens in
FBS-Qualität nach DIN EN 1917, (monolithisch
hergestellt) mit werkseitig eingebauter
Muffenausbildung und mit integrierter Dichtung für
Betonrohre bzw. BKK-Dichtelement für Steinzeugrohre für
den gelenkigen Anschluss von Beton-/Steinzeugrohren
frei Baustelle liefern, zum Verwendungsort
transportieren, in den Rohrgraben ablassen und auf
einer mindestens 20 cm starken Sauberkeitsschicht
(Betonsohle aus C20/25) nach DIN EN 206-1/DIN 1045-2,
mit konstruktiver Bewehrung (mindestens Baustahlmatte Q
188) verlegen.
Steigbügel (Haltegriff) und Steigkasten
Die Betonsohle ist fachgerecht zu verdichten und sauber
abzuziehen.

Wanddicke: mindestens 200 mm

Einheitspreis für das Stück in Worten:

.......................................................
.......................
Menge: 1,000 Stck

**1.20.7.2227 FBS-Übergangsplatte DN 2500/1000, Dicke = 25 cm, liefern und einbauen**
FBS-Übergangsplatte DN 2500/1000, Dicke = 25 cm,
liefern und einbauen
Schachtübergangsplatte mindestens in FBS-Qualität Typ 2
nach DIN EN 1917 und DIN V 4034-1,  UEP-MS 2000/1000,
in FBS-Qualität frei Baustelle liefern, zum
Verwendungsort transportieren und lotrecht unter
Verwendung eines Lastausgleichselements,
Plastomerlastausgleichsring mit dichter Struktur, ohne
Sandfüllung, nach DIN 4060 und Vorgabe des Herstellers
aufsetzen.

Die Dichtung zwischen Schachtring und Schachthals ist
mit Gleitringdichtungen vorzunehmen.

Bauhöhe:  250 mm

Einheitspreis für das Stück in Worten:

.......................................................
.......................
Menge: 1,000 Stck

**1.20.7.2230 Seitlichen Zulauf für Schachtunterteil DN 2500 liefern (Zulage)**
Seitlichen Zulauf für Schachtunterteil DN 2500  liefern
(Zulage)
Seitlichen Zulauf siehe Planunterlagen, für das
Schachtunterteil DN 2500, technische Ausführung wie die
Position "Vorbemerkungen Schächte".

Als Zulage zur Position "FBS-Schachtunterteil DN 2500
liefern und einbauen".

Einheitspreis für das Stück in Worten:

.......................................................
.......................
Menge: 1,000 Stck

**1.20.7.2231 Absturz als Rutsche für Schachtunterteil bis DN 2500 liefern (Zulage)**
Absturz als Rutsche für Schachtunterteil bis DN 2500
liefern (Zulage)
Absturz als Rutsche mit einer Höhe siehe
Planunterlagen, für das Schachtunterteil bis  DN 2500,
technische Ausführung wie die Position "Vorbmerkungen
Schächte".

Als Zulage zur Position "FBS-Schachtunterteil DN 2500
liefern und einbauen".

Einheitspreis für das Stück in Worten:

.......................................................
.......................
Menge: 1,000 Stck

**1.20.7.2232 FBS-Schachtringe DN 2500 liefern und einbauen**
FBS-Schachtringe DN 2500 liefern und einbauen
Schachtringe DN 2500 mindestens in FBS-Qualität Typ 2
nach DIN EN 1917 und DIN V 4034-1, in den
erforderlichen Höhenabstufungen frei Baustelle liefern,
zum Verwendungsort transportieren und lotrecht unter
Verwendung eines Lastausgleichselements,
Plastomerlastausgleichsring mit dichter Struktur, ohne
Sandfüllung, nach DIN 4060 und Vorgabe des Herstellers
aufsetzen.

Die Dichtung zwischen den einzelnen Schachtringen ist
mit Gleitringdichtungen vorzunehmen.

Wanddicke: mindestens 200 mm

Abgerechnet werden nur die Nennhöhen gemäß DIN 4034,
Fugenanteile o. ä. werden nicht vergütet.

Einheitspreis für den Meter in Worten:

.......................................................
.......................
Menge: 0,500 m

**1.20.7.2998 VORBEMERKUNGEN RATTENBEKÄMPFUNG**
VORBEMERKUNGEN RATTENBEKÄMPFUNG

Für die Verwendung eines einheitlichen Systems im
Oberhausener Stadtgebiet, ist zur Rattenbekämpfung das
System der Firma ball-b GmbH ' Co KG | Saganer Straße
14 | D-90475 Nürnberg zu verwenden. Die Lieferung der
Köderschutzboxen, der Klemm- und Spreizvorrichtungen
und des Signalverstärkers hat gegen Lieferschein an die
WBO Wirtschaftsbetriebe Oberhausen GmbH, Buschhausener
Straße 149, 46049 Oberhausen - Kanalunterhaltung, zu
erfolgen.
Nach der Registrierung der Köderschutzboxen im System
der WBO GmbH werden die Boxen über die
Kanalunterhaltung der WBO GmbH nach Abschluss der
Maßnahme eingebaut.

Die Kosten der Anlieferung zur WBO GmbH sind in die
jeweiligen Einheitspreise einzurechnen. Die Absprache
der Anlieferung kann unter folgender Mailadresse
erfolgen: kanalservicebetrieb@wbo.oberhausen.de
Menge: 0,000

**1.20.7.2999 RATTENBEKÄMPFUNG**
Menge: 0,000

**1.20.7.3000 Köderschutzbox**
Köderschutzbox
Köderschutzbox liefern und der Bauleitung übergeben.

Zur Rattenbekämpfung im Stadtgebiet sind variabel
einsetzbare Köderschutzboxen in abwassertechnischen
Anlagen mit sensorischer Erkennung der eingestiegenen
Nagetiere zu liefern.

Die Köderschutzboxen müssen zusätzlich zu der
sensorischen Erkennung einen selbstschließenden
Mechanismus für den Innenraum (Halterung Köder)
aufweisen, um den Köder vor (Ab-)Wasser zu schützen und
ein Wegspülen zu verhindern. Die LoRaWAN
Funktechnologie muss über einen EX-Schutz Zone 1 gemäß
ATEX und / oder IECEX oder gleichwertig verfügen.

Die Lieferung erfolgt an die WBO Wirtschaftsbetriebe
Oberhausen GmbH, Buschhausener Straße 149, 46049
Oberhausen - Kanalunterhaltung.

Einheitspreis für das Stück in Worten:

.......................................................
.......................
Menge: 2,000 Stck

**1.20.7.9510 Bauseits gestellte, selbstnivellierende Schachtabdeckung, Multitop Bit uplan S, Klasse D 400, rund, versetzen**
Bauseits gestellte, selbstnivellierende
Schachtabdeckung, Multitop Bituplan S, Klasse D 400,
rund, versetzen
Selbstnivellierende Schachtabdeckung gemäß DIN EN 124-2
, lichte Weite 600 mm, mit Klasse D 400, rund, Bauhöhe
Rahmen 160 mm Einbauhöhe 170-230 mm  mit dämpfender
Einlage im Deckel, mit Scharnier und Deckel aus
Vollguss einbauen.

Die Schachtabdeckungen sind bei der WBO
Wirtschaftsbetriebe Oberhausen GmbH, Buschhausener
Straße 149, 46149 Oberhausen, abzuholen. Die Mehrkosten
für die Abholung sind einzukalkulieren.

Rahmen zum Einwalzen, selbstnivellierend, hochziehbar,
mit metallischem Adapterring sowie mit
Verschlussvorrichtung und intergierter Aufnahme für
Einstieghilfe entsprechend DIN 19572, einschließlich
Schmutzfänger, DIN 1221 mit Kreuzstange,  einbauen.

Die Schachtabdeckungen sind höhengleich zur
angrenzenden Fahrbahn herzustellen. Vor Ablauf der
Verjährungsfrist für Mängelansprüche darf die
Schachtabdeckung max. 5 mm tiefer als die angrenzende
Fahrbahn liegen. Bei Überschreitung der zulässigen
Abweichung hat der gewährleistungspflichtige
Auftragnehmer den Mangel auf seine Kosten zu
beseitigen!

Die Schachtabdeckung darf keinen Kraftschluss mit dem
Schachtbauwerk haben.

Die Schachtabdeckungen sind während der Bauzeit gegen
Verunreinigung zu schützen!

Die Schachtabdeckungen sind so einzubauen, daß das
Schloß des aufklappbaren Deckels unter den Steigbügeln
bzw. Steigeisen liegt.

Weiterhin sind die Schachtabdeckungen und
Revisionsschächte bei der Abnahme gereinigt zu
übergeben. Verschmutze Schächte sind dem AG vor der
Bauausführung anzuzeigen.

Einheitspreis für das Stück in Worten:

.......................................................
.......................
Menge: 6,000 Stck

##### 1.20.8 HAUS- UND SENKENANSCHLÜSSE

**1.20.8.1000 VORBEMERKUNGEN BOHRUNGEN**
VORBEMERKUNGEN
Die Befestigung des Kernbohrgerätes ist mit Spanngurten
oder mit einem Vakuumsaugnapf vorzunehmen. Bei
Verwendung von Spanngurten ist das gesamte Rohr
freizulegen.

Es sind die Richtlinien des Rohrherstellers über das
Anbohren von Rohren zu beachten und einzuhalten!

Die hergestellte Bohrung ist von der Bauleitung
abzunehmen.

Abnahmen sind mindestens einen Tag vorher in der Zeit
von 7.30 bis 9.00 Uhr beim zuständigen Bauleiter
anzumelden.

Im Einheitspreis sind sämtliche Arbeiten, die durch das
Aufstellen, Ansetzen und Befestigen des Bohrgerätes
entstehen, enthalten.
Menge: 0,000

**1.20.8.1150 Bohrung für einen Anschlussstutzen DN 150 herstellen**
Bohrung für einen Anschlussstutzen DN 150 herstellen
Bohrung eines Seitenzulaufes für ein
PP-Anschlussstutzen DN/OD 160, SN 10, in der Baugrube
mit einem Kernbohrgerät herstellen.

Einheitspreis für das Stück in Worten:

.......................................................
.......................
Menge: 28,000 Stck

**1.20.8.1170 PP-Anschlussstutzen DN/OD 160 liefern und einbauen**
PP-Bohrstutzen DN/OD 160 liefern und einbauen
PP- Bohrstutzen  DN/OD 160 einschließlich der
erforderlichen Übergangsstücke frei Baustelle liefern,
zum Verwendungsort transportieren und wasserdicht
einbauen.

Einheitspreis für das Stück in Worten:

.......................................................
.......................
Menge: 28,000 Stck

**1.20.8.1210 Stz-Rohre DN 150 aufn. + abf.**
Stz-Rohre DN 150 aufn. + abf.
Vorhandene Hausanschlussleitungen Steinzeug DN 150
einschließlich Rohrauflager aufnehmen und abfahren.

Einheitspreis für den Meter  in Worten:

.......................................................
.......................
Menge: 50,000 m

**1.20.8.2000 VORBEMERKUNGEN ANSCHLUSSLEITUNGEN**
VORBEMERKUNGEN ANSCHLUSSLEITUNGEN

Dem AN wird der Haus- und Straßenablaufanschlussbogen
vom AG zur Verfügung gestellt.
Dieser ist für jeden Hausanschluss und für jede
Straßenablaufleitung einzeln zu erfassen und zu
dokumentieren. Die Straßenabläufe sind
durchzunummerieren und die Hausanschlüsse den
jeweiligen Objekten zuzuordnen.

Gleichzeitig ist dieser Bogen als Aufmaßbogen zu
benutzen. Als Dokumentation ist von dem erstellten
Anschluss ein Digitalfoto einzufügen. Hierbei ist der
neu erstellte Anschluss inklusive der Umbindung an den
Altbestand innerhalb der Baugrube zu erfassen.

Die Anschlussleitungen der Straßenabläufe sind in der
Farbe - blau- herzustellen.

EINBAU LEITUNGEN
Die Verlegevorschriften des Herstellers über das
Anbohren der Rohre sind zu beachten und einzuhalten.

Muffenverbindungen und Stutzen müssen einem Druck von
0,5  bar standhalten.

Verkehrslast SLW 60, Boden 21 KN/m³, loses Auflager,
Dammbedingung, Einbaubedingungen nach A2/B2.

Die geprüfte statische Berechnung nach ATV 127 ist bei
Aufforderung des AG nach der Submission, spätestens
jedoch bei Baubeginn vorzulegen.

Scheitelüberdeckung: siehe Längsschnitt(e)

Steinzeugrohre
Vor der Lieferung der Rohre sind die letzten
Prüfungszeugnisse  gemäß Tabelle 1 der Fremdüberwachung
DIN EN 295, Teil 2, Absatz 1.4.3 in deutscher Sprache
vorzulegen. Der Fremdüberwacher hat die Anforderungen
der EN 45011 und EN 45012 zu erfüllen.

Duktile Gussrohre
Die duktilen Gusseisen- Abwassermuffenrohre sind gemäß
DIN EN 598 mit Steckmuffenverbindung TYT / STD nach DIN
28603 einschließlich Dichtungen aus NBR (Perbunan) zu
liefern.

Die Muffen und Einsteckenden sind mit einer
Epoxidharz-Beschichtung nach EN 14901 zu versehen.

Die Auskleidung erfolgt mit Tonerdezementmörtel nach
DIN EN 598.

Der Außenschutz besteht aus einem
Zinküberzug-Zinkauflage 200g/m² und Deckbeschichtung
nach DIN EN 598.

Die Muffenverbindungen und Stutzen müssen einem Druck
von 0,5 bar standhalten.

WEITERE HINWEISE
Bei Nichteinhaltung der angegebenen Verlegetoleranzen
des Herstellers wird der Mehraufwand an
Reinigungskosten für die Abschreibungsdauer des
verlegten Kanals in Abzug gebracht.

Die Kosten für das Aufnehmen und Aufladen der alten
Steinzeugrohrleitung DN 150 mit Abtransport und
Entsorgung einschließlich Entsorgungskosten sind in den
Einheitspreis einzurechnen und werden nicht gesondert
vergütet.

ABRECHNUNG
Die Abrechung erfolgt nur über die tatsächlich verlegte
Rohrlänge. Abrechnungsgrundlage sind die Haus.-
Senkenanschlussbögen inklusive Digitalfoto der Rohre
mit Bögen, Überschiebmuffen und Passtücken. Ort und
Datum müssen angezeigt werden.
Menge: 0,000

**1.20.8.2200 PP-ROHRE**
Menge: 0,000

**1.20.8.2205 PP-Rohre DN/OD 160, SN 10, liefern und einbauen**
PP-Rohre DN/OD 160, SN 10, liefern und einbauen
Hochlast-Vollwand-Kanalrohr DN/OD 160 Polypropylen, SN
10 nach DIN 1852-1, mit Steckmuffe und fest eingelegter
Dichtung aus Ethylen-Propylen-Dien-Kautschuk (EPDM),
Ringsteifigkeit mind. 10 kN/m² nachgewiesen,
hochabriebfest, ohne Zusatz von Füllstoffen, frei
Baustelle liefern, zum  Verwendungsort transportieren,
in den Rohrgraben ablassen und im vorgeschriebenen
Gefälle fluchtgerecht verlegen.

Alle Anschlussleitungen der Straßenabläufe und
Hausanschlüsse sind per Digitalfoto zu dokumentieren,
einschließlich der Anbindung und sind den
Abrechnungsanlagen beizufügen.

Einheitspreis für den Meter in Worten:

.......................................................
.......................
Menge: 56,000 m

**1.20.8.2210 PP - Bögen DN/OD 160, SN 10, liefern und einbauen (Zulage)**
PP - Bögen DN/OD 160, SN 10, liefern und einbauen
(Zulage)
Vollwand-PP- Bögen DN 150 mit Lippendichtung aus EPDM
SN 10 nach EN ISO 9969 Reihe 6 nach DIN EN 1852-1,
maximal 15° - DN 150,  frei Baustelle liefern zum
Verwendungsort transportieren, in den Rohrgraben
ablassen und im vorgeschriebenen Gefälle verlegen.

Alle Anschlussleitungen der Straßenabläufe und
Hausanschlüsse sind per Digitalfoto zu dokumentieren,
einschließlich der Anbindung und sind den
Abrechnungsanlagen beizufügen.

Als Zulage zur Position Rohrverlegung

Verlegelänge: 0,30 m

Einheitspreis für das Stück in Worten:

.......................................................
.......................
Menge: 46,000 Stck

**1.20.8.2215 PP - Rohr DN/OD 160, SN 10, als Passstück liefern und einbauen**
PP - Rohr DN/OD 160, SN 10, als Passstück liefern und
einbauen
Vollwand-PP-Rohre DN 150 mit Lippendichtung aus EPDM,
SN 10 nach EN ISO 9969 Reihe 6 nach DIN EN 1852-1 als
Passstück frei Baustelle liefern, zum Verwendungsort
transportieren, in den Rohrgraben ablassen und gemäß
den Verlegevorschriften des Herstellers und nach Angabe
des Auftraggebers im vorgeschriebenen Gefälle verlegen.
Alle Anschlussleitungen der Straßenabläufe und
Hausanschlüsse sind per Digitalfoto zu dokumentieren,
einschließlich der Anbindung und sind den
Abrechnungsanlagen beizufügen.

In den Einheitspreis ist der Trennschnitt, das Anfasen
des Rohrendeeinzurechnen.

Einheitspreis für das Stück in Worten:

.......................................................
.......................
Menge: 32,000 Stck

**1.20.8.2220 PP - DN/OD 160, SN 10, Überschiebmuffen DN 150 liefern und einbauen ( Zulage)**
PP -  DN/OD 160, SN 10, Überschiebmuffen DN 150 liefern
und einbauen (Zulage)
Vollwand-PP-Überschiebmuffen DN 150 mit Lippendichtung
aus EPDM, SN 10 nach EN ISO 9969 Reihe 6 nach DIN EN
1852-1, frei Baustelle liefern zum Verwendungsort
transportieren, in den Rohrgraben ablassen und im
vorgeschriebenen Gefälle verlegen.
Alle Anschlussleitungen der Straßenabläufe und
Hausanschlüsse sind per Digitalfoto zu dokumentieren,
einschließlich der Anbindung und sind den
Abrechnungsanlagen beizufügen.

Als Zulage zur Position Rohrverlegung

Einheitspreis für das Stück in Worten:

.......................................................
.......................
Menge: 32,000 Stck

**1.20.8.2225 PP DN/OD 160, SN 10, Übergangsstücke PP/Stzg. bzw. Stzg./PP liefern un d einbauen (Zulage)**
PP DN/OD 160, SN 10, Übergangsstücke PP/Stzg. bzw.
Stzg./PP liefern und einbauen (Zulage)
Vollwand-PP-Übergangsstücke von PP auf Steinzeug, bzw.
Steinzeug/PP mit Lippendichtung aus EPDM, SN 10 nach EN
ISO 9969 Reihe 6 nach DIN EN 1852-1,  frei Baustelle
liefern zum Verwendungsort transportieren, in den
Rohrgraben ablassen und im vorgeschriebenen Gefälle
verlegen.
Alle Anschlussleitungen der Straßenabläufe und
Hausanschlüsse sind per Digitalfoto zu dokumentieren,
einschließlich der Anbindung und sind den
Abrechnungsanlagen beizufügen.

Als Zulage zur Position Rohrverlegung

Einheitspreis für das Stück in Worten:

.......................................................
.......................
Menge: 28,000 Stck

**1.20.8.2230 Stz-Verschlussteller DN 150 lief. + einb.**
Stz-Verschlussteller DN 150 lief. + einb.
Verschlussteller Steinzeug DN 150 frei Baustelle
liefern, zum Verwendungsort transportieren und an der
vorhandenen Straßenabalaufleitung zum dauerhaften
Verschluß der vorhandenen Leitung fachgerecht einbauen
und abdichten.

Einheitspreis für das Stück in Worten:

.......................................................
.......................
Menge: 30,000 Stck

**1.20.8.2231 Verschlusskappen DN 160 PP (SN 10), liefern (Zulage)**
Verschlusskappen DN 160 PP (SN 10), liefern als Zulage
Verschlusskappen DN 160 PP (SN 10), passend zur
Rohrposition liefern und verlegen, als Zulage zur
Rohrposition.

Das Rohrende ist auf die angrenzende Schächte
aufzumessen und im Aufmaßblatt zu erfassen. Die
Verschlusskappe ist mittels Brett zu kennzeichnen,
dieses ist bis ca. 0,5 m über OK-Gelände hochzuführen
und farblich zu kennzeichnen.

Einheitspreis für das Stück in Worten:

.......................................................
.......................
Menge: 10,000 Stck

**1.20.8.2240 Rohrgraben für Haus u. Senkenanschlüsse**
Rohrgraben für Hausu. Senkenanschlüsse

Rohrgraben für das Erneuern von
Hausan schlussleitungen herstellen und verfüllen.
Die Leitung ist auf Anweisung der Bauleitung so weit
aufzugraben, dass bei der Neuverlegung ein
einwandfreies Ablaufen des Abwassers  gewährleistet
ist.

Die Verbauwahl gemäß den statischen Erforder- nissen
obliegt  dem Auftragnehmer. Ist der Auftraggeber der
Auffassung, dass die Verbauart nicht den Erfordernissen
entspricht, hat der AN eine geprüfte Verbaustatik
vorzulegen.

Der Bodenaushub soll mit Greiferbreiten <= 60 cm
erfolgen.

Im Einheitspreis enthalten sind der Straßenaufbruch,
das Anschneiden und der Nachschnitt der Fahrbahndecke,
die Sicherung der Baugrube mit umlaufendem Bauzaun
(Höhe mindestens 2,00 m), Aufnehmen und Wiedereinbau
der Schottertragschicht einschließlich der
Ersatzlieferung bis 20 cm  Dicke sowie der Bodenaushub,
die Handschachtung, der Verbau, das Aufnehmen und die
Entsorgung der Schmutzwasserleitung sowie die Umleitung
und das Überpumpen der Abwässer sowie die
Wiederverfüllung mit Verdichten der Baugrube.

Die aufgeführten Leistungspositionen sind vom Umfang
her wie die Positionen im  Hauptleistungsverzeichnis zu
kalkulieren.

Baugrubenbreite: Abrechnungsbreite = 1,20 m, Mehraushub
wird nicht vergütet !

Anschlusstiefe an der Vorflut bis:

Anschlusstiefe am Übergabepunkt bis:

Gesondert vergütet werden :

das Anbohren des Kanals, das Umbinden an der
vorhandenen Hausanschlussleitung (einmal),  Rohrleitung
und Formstücke, sowie Wiederherstellung von Fahrbahn
bzw. Gehweg. Mehrbreiten gehen zu Lasten des AN.

Einheitspreis für den Meter in Worten:

.......................................................
.......................
Menge: 15,000 m

**1.20.8.6100 Hausanschlüsse überleiten**
Hausanschlüsse überleiten
Hausanschlüsse, die durch das Einbringen des Verbaues
zerstört wurden, provisorisch wieder herstellen und
während der Bauzeit unterhalten.

Im Einheitspreis enthalten sind die Erschwernisse im
Verbau und Bodenaushub.

Hilfsmittel und Rohrleitungen sind vom AN zu stellen.

Einheitspreis für das Stück in Worten:

.......................................................
.......................
Menge: 18,000 Stck

**1.20.8.6200 Hausanschlussleitungen umbinden**
Hausanschlussleitungen umbinden
Hausanschlussleitungen bis 1,00 m außerhalb der
Baugrube mit einer Steinzeugleitung / PP-Leitung bis DN
200 fachgerecht nach Angabe der Bauleitung an den neu
verlegten Steinzeug-/Beton-/Stahlbeton-/ Gussrohrkanal
anschließen (siehe Planunterlagen).

Zusätzliche Erd- und Verbauarbeiten sowie das Ablängen
der vorhandenen Abwasserleitung sind in den
Einheitspreis  einzurechnen.

Das Anbohren, der PP- Bohrstutzen oder das
Anbohrsattelstück  90° bis DN 200 aus duktilem
Gusseisen und die  Steinzeugleitung / PP-Leitung
werden gesondert vergütet.

Übergangsstücke für unterschiedliche Rohr- materialien
und für die fachgerechte Ausführung erforderliche
Verbindungsmaterialien (Schraub- manschetten o. ä.Typ
B), sind in den Einheitspreis einzurechnen und werden
nicht gesondert vergütet.

Die Arbeiten werden pro Anschlussleitung nur ein mal
vergütet, auch für den Fall, dass das Umbinden und
Erneuern der Leitung in mehreren Teilabschnitten
erfolgt.

Einheitspreis für das Stück in Worten:

.......................................................
.......................
Menge: 18,000 Stck

**1.20.8.6250 Straßenablaufleitungen umbinden**
Straßenablaufleitungen umbinden
Straßenablaufleitungen bis 1,00 m außerhalb der
Baugrube mit einer Steinzeugleitung / PP-Leitung bis DN
200 fachgerecht nach Angabe der Bauleitung an den neu
verlegten Steinzeug-/Beton-/Stahlbeton-/ Gussrohrkanal
anschließen (siehe Planunterlagen).

Zusätzliche Erd- und Verbauarbeiten sowie das Ablängen
der vorhandenen Abwasserleitung sind in den
Einheitspreis  einzurechnen.

Das Anbohren, der PP- Bohrstutzen oder das
Anbohrsattelstück  90° bis DN 200 aus duktilem
Gusseisen und die Steinzeugleitung / PP-leitung werden
gesondert vergütet.

Übergangsstücke für unterschiedliche Rohr- materialien
und für die fachgerechte Ausführung erforderliche
Verbindungsmaterialien (Schraub- manschetten o. ä.Typ
B), sind in den Einheitspreis einzurechnen und werden
nicht gesondert vergütet.

Die Arbeiten werden pro Anschlussleitung nur ein mal
vergütet, auch für den Fall, dass das Umbinden und
Erneuern der Leitung in mehreren Teilabschnitten
erfolgt.

Einheitspreis für das Stück in Worten:

.......................................................
.......................
Menge: 10,000 Stck

##### 1.20.9 SONSTIGES

**1.20.9.0001 QUALITÄTSKONTROLLE**
Menge: 0,000

**1.20.9.0005 VORBEMERKUNGEN QUALITÄTSKONTROLLE**
VORBEMERKUNGEN QUALITÄTSKONTROLLE

Für die Kalkulation der Qualitätskontrollen ist der
Punkt 4 "Qualitätskontrollen" des Dokuments "Ergänzende
Vorbemerkungen zum Leistungsverzeichnis" zu
berücksichtigen.
Menge: 0,000

**1.20.9.0010 Reinigung für die Qualitätskontrolle**
Reinigung für die Qualitätskontrolle

Reinigung der sanierten/ erneuerten Kanäle sowie der
dazugehörigen Schächte gemäß Punkt 4
"Qualitätskontrollen" der ergänzenden Vorbemerkungen
zum Leistungsverzeichnis.

Einheitspreis für die Pauschale in Worten:

.......................................................
.......................
Menge: 1,000 Pau.

**1.20.9.0015 TV-Untersuchung für die Qualitätskontrolle**
TV-Untersuchung für die Qualitätskontrolle

TV-Untersuchung der sanierten/ erneuerten Haltungen
sowie der dazugehörigen Schächte gemäß Punkt 4
"Qualitätskontrollen" der ergänzenden Vorbemerkungen
zum Leistungsverzeichnis, mit einer fahrbaren
Farbschwenkkopfkamera.

Einheitspreis für die Pauschale in Worten:

.......................................................
.......................
Menge: 1,000 Pau.

**1.20.9.0020 Dichtigkeitsprüfung für die Qualitätskontrolle**
Dichtigkeitsprüfung für die Qualitätskontrolle

Dichtheitsprüfung der sanierten/ erneuerten Kanäle
gemäß EN 1610 / ATV M 143, Teil 6 gemäß Punkt 4
"Qualitätskontrollen" der ergänzenden Vorbemerkungen
zum Leistungsverzeichnis, haltungsweise durchführen.

Einheitspreis für die Pauschale in Worten:

.......................................................
.......................
Menge: 1,000 Pau.

**1.20.9.0025 Qualitätskontrolle der Senkenablaufleitungen**
Qualitätskontrolle der Senkenablaufleitungen

Reinigung/ TV- Untersuchung sowie Dichtheitsprüfung der
sanierten/ erneuerten Senkenablaufleitungen gemäß Punkt
4 "Qualitätskontrollen" der ergänzenden Vorbemerkungen
zum Leistungsverzeichnis durchführen.

Einheitspreis für die Pauschale in Worten:

.......................................................
.......................
Menge: 1,000 Pau.

**1.20.9.0050 LASTPLATTENDRUCKVERSUCHE**
Menge: 0,000

**1.20.9.0051 Statischen LPD (FSS)**
Statischen LPD (FSS)
Lastplattendruckversuch gemäß DIN 18134 auf der
Frostschutzschicht durchführen. Einschließlich der
Bereitstellung sämtlicher Geräte und der Auswertung mit
Darstellung des Messergebnisses (Erstellung der
Protokolle).

Die Werte für den Verdichtungsgrad und das
Verformungsmodul Ev2 gemäß der ZTV SoB-StB müssen
eingehalten werden.

Einheitspreis für das Stück in Worten:

.......................................................
.......................
Menge: 4,000 Stck

**1.20.9.0052 Statischen LPD (Graben Verfüllung)**
Statischen LPD (STS)
Lastplattendruckversuch gemäß DIN 18134 auf der
Verfüllung Unterbau) durchführen. Einschließlich der
Bereitstellung sämtlicher Geräte und der Auswertung mit
Darstellung des Messergebnisses (Erstellung der
Protokolle).

Die Werte für den Verdichtungsgrad und das
Verformungsmodul Ev2 gemäß der ZTV SoB-StB müssen
eingehalten werden.

Einheitspreis für das Stück in Worten:

.......................................................
.......................
Menge: 4,000 Stck

#### 1.30 STRASSENBAU

##### 1.30.0 ALLGEMEINES

**1.30.0.0000 VORBEMERKUNGEN (ALLGEMEIN)**
VORBEMERKUNGEN (ALLGEMEIN)

Einteilung des Verkehrsraums
Verkehrsräume, die nach dem Seperationsprinzip angelegt
sind, werden in Fahrbahn und Seitenräume aufgeteilt.
Unter Seitenräumen versteht man alle Bereiche neben der
Fahrbahn, wie Geh- und Radwege, Parkflächen,
Grünstreifen, unbefestigte Flächen, usw. Die Rinne
gehört zur Fahrbahn während die Einfassung aus
Bordsteinen zum Seitenraum gehört. Bei
Mischverkehrsflächen findet keine weitere Aufteilung
des Verkehrsraums statt.

Gesetzliche Grundlagen
KREISLAUFWIRTSCHAFTSGESETZ - KrWG
Gesetz zur Förderung der Kreislaufwirtschaft und
Sicherung der umweltverträglichen Bewirtschaftung von
Abfällen

LANDESABFALLGESETZ -  LAfG
Abfallgesetz für das Land Nordrhein - Westfalen

ErsatzbaustoffV
Die Klassen für die Bodenmaterialien 0, 0*, F0, F1, F2
und F3 beziehen sich auf die Verordnung zur Einführung
einer Ersatzbaustoffverordnung, zur Neufassung der
Bundes-Bodenschutz- und Altlastenverordnung und zur
Änderung der Deponieverordnung und der
Gewerbeabfallverordnung vom 09.07.2021.

DepV
Die Deponieklassen 0, I, II und III beziehen sich auf
die Verordnung über Deponien und Langzeitlager
(Deponieverordnung - DepV) vom 27.04.2009, zuletzt
geändert am 09.07.2021.

Zusätzliche Technische Vertragsbedingungen
ZTV A-StB 12
Zusätzliche Technische Vertragsbedingungen und
Richtlinien für Aufgrabungen in Verkehrsflächen

ZTV E-StB 17
Zusätzliche Technische Vertragsbedingungen und
Richtlinien für Erdarbeiten im Straßenbau

ZTV SoB-StB 20
Zusätzliche Technische Vertragsbedingungen und
Richtlinien für den Bau von Schichten ohne Bindemittel
im Straßenbau

ZTV Asphalt-StB 07/13
Zusätzliche Technische Vertragsbedingungen und
Richtlinien für den Bau von
Verkehrsflächenbefestigungen aus Asphalt

ZTV Fug-StB 15
Zusätzliche Technische Vertragsbedingungen und
Richtlinien für Fugen in Verkehrsflächen

ZTV Pflaster-StB 20
Zusätzliche Technische Vertragsbedingungen und
Richtlinien zur Herstellung von Verkehrsflächen mit
Pflasterdecken, Plattenbelägen sowie von Einfassungen

Technische Lieferbedingungen
TL BuB E-StB 20/23
Technische Lieferbedingungen für Bodenmaterialien und
Baustoffe für den Erdbau im Straßenbau

TL SoB-StB 20
Technische Lieferbedingungen für Baustoffgemische zur
Herstellung von Schichten ohne Bindemittel im
Straßenbau

TL Asphalt-StB 07/13
Technische Lieferbedingungen für Asphaltmischgut für
den Bau von Verkehrsflächenbefestigungen

TL Fug-StB 15
Technische Lieferbedingungen für Fugenfüllstoffe in
Verkehrsflächen

TL Pflaster-StB 06/15
Technische Lieferbedingungen für Bauprodukte zur
Herstellung von Pflasterdecken, Plattenbelägen und
Einfassungen

Eignungsnachweise
Eignungsnachweise sind dem AG rechtzeitig vor dem
Einbau unaufgefordert vorzulegen.

Teerhaltiges Aufbruchmaterial
Der Auftragnehmer ist Abfallerzeuger des teerhaltigen
Aufbruchmaterials aus Verkehrsflächen und damit zur
Nachweisführung über die ordnungsgemäße Entsorgung
(gefährlicher) Abfallstoffe verpflichtet. Die
Erzeugernummer für die Abwicklung des elektronischen
Abfallnachweisverfahrens (eANV) ist daher vom
Auftragnehmer bei der Stadt Oberhausen zu beantragen.
Das teerhaltige Aufbruchmaterial aus Verkehrsflächen
ist dann über einen eigenen Entsorgungsnachweis
abzufahren. Alle hierbei entstehenden Kosten sind in
die Einheitspreise der entsprechenden Positionen
einzurechnen und werden nicht gesondert vergütet.

Deklarationsanalytik
Die Kosten für die Deklarationsanalytik sowie die
Kosten und Gebühren für die Beschaffung sämtlicher
Bescheinigungen und Unterlagen sind in die
Einheitspreise einzurechnen und werden nicht gesondert
vergütet. Die Bauleitung des AG ist über den Termin der
Beprobung für die Deklarationsanalyse zu informieren.

Transport und Verladung
Die Kosten für den Transport und das Verladen auf die
vom Auftragnehmer zu stellenden LKW sind in die
Einheitspreise einzurechnen. Eine gesonderte Vergütung
erfolgt nicht.

Zwischenlager
Zwischenlager, welches nicht im Sinne des § 18 der
Ersatzbaustoffverordnung gilt, sind vom AN im
räumlichen Umfeld zur Baumaßnahme zur Verfügung zu
stellen. Die Kosten und Gebühren für die
Zwischenlagerung sind in den Einheitspreis der
Positionen einzurechnen. Die Bodenmieten auf dem
Zwischenlager sind dauerhaft vor Witterungseinflüssen
zu schützen. Eine gesonderte Vergütung erfolgt nicht.

Abfuhr / Entsorgung / Wiederaufbereitung
Sämtliches Aushubmaterial geht in das Eigentum des AN
über und ist zu verwerten bzw. zu deponieren. Alle
hierbei entstehenden Kosten sind in die Einheitspreise
der entsprechenden Positionen einzurechnen und werden
nicht gesondert vergütet. Dies gilt auch für die Kosten
einer Wiederaufbereitung. Die Dokumentation der
ordnungsgemäßen Verwertung bzw. Deponierung ist dem
Auftraggeber vorzulegen. Unbrauchbares Material
einschließlich Schutt ist auf vom AN aufzuladen und
abzufahren. Die Entsorgungskosten, einschließlich der
Kosten für eine Wiederaufbereitung von Materialien,
gehen zu Lasten des Unternehmers.

Homogenbereiche
Die Beschreibung der Homogenbereiche nach DIN 18300
erfolgt gemäß dem beigefügten Baugrundgutachten.

Abrechnung
Das Aufnehmen der Oberflächenbefestigungen (Asphalt,
Pflaster, Platten, Borde, Rinnen, usw.) wird nicht als
Zulage zum Bodenaushub abgerechnet.

Die Aufnahme und Abfuhr des Bettungsmaterials und der
Fugenfüllung von Platten, Pflaster und Einfassungen
sind in die Einheitspreise der entsprechenden
Positionen einzukalkulieren. Es erfolgt keine
gesonderte Vergütung.

Das Anschneiden, Aufbrechen und Aufnehmen von
Verkehrsflächen erfolgt in unterschiedlichen Dicken
und Stärken.

Das Abfräsen der Oberflächenbefestigungen wird nicht
als Zulage zum Bodenaushub abgerechnet.

Das Anschneiden von bituminösen bzw. teerhaltigen
Flächen muss mit einem Nassschneidegerät erfolgen. Die
Herstellung eines Aufbruchs mit einer Straßenfräse wird
daher nicht mit den Positionen im Titel  1.30.1
vergütet.

Das Anschneiden der Deckschicht vor dem Anbringen des
Fugenbandes ist in den Positionen  des Titels 1.30.5
enthalten. Das Anstemmen von Aufbrüchen mit Meißeln ist
nicht zulässig.

Der Bodenaushub wird von OK Erdplanum bis zur
Baugrubensohle abgerechnet.

Die Baugrubenbreite bestimmt sich gemäß den Vorgaben
der DIN EN 1610. Die Baugruben und die Rohrgräben sind
nach Verlegung der Rohre oder Herstellung der Bauwerke
nach DIN 4033 zu verfüllen und zu verdichten.

Verkehrsprovisiorien
Im Einheitspreis für die Erstellung von
Verkehrsprovisiorien ist auch die spätere
Wiederaufnahme des eingebauten Materials und die Abfuhr
und Entsorgung Materials enthalten. Diese Kosten sind
in die entsprechenden  Einheitspreise für die
Herstellung  von Verkehrsprovisorien einzurechnen und
werden nicht gesondert vergütet.

Wiegescheine
Wiegescheine sind Leistungsnachweise in Form von
Ausdrucken einer geeichten Waage für den Nachweis der
Lieferung/Entsorgung. Die Nummer des Wiegescheins muss
vom Druckwerk fortlaufend eingedruckt worden sein.

Die Wiegekarten müssen folgende Angaben enthalten:

Lieferant/Kippstelle
Name der Baustelle
Bezeichnung des Wägegutes
Nummer des Wiegescheins
Datum und Uhrzeit der Wägung
Taramasse (T), kein gespeicherter  mittlerer Tarawert
(PT)
Bruttomasse (B)
Nettomasse (N)
Kennzeichnung des Fahrzeugs
(Amtliche Kennzeichen)
Name des Wägers

Der AN hat zum Nachweis des Einbaus bzw. der Abfuhr dem
AG die Wiegescheine im Original zu übergeben. Sie
verbleiben beim AG. Der AN erhält vom AG eine Kopie des
gegengezeichneten Wiegescheins zurück. Ohne Vorlage der
Originale der Wiegekarten erfolgt keine Vergütung für
die entsprechende Position des Leistungsverzeichnisses.
Dies gilt auch bei Abschlagszahlungen.

Soll-Ist-Vergleich
Der Schlussrechnung muss ein Soll-Ist-Vergleich  für
jede(n):
-eingebaute Materialart
-jeden abgefahrenen MEB
-jeden deponierte Materialart
-teerhaltige / bituminöse Aufbrüche
beiliegen.

Bautagesberichte
Alle eingebauten Tragschichten müssen in die
Bautagesberichte eingetragen werden. Die
Bautagesberichte werden auf Vorlage des AG aufgestellt.

Geltungsbereich
Alle Positionen im Titel 1.30 - Straßenbau.
Menge: 0,000

**1.30.0.2004 Auskofferung mittels Saugbagger im Baumumfeld, Leitungen freilegen.**
Auskofferung mittels Saugbagger im Baumumfeld und
Leitungen freilegen.
Nach Abtrag der Oberflächenbefestigung, mit
Behinderungen im Bereich von Baumwurzeln, anstehendes
Material profilgerecht lösen. Bodenbeschaffenheit und
Umgang mit Material gemäß Baubeschreibung.  Baumwurzeln
schonend freilegen, Boden mithilfe einer Druckluftlanze
lockern, Material mittels Saugbagger (mit
kunststoffbewehrter elastischer Hülse am Saugrohr)
aufnehmen und entsorgen. Inkl. An- und Abfahrt
Saugbagger. Abrechnung im Stundennachweis.

Abrechnungseinheit je Std.

.......................................................
........................
Menge: 9,000 Std.

**1.30.0.2100 Schnittarbeiten für die Erstellung des Lichtraumprofils**
Schnittarbeiten für die Erstellung des Lichtraumprofils

Notwendige Schnittarbeiten für die Erstellung des
Lichtraumprofils (Höhe: mind. 7,50 m) für Baufahrzeuge
sind nach Angaben der Bauleitung durch eine Fachfirma
gemäß den Forderungen der DIN 18920, Schutz von Bäumen,
Pflanzenbeständen, und Vegetationsflächen bei
Baumaßnahmen bzw. RAS LP 4 Landschaftspflege,
auszuführen.

Das Astwerk ist vor Ort zu häckseln, das Stammholz  in
transportable Längen zu schneiden, zu verladen und
abzufahren.

Alle anfallende Materialien einschließlich Häcksel- und
Fräsgut gehen in das Eigentum des AN  über und sind zu
entsorgen.

Vor der Durchführung der Arbeiten ist die Bauleitung zu
informieren.

Es wird besonders darauf hingewiesen, dass Kippgebühren
einschließlich der Wiederaufbereitung zu Lasten des
Unternehmers gehen.

für das Stück in Worten:

.......................................................
.........................
Menge: 8,000 Stck

##### 1.30.1 AUFBRÜCHE IN VERKEHRSFLÄCHEN

**1.30.1.1000 BITUMINÖSE BEFESTIGUNGEN AUFNEHMEN**
Menge: 0,000

**1.30.1.1105 Bit. Befestigung anschn.**
Bit. Befestigung anschn.
Bituminöse Befestigung mit einem  Nassschneidegerät
-auch in Teillängen- anschneiden.

Abgerechnet wird die Fläche aus der Länge des Schnitts
multipliziert mit der Tiefe des Schnitts.

Einheitspreis für den m² in Worten:

.......................................................
.......................
Menge: 9,500 m²

**1.30.1.1205 Bit. Befestigung aufbr. + abf. (Fahrbahn)**
Bit. Befestigung aufbr. + abf. (Fahrbahn)
Bituminöse Befestigung in Fahrbahnen -auch in
Teilflächen- aufbrechen, aufnehmen, laden und abfahren.

Einheitspreis für den m³ in Worten:

.......................................................
.......................
Menge: 32,000 m³

**1.30.1.1305 Bit. Befestigung aufbr. + abf. (Seitenräume)**
Bit. Befestigung aufbr. + abf. (Seitenräume)
Bituminöse Befestigung in Seitenräumen -auch in
Teilflächen- aufbrechen, aufnehmen, laden und abfahren.

Einheitspreis für den m³ in Worten:

.......................................................
.......................
Menge: 5,000 m³

**1.30.1.1999 VORBEMERKUNGEN (ARBEITEN IM KONTAMINIERTEN BEREICH)**
VORBEMERKUNGEN
(ARBEITEN IM KONTAMINIERTEN BEREICH)

Gemäß Baugrundgutachten sind  Arbeiten des Titels 1.30.
STRASSENBAU unter Anwendung eines Arbeits- und
Sicherheitsplans nach DGUV-R-101-004 (BGR 128) -
KONTAMINIERTE BEREICHE und TRGS 524 - SCHUTZMASSNAHMEN
FÜR TÄTIGKEITEN IN KONTAMINIERTEN BEREICHEN
auszuführen.

Der Nachweis der Sachkunde gemäß DGUV-R-101 der
aufsichtsführenden Personen des AN ist vor Aufnahme der
Arbeiten schriftlich zu erbringen und dem AG
vorzulegen.

Unverzüglich nach Auftragserteilung hat der AN die
Arbeiten im kontaminieren Bereich der zuständigen BG
schriftlich anzuzeigen.

Alle Aufwendungen des AN für die besonderen Leistungen,
die im beigefügten Arbeits- und Sicherheitsplan
gefordert werden, sind in die Einheitspreise des Titels
1.30. einzukalkulieren.

Dies gilt ebenso für die erhöhten Aufwendungen des AN,
die ihm durch die Anwendung der DGUV-R-101-004 und der
TRGS 524 entstehen.
Menge: 0,000

**1.30.1.2000 TEERHALTIGE BEFESTIGUNGEN AUFNEHMEN**
Menge: 0,000

**1.30.1.2100 TEERHALTIGE BEFESTIGUNG ANSCHNEIDEN**
Menge: 0,000

**1.30.1.2105 Teerh. Befestigung anschn.**
Teerh. Befestigung anschn.
Teerhaltige Befestigung mit einem  Nassschneidegerät
-auch in Teillängen- anschneiden.

Abgerechnet wird die Fläche aus der Länge des Schnitts
multipliziert mit der Tiefe des Schnitts.

Einheitspreis für den m² in Worten:

.......................................................
.......................
Menge: 5,000 m²

**1.30.1.2200 TEERHALTIGE BEFESTIGUNG IN FAHRBAHNEN AUFNEHMEN**
Menge: 0,000

**1.30.1.2205 Teerh. Befestigung aufbr. + abf. (Fahrbahn)**
Teerh. Befestigung aufbr. + abf. (Fahrbahn)
Teerhaltige Befestigung in Fahrbahnen -auch in
Teilflächen- aufbrechen, aufnehmen, laden und abfahren.

Einheitspreis für den m³ in Worten:

.......................................................
.......................
Menge: 67,600 m³

**1.30.1.4600 VERFESTIGTE SCHLACKEN (DK I) AUFNEHMEN**
Menge: 0,000

**1.30.1.4610 ToB -verfestigt- (DK I) aufbr. + abf. (Fahrbahn)**
ToB -verfestigt- (DK I) aufbr. + abf. (Fahrbahn)
Tragschicht aus Schlacke in Fahrbahnen (Deponieklasse 1
gemäß Deponieverordnung) -auch in Teilflächenaufbrechen, aufnehmen, laden, und abfahren.

Der ungebundene Oberbau besteht aus
unsortierter/verfestigter Schlacke mit betonähnlichen
Eigenschaften. (Kantenlängen teilweise > 20 cm). Die
Schlacke ist mit Mineralstoffgemischen, Kies,
Asphaltresten, gebrochenen Sandsteinstücken, etc.
vermischt.

Einheitspreis für den m³ in Worten:

.......................................................
.......................
Menge: 230,000 m³

**1.30.1.4611 ToB (RC-3) aufbr. + abf. (Fahrbahn)**
ToB (RC-3) aufbr. + abf. (Fahrbahn)
Tragschicht ohne Bindemittel, (Recycling-Baustoff der
Klasse 3 gemäß ErsatzbaustoffV), in Fahrbahnen -auch in
Teilflächen- aufbrechen, aufnehmen, laden und abfahren.

Einheitspreis für den m³ in Worten:

.......................................................
.......................
Menge: 60,000 m³

**1.30.1.4810 ToB -verfestigt- (DK III) aufbr. + abf. (Fahrbahn)**
ToB -verfestigt- (DK III) aufbr. + abf. (Fahrbahn)
Tragschicht aus Schlacke in Fahrbahnen (Deponieklasse 3
gemäß Deponieverordnung) -auch in Teilflächenaufbrechen, aufnehmen, laden, und abfahren.

Der ungebundene Oberbau besteht aus
unsortierter/verfestigter Schlacke mit betonähnlichen
Eigenschaften. (Kantenlängen teilweise > 20 cm). Die
Schlacke ist mit Mineralstoffgemischen, Kies,
Asphaltresten, gebrochenen Sandsteinstücken, etc.
vermischt.

Einheitspreis für den m³ in Worten:

.......................................................
.......................
Menge: 85,000 m³

**1.30.1.6105 Einbauteile reg. (Asphaltflächen)**
Einbauteile reg. (Asphaltflächen)
Hydranten-, Ventil- und Schieberkappen der
Versorgungsträger in verschiedenen Größen
einschließlich vorhandener Untersetzplatte in
bituminösen Flächen freilegen und dem Baufortschritt
entsprechend Zug um Zug auf die neue planmäßige Höhe
setzen. Das Setzen der Einbauteile auf die endgültige
Höhe muss vor dem Aufbringen der Deckschicht erfolgen.
Ein nachträgliches Öffnen der fertigen Abschlußdecke
zum  Anpassen der Einbauteile an das neue Straßenniveau
ist  nicht zulässig.

Einheitspreis für das Stück  in Worten:

.......................................................
.......................
Menge: 31,000 Stck

**1.30.1.7210 Einbauteile in Pfl./Pl. reg.**
Einbauteile in Pfl./Pl. reg.
Hydranten-, Ventil- oder Schieberkappen der
Versorgungsträger in verschiedenen Größen
einschließlich der vorhandenen Untersetzplatten in
Pflaster- und Plattenflächen und verfestigtem
Straßenoberbau freilegen und dem Baufortschritt
entsprechend Zug um Zug auf neue planmäßige Höhe
setzen.

Einheitspreis für das Stück  in Worten:

.......................................................
.......................
Menge: 2,000 Stck

##### 1.30.4 SCHICHTEN OHNE BINDEMITTEL - SoB

**1.30.4.1311 FSS u. STS aus RC-1 Schotter 0/45 herst. d = 40 cm (Graben schließen)**
FSS und STS aus RC-1 Schotter 0/45 herst. d = 40 cm
(graben schließen)

Frostschutzschicht und Schottertragschicht als
Provisorium der Fahrbahn aus korngestuftem RC-Baustoff
für Schichten ohne Bindemittel 0/45 (Material:
Recyclingschotter der Klasse 1 gemäß EBV) frei
Baustelle liefern, - auch in Teilflächen - einbauen und
verdichten.

Einheitspreis für den m³ in Worten:

.......................................................
.......................
Menge: 265,000 m³

##### 1.30.5 FRÄSEN / REINIGEN / SCHICHTENVERBUND / N ÄHTE / ANSCHLÜSSE

*Hinweis*
FRÄSEN / REINIGEN / SCHICHTENVERBUND / NÄHTE /
ANSCHLÜSSE

**1.30.5.0000 VORBEMERKUNGEN (ZUSÄTZLICH)**
VORBEMERKUNGEN (ZUSÄTZLICH)

Fräsarbeiten
Das Freistemmen bzw. der Einsatz von Kleinfräsen im
Bereich von Einfassungen und Einbauten wie Schächten,
Straßenabläufen oder Kappen nach dem Fräsen wird nicht
gesondert vergütet. Der Mehraufwand für die gesonderten
Arbeitsgänge ist in den Einheitspreis der jeweiligen
Fräsposition einzukalkulieren. Grundsätzlich sind in
den Einheitspreisen die  Lieferung sämtlicher
Materialien sowie die Ausführung aller erforderlichen
Nebenarbeiten enthalten.

Fugenband
Das gradlinige und scharfkantige Anschneiden der Ränder
mit einem Schneidgerät und die Reinigung der Ränder vor
Anbringen des Voranstrichs ist im Einheitspreis der
entsprechenden Positionen enthalten.

Bitumenemulsion
Die Lieferung und der Einbau der polymermodifizierten
und lösungsmittelhaltigen  Bitumenemulsionen erfolgt
gemäß ZTV Asphalt-StB  07/13.

Einbauteile / Kabelschachtabdeckungen regulieren
Im Einheitspreis sind der Aufbruch der gebundenen und
ungebundenen Tragschicht mit Abfuhr und Entsorgung, die
Lieferung der notwendigen Materialien und die
Ausführung aller Nebenarbeiten enthalten. Die
Wiederherstellung des Straßenoberbaus wird nach den
Positionen des Titel 1.30.4 bis 1.30.6 vergütet. Die
Einbauteile bzw. Schächte sind höhengleich zur
angrenzenden Fahrbahn herzustellen. Vor Ablauf der
Verjährungsfrist für Mängelansprüche dürfen die
Einbauteile max. 5 mm tiefer als die angrenzende
Fahrbahn liegen. Bei Überschreitung der zulässigen
Abweichung hat der gewährleistungspflichtige
Auftragnehmer den Mangel auf seine Kosten zu
beseitigen.

Schachtabdeckungen sind während der Bauzeit gegen
Verunreinigungen zu schützen. Weiterhin sind die
Schachtabdeckungen bei der Abnahme gereinigt zu
übergeben. Verschmutze Kabelschächte bzw.
Kabelabzweigkästen sind dem AG vor der Bauausführung
anzuzeigen.

Nahtflanken
Beim Einbau der Asphaltdeckschichten sind die
Nahtflanken an  den entstehenden Anschlüssen mit einer
verarbeitbaren, kunststoffvergüteten, bitumenhaltigen
Masse vollflächig in einer gleichmäßigen Dicke von 2 mm
zu beschichten. Die Nahtflanke ist mit dem
Kantenschrägformer oder mit der Andrückrolle
herzustellen. Die Kosten für die Nahtausbildung
einschließlich der Materialkosten sind in die
entsprechenden  Einheitspreise für die Herstellung  der
Asphaltdeckschichten einzurechnen und werden nicht
gesondert vergütet.

Geltungsbereich
Alle Positionen im Titel 1.30.5.
Menge: 0,000

**1.30.5.1100 TEERHALTIGE SCHICHTEN FRÄSEN**
Menge: 0,000

**1.30.5.1105 Teerh. Schichten < 5 cm tief abfräsen im Bereich Anschluss an Bestand**
Teerh. Schichten < 5 cm tief abfräsen
im Bereich Anschluss an Bestand
Teerhaltige Schichten -auch in Teilflächen- bis zu 5 cm
tief abfräsen, das Fräsgut aufnehmen, laden und
abfahren.

Einheitspreis für den m² in Worten:

.......................................................
.......................
Menge: 50,000 m²

**1.30.5.1205 Bit. Schichten < 5 cm tief abfräsen, im Bereich Anschluss an Bestand**
Bit. Schichten < 5 cm tief abfräsen,
im Bereich Anschluss an Bestand
Bituminöse Schichten -auch in Teilflächen-  bis zu 5 cm
tief ausfräsen, das Fräsgut aufnehmen, laden und
abfahren.

Einheitspreis für den m² in Worten:

.......................................................
.......................
Menge: 52,000 m²

##### 1.30.6 ASPHALTTRAG-, BINDER- UND DECKSCHICHTEN

**1.30.6.0005 ASPHALTTRAGSCHICHTEN AC 22 T L (Stockstraße)**
Menge: 0,000

**1.30.6.0006 AC 22 T N, Einbaumg. 250 kg/m², herst.**
AC 22 T N, Einbaumg. 250 kg/m², herst.
Asphalttragschicht AC 22 T N, Einbaumenge 250 kg/m²,
für die Fahrbahn - auch in Teilflächen - liefern,
einbauen verdichten.

Einheitspreis für den m² in Worten:

.......................................................
.......................
Menge: 55,000 m²

**1.30.6.0008 ASPHALTBETON AC 8 D N**
Menge: 0,000

**1.30.6.0009 AC 8 D N, Einbaumg. 100 kg/m², herst.**
AC 8 D N, Einbaumg. 100 kg/m², herst.

Asphaltdeckschicht aus Asphaltbeton  AC 8 D N,
Einbaugewicht 100 kg/m², Material: Diabas, für die
Fahrbahn -auch in Teilflächen- liefern, einbauen und
verdichten.

Einheitspreis für den m² in Worten:

.......................................................
.......................
Menge: 55,000 m²

**1.30.6.0010 VORBEMERKUNGEN (ZUSÄTZLICH)**
VORBEMERKUNGEN (ZUSÄTZLICH)

Fertigereinbau
Das bituminöse Mischgut ist mit einem Fertiger und in
Teilflächen von Hand einzubauen. Die Kosten für den
zusätzlichen Aufwand für den Handeinbau sind in die
Einheitspreise der entsprechnenden Positionen
einzurechnen und werden nicht gesondert vergütet.

Nebenleistungen
Die Ausführung sämtlicher Nebenleistungen
einschließlich Kantenhacken / Schneiden im Bereich der
Rinnen und Straßeneinbauten, sowie anschließendes
Säubern der Fahrbahn, Aufladen der bituminösen Reste
mit Abtransport und Entsorgung einschließlich
Entsorgungskosten sind in die Einheitspreise der
entsprechnenden Positionen einzurechnen.

Abstreuen
Die Flächen der neu erstellten Deckschichten sind
maschinell mit Feinsplitt 1/3, Material: Diabas,
Verbrauch 0,5-1,0 kg/m², abzustreuen. Das
Abstreumaterial ist zwischen dem 1. und 2. Walzgang
aufzubringen und sofort einzuwalzen. Die Abstreuung
muss gleichmäßig ohne Überlappung der abgestreuten
Flächen erfolgen. Das nach dem Walzvorgang nicht
eingebundene Abstreumaterial muss am nächsten
Arbeitstag mit einem Motorbesen bzw. einer Kehrmachine
restlos abgefegt werden. Das Material geht in das
Eigentum des Auftragnehmers über und ist ordnungsgemäß
zu entsorgen. Die Kosten für das Abstreuen
einschließlich Materiallieferung, Ausführung aller
Nebenarbeiten, Abfegen sowie Entsorgungskosten sind in
die Einheitspreise  der entsprechenden Positionen für
die Herstellung der Asphaltdeckschichten einzurechnen.

Geltungsbereich
Alle Positionen im Titel 1.30.6.
Menge: 0,000

**1.30.6.6210 ASPHALTTRAGDECKSCHICHTEN AC 16 TD**
Menge: 0,000

**1.30.6.6211 AC 16 TD, Einbaumg. 300 kg/m², herst. (Fahrbahn) Baugrube schliessen**
AC 16 TD, Einbaumg. 300 kg/m², herst. (Fahrbahn),
Baugrube schliessen.
Asphalttragdeckschicht AC 16 TD, Einbaumenge 300 kg/m²,
für die Fahrbahn -auch in Teilflächen- liefern,
einbauen und verdichten.
Der asphalt ist mit einem Fertiger einzubauen.
Einheitspreis für den m² in Worten:

.......................................................
.......................
Menge: 1350,000 m²

##### 1.30.7 MATERIALLIEFERRUNGEN

**1.30.7.0010 HB 12/15/25/100 cm, anthrazit, lief.**
HB 12/15/25/100 cm, anthrazit, lief.
Hochbordsteine, 12/15/25/100 cm, anthrazit,
Ansichtsflächen ausgewaschen, liefern.

Einheitspreis für den Meter in Worten:

.......................................................
.......................
Menge: 15,000 m

**1.30.7.0011 RINNEN 24/16/14 UND 16/16/14**
Menge: 0,000

**1.30.7.0012 Rinnenpfl., einreihig, 16-24/16/14 cm, anthrazit, lief.**
Rinnenpfl., einreihig, 16-24/16/14 cm, anthrazit, lief.
Rinnenpflaster, einreihig, 24/16/14 cm und 16/16/14 cm,
Farbe anthrazit, liefern.
Einheitspreis für den Meter in Worten:

.......................................................
.......................
Menge: 150,000 m

**1.30.7.0013 Rechteckpfl., 20/10/8 cm, grau, mit Fase, lief.**
Rechteckpfl., 20/10/8 cm, grau, mit Fase, lief.
Rechteckpflastersteine, Format 20/10/8 und 10/10/8 cm,
mit umlaufender Fase, Farbe grau, liefern.

Einheitspreis für den m² in Worten:

.......................................................
.......................
Menge: 25,000 m²

**1.30.7.0014 Gehwegpl., 40/40/5 cm, grau, lief.**
Gehwegpl., 40/40/5 cm, grau, lief.
Gehwegplatten, Format 40/40/5 bzw. 40/20/5 cm, Farbe
grau, liefern.

Einheitspreis für den m² in Worten:

.......................................................
.......................
Menge: 20,000 m²

##### 1.30.8 EINFASSUNGEN VERSETZEN

**1.30.8.0012 Rechteckpfl., 20/10/8 cm, in Seitenräumen (Läufer- Ellbogen oder Reihe nverband) verl.**
Rechteckpfl., 20/10/8 cm, in Seitenräumen (Läufer-
Ellbogen oder Reihenverband) verl.
Rechteckpflaster, Format 20/10/8 bzw. 10/10/8 cm, -auch
in Teilflächen- im Läufer- oder Reihenverband in
Seitenräumen verlegen.

Einheitspreis für den  m²  in  Worten:

.......................................................
.......................
Menge: 55,000 m²

**1.30.8.0014 Gehwegpl., 40/40/4,5, in Seitenräumen, verl.**
Gehwegpl., 40/40/4,5, in Seitenräumen, verl.
Gehwegplatten, Format 40/40/5 bzw. 40/20/5 cm, -auch in
Teilflächen- im Läufer- oder Reihenverband in
Seitenräumen verlegen.

Einheitspreis für den  m²  in  Worten:

.......................................................
.......................
Menge: 20,000 m²

**1.30.8.0015 Rinnenpfl., einreihig, 16-24/16/14 cm vers.**
Rinnenpfl., einreihig, 16-24/16/14 cm vers.
Rinnenpflaster, Format, 24/16/14 cm und 16/16/14 cm, in
Geraden und Bögen, als einreihige  Rinnen- oder
Abschlussbahn -auch in Teillängen- versetzen.

Einheitspreis für den Meter  in Worten:

.......................................................
.......................
Menge: 150,000 m

**1.30.8.0016 HB 12/15/25 cm vers.**
HB 12/15/25 cm vers.
Hochbordsteine, Format 12/15/25 cm, in Geraden und
Bögen, einschließlich der erforderlichen Übergangs-,
Eck- und Parkbuchtsteine, -auch in Teillängenversetzen.

Einheitspreis für den Meter in Worten:

.......................................................
.......................
Menge: 15,000 m

**1.30.8.0017 Gehwegpl., 40/40/4,5, in Seitenräumen, verl.**
Gehwegpl., 40/40/4,5, in Seitenräumen, verl.
Gehwegplatten, Format 40/40/5 bzw. 40/20/5 cm, -auch in
Teilflächen- im Läufer- oder Reihenverband in
Seitenräumen verlegen.

Einheitspreis für den  m²  in  Worten:

.......................................................
.......................
Menge: 35,000 m²

**1.30.8.0018 Betonsteinpfl. bis 8 cm stark schn.**
Betonsteinpfl. bis 8 cm stark schn.
Schnittkante an Pflastersteinen bis 8 cm Stärke mittels
Motorschneidegerät im Nassschnittverfahren herstellen.

Einheitspreis für den Meter  in Worten:

.......................................................
.......................
Menge: 5,000 m

#### 1.33 MARKIERUNGSARBEITEN

##### 1.33.1 FAHRBAHNMARKIERUNG

**1.33.1.0000 VORBEMERKUNGEN**
VORBEMERKUNGEN
Die Ausführung der Markierungsarbeiten erfolgt gemäß
den Zusätzlichen Technischen Vertragsbedingungen und
Richtlinien für Markierungen auf Straßen, Ausgabe 2013
(ZTV M 13). Es sind Markierungssysteme des Typs II zu
verwenden.

Die Richtlinien für die Markierung von Straßen (RMS),
Teil 1 und 2, sind zu beachten.

Die Fahrbahnmarkierung ist als Dauermarkierung in
Heiss- oder Kaltplastik  herzustellen.

Es darf keine vorgefertigte Markierung verwendet
werden.

Abgerechnet wird nur die neu markierte Länge bzw.
Fläche. Im Einheitspreis enthalten ist die
Vormarkierung, sowie die Einmessung und Anzeichnung der
Markierungen. Loser Schmutz ist von der zu markierenden
Fläche zu entfernen.

Bei der Beseitigung von Markierungen wird  die
beseitigte Markierungsfläche vergütet. Bei Pfeil
Buchstabe, Ziffer, Verkehrsschild und Piktogramm ergibt
sich die Fläche aus dem kleinsten umschließenden
Rechteck.
Menge: 0,000

**1.33.1.1000 VORBEREITENDE MASSNAHMEN**
Menge: 0,000

**1.33.1.1010 Bestandsplan vom Altbestand der Fahrbahnmarkierung erstellen**
Bestandsplan vom Altbestand der Fahrbahnmarkierung
erstellen
Vorhandene Markierung innerhalb der Ausbaugrenzen in
einem örtlichen Vermessungsnetz aufnehmen und in einem
Plan Maßstab  1 : 250 darstellen.

Die Arbeiten sind so frühzeitig auszuführen, dass der
Bestandsplan vom Altbestand der Markierungen der
örtlichen Bauüberwachung bereits vor Baubeginn zur
Prüfung und Freizeichnung vorliegt.

Die aufgemessenen Markierungen sind so zu vermaßen,
dass nach dem Aufbringen der Abschlussdecke die
ordnungsgemäße Wiederherstellung in der Örtlichkeit
gemäß der RMS möglich ist.

Einheitspreis für die Pauschale in Worten:

.......................................................
.......................
Menge: 1,000 Pau.

**1.33.1.1040 Nasse Fahrbahndecken trocknen**
Nasse Fahrbahndecken trocknen
Nasse Fahrbahndecken in nicht zusammenhängenden Flächen
schonend trocknen.

Einheitspreis für den m² in Worten:

.......................................................
.......................
Menge: 25,000 m²

**1.33.1.2140 Fahrbahnmarkierung herstellen, unterbrochener Breitstrich, b = 25 cm**
Fahrbahnmarkierung herstellen, unterbrochener
Breitstrich, b = 25 cm
Fahrbahnmarkierung, in reflektierender
Dickschichtmarkierung, weiß, in einer Dicke von 3,0 mm
herstellen.

Unterbrochener Breitstrich (B)
Strichbreite: 0,25 m

Einheitspreis für den Meter  in Worten:

.......................................................
.......................
Menge: 35,000 m

**1.33.1.2300 GRENZMARKIERUNG FÜR HALT- UND PARKVERBOTE**
Menge: 0,000

**1.33.1.2310 Fahrbahnmarkierung herstellen, Zick - Zack - Linie, b = 12 cm**
Fahrbahnmarkierung herstellen, Zick - Zack - Linie, b =
12 cm
Fahrbahnmarkierung, in reflektierender
Dickschichtmarkierung, weiß, in einer Dicke von 3,0 mm,
herstellen.

Zick - Zack -Linie
Strichbreite: 0,12 m

Einheitspreis für den Meter  in Worten:

.......................................................
.......................
Menge: 26,000 m

**1.33.1.2610 BUCHSTABEN UND ZIFFERN**
Menge: 0,000

**1.33.1.2615 Fahrbahnmarkierung herstellen, BUS**
Fahrbahnmarkierung herstellen, BUS
Fahrbahnmarkierung, in reflektierender
Dickschichtmarkierung, weiß in einer Dicke von 3 mm
herstellen.

BUS

Je Haltepunkt sind drei Buchstaben aus Normbuchstaben
4,00 m lang, 12 cm breit,  zu markieren.

Einheitspreis für das Stück  in Worten:

.......................................................
.......................
Menge: 1,000 Stck

#### 1.39 VERMESSUNG

##### 1.39.1 VERMESSUNGSLEISTUNGEN

**1.39.1.0001 Bestandsunterlagen (Kanalbau) durch einen ÖbVI erstellen**
Bestandsplan der ausgeführten Baumaßnahme liefern
Der Bestandsplan ist durch einen Öffentlich bestellten
Vermessungsingenieur  zu erstellen und im Schriftfeld
"Prüfvermerk" ÖbVI  mit Datum und Stempel zu versehen.
Er ist vor der Einreichung der Schlussrechnung
vorzulegen.

Die Bestandspläne sind in folgender Form, zu übergeben:

Ein Papierplot (min. 110 g/m²), gerollt
Ein Papierplott (min. 80 g/m²), gefaltet

Alle Plotts sind gestempelt und unterschrieben
einzureichen.

Folgende Daten sind zusätzlich auf einer CD / DVD zu
liefern:

DXF oder DWG Datei des Bestandsplans und der
Sonderbauwerke
PDF-Datei des Bestandsplans und der Sonderbauwerke
Fotos von Sonderbauwerken
Excel oder ASCII Datei der X, Y, Z -  Koordinaten der
Schächte und Senken (UTM / ETRS89 - Koordinatensystem)

Für Auskünfte bezüglich des Standards der Stadt
Oberhausen hinsichtlich der zeichnerischen Erstellung
der Bestandspläne ist es unbedingt erforderlich, sich
mit der WBO GmbH, Betrieb Kanäle und Straßen, Abteilung
Kataster in Verbindung zu setzen.

Eine DXF-Datei mit dem zu verwendenden Rahmen,
einschließlich Schriftfeld, ist hier erhältlich.

Ihr Ansprechpartner ist Frau Elke Happe, die Sie
telefonisch unter 0208 8578-335 erreichen können.

Die für die zu erstellenden Bestandspläne benötigten
Grundlagen wie Flurkarten, Höhenbolzen und
Aufnahmepunkte sind bei der Stadt Oberhausen,
Fachbereich 5-2-10, Vermessung, Kartographie  in
aktueller Version anzufordern und einzuarbeiten.

Sämtliche Kosten und Gebühren sind in die Position
einzurechnen und werden nicht gesondert vergütet.

Es wird ausdrücklich darauf hingewiesen, dass die VGB
54 "Unfallverhütungsvorschrift Abwasser- technische
Anlagen" sowie die ZH 1 / 77 "Sicherheitsregeln für
Arbeiten in umschlossenen Räumen von
abwassertechnischen Anlagen" beim Aufmessen der
Abwasseranlagen einzuhalten sind.

Ebenfalls weisen wir darauf hin, dass eine Begehung der
abwassertechnischen Anlagen nur nach rechtzeitiger
Voranmeldung (Vorlauf mindestens drei Werkstage) bei
dem zuständigen Kanalmeister erfolgen darf!

Kanalunterhaltung:

Telefon: 0208 8578-4709 oder -4710
Telefax: 0208 8578-4731

Aufbau der CAD-Zeichnung
Allgemeine Hinweise:
Für den Bestandsplan ist das UTM / ETRS89 -
Koordinatensystem zu verwenden.
Die vorgegebenen Layerbezeichnungen sind einzuhalten!
Eigene Layer sind gesondert auszuweisen.
Blattgröße: 1200 x 600 mm
Die Veränderung der Blattgröße ist nur nach  vorheriger
Absprache möglich.
Der Bestandsplan hat zu umfassen:
Lageplan M = 1 : 500 entsprechend den "Vorschriften für
das automatisierte Zeichnen der Liegenschaftskarte in
NRW  ( ZV-AUT )- aktuellste Fassung -"
Längsschnitt M =  L  1 : 500 /  H  1 : 100
Für die gekennzeichneten Sonderbauwerke ist ein
detaillierter Bestandsplan (Maßstab nach Absprache)
nach DIN 1356-1 und DIN ISO 128-50 (aktuellste Fassung)
anzufertigen und in den Pauschalpreis einzurechnen.
Der Bestandsplan ist so zu gestalten, dass nach Faltung
auf DIN A4 - Format das Siegel und die Unterschrift des
Vermessers oberhalb des Schriftfelds zu sehen ist. Alle
weiteren Angaben und deren Anordnung sind dem
Musterplan zu entnehmen.
Inhalte des Bestandsplans:
Längsschnitt

Bauzeit:
Tag / Monat / Jahr (von bis)

Unternehmer:
Name und Anschrift des Unternehmens

Schachtnummer:
Achtstellig. Die ersten 4 Zahlen sind die EZG-Nr.
(Einzugsgebietnummer). Die letzten 4 Zahlen sind die
fortlaufende Nummerierung für die Schächte.

Angaben an den Schachtachsen zu den Einläufen:
Straßenname mit Höhe über NN und Rohrdurchmesser
z. B.  E (Einlauf) A-Straße DN 300 Stz 38,69

Längsschnitt-Datenfeld:

Haltungs-Nr.:
Die Haltungs-Nr. ist bei der WBO GmbH zu erfragen

Gefälle:
In Promille

Rohrdurchmesser:
DN  Angabe oder Mauerwerk Breite/Höhe mit
Materialangabe (z.B. DN 600 B für Beton)

Geländehöhe:
Deckelhöhe über NN

Kanalsohle:
Sohlenhöhe über NN

Haltungslänge :
Strecke von Schachtmitte  zu Schachtmitte

Stationierung:
Haltungslängen werden von Haltung zu Haltung aufaddiert

Stationierungs-Nr.:
Ist im Längsschnitt und Lageplan anzugeben

Erläuterung zur Stationierungs-Nr.:
Im Längsschnitt wird die Schacht-Nr. über dem Schacht
angegeben. Die Schacht-Nr. ist zur Darstellung im
Lageplan, auf Grund Ihrer Länge, nicht praktikabel.
Daher wird an der Schachtachse, unter dem Längsschnitt,
eine zusätzliche Nr. (in einem 10 mm umschließenden
Kreis)  mit fortlaufender Nummerierung eingefügt. Diese
Nummer wird im Lageplan an Stelle der Schacht-Nr.
aufgeführt.

Der Beginn der Nummerierung hängt davon ab ob der 1.
Schacht von Vorflut an neu gebaut worden ist oder
vorhanden war.  Bei Neubau des Schachtes beginnt die
Nummerierung mit 1 und bei Anschluss an den alten
Schacht mit 0.

Wenn bei einer Baumaßnahme mehr als ein Bestandsplan
erforderlich ist, muss die Gesamtlänge auf dem letzten
Plan addiert dargestellt werden.

Lageplan

Topographie

Gehweghinterkante, eingemessene Gebäude- kanten bis 10
m Tiefe

Materialangaben der Oberflächen

Im Lageplan sind die gesamten öffentlichen
Verkehrsflächen einschließlich der angrenzenden
Bebauung sowie die Flur und Flurstückgrenzen
darzustellen. Einzutragen sind der Baumbestand, die
Anlagen der Straßen mit Kennzeichnung der
Bordsteinkanten (oben/unten) und Überfahrten,
Parkstreifen mit Anzahl der Parkplätze, Radwege,
Angebotsstreifen, Kennzeichnung der Art der
Oberflächenbefestigungen,  Kanaldeckel, Gas- und
Wasserschieberkappen, Schieberkappen für Kabelzug der
Notentleerung bei Abflußbegrenzern, Straßeneinläufe und
Straßenleuchten, Verkehrsbeschilderung sowie
Lichtsignalanlage und Straßenmarkierungen.

Der Lageplan muss so ausgerichtet werden, dass die
Vorflut nach links verläuft. Der Lageplan ist parallel
unter dem Längsschnitt anzuordnen. Die Lage der
Schächte im Lageplan sind nach Möglichkeit in
senkrechter Achse auf den Längsschnitt auszurichten.

Die Schächte des neuen Entwässerungskanals sind mit
einem Kreis (Durchmesser 2,5 mm) darzustellen. Der
Kanal ist mit einer Doppellinie sowie Mittelachse, mit
einem Seitenabstand von 1mm zur Achse darzustellen.
Kanäle > 1,00 m werden im Originalmaßstab dargestellt.
Die vorhandenen Schächte werden mit einem Kreis und
Viereck (Durchmesser 2mm) dargestellt und nur mit einer
Mittellinie zum neuen Kanal verbunden. An den Schächten
sind im Lageplan Schachtnummer, KD und KS darzustellen.

Alle vorhanden Schächte und Haltungen, die als
Endhaltung in den neuen Kanal münden, sind mit einer
Mittellinie darzustellen. Die neue Haltungslänge der
vorhandenen Kanäle, die sich durch den Neuanschluss
ergibt, ist wie auch der Durchmesser und die
Gefälleangabe, an der Mittelachse anzugeben. Die
Fließrichtungspfeile sind an der Kanalaußenkante
anzuordnen

Hausanschlüsse und Senken werden mit einem Dreieck und
einer 10 mm langen Linie lotrecht auf die Außenkante
des Kanals gesetzt. Die Stutzenmaße werden gegen
Fließrichtung gemessen und auf der 10 mm Linie
dargestellt. Beim Hausanschluss wird vom Endpunkt der
Linie aus eine punktierte Linie zum Haus gezogen auf
das sich das Stutzenmaß bezieht. Vor dem Stutzenmaß für
die Senken ist das Kürzel SK zu setzen. Die Darstellung
der Hausanschlüsse und der Senken ist im Musterplan zu
ersehen.

An den Senken für die Oberflächenentwässerung in der
Straße ist eine fortlaufende Nummerierung (in einem 7,5
mm umschließenden Kreis  z. B. R2) anzuordnen.

Schachtbauwerke (Sonderbauwerke) sind in tatsächlicher
Form mit Einstieg darzustellen.

Die Maßangaben des Bestandsplanes sind die alleinige
Grundlage für die Abrechnung.

Einheitspreis für die Pauschale in Worten:

.......................................................
.......................
Menge: 1,000 Pau.

**1.39.1.0002 Bestandsunterlagen Straßenbau (Fertigstellung) durch einen ÖbVI erstel len lassen**
Bestandsunterlagen Straßenbau (Fertigstellung) durch
einen ÖbVI erstellen lassen
Es ist ein Bestandsplan der Straßenbaumaßnahme nach
Fertigstellung Baumaßnahme von einen Öffentlich
bestellten Vermessungsingenieur zu erstellen.

Für den Bestandsplan sind von allen darzustellenden
Punkten, Koordinaten und Höhen, aus den bei der Stadt
Oberhausen verbindlichen Lage- und Höhensystemen, zu
ermitteln.

Die Messgenauigkeit soll in der Lage +/- 5 cm  und in
der Höhe +/- 2 cm  sein.

Die gesamte öffentliche Verkehrsfläche ist
darzustellen.

Einzutragen sind der Baumbestand, die Anlagen der
Straße mit Kennzeichnung der Art der
Oberflächenbe festigung, Fahrbahn, Gehwege mit
Bordsteinkanten,  Überfahrten, Parkstreifen, Rinnenbahn
mit Straßenabläufen, Straßenbeleuchtung,
Verkehrseinrichtungen, Verkehrssignalanlagen,
Verkehrsschilder, Fußgängerüberwege, usw.

Die Kanalisation mit allen Schächten und sämtliche
Schieberkappen sind in den Bestandsplan einzutragen.

Der zu erstellende Bestandsplan ist als DXF- oder  DWG-
und als PDF-Datei zu liefern.

Die Vermessungspunkte sind als  ASCII-Datei auf CD zu
liefern.

Der Bestandsplan als Papierplot ist  gestempelt und
unterschrieben in 3-facher Ausfertigung zu liefern.

Die erste Ausfertigung ist gerollt und die beiden
anderen Ausfertigungen sind gefaltet.

Eine DXF-Datei mit dem zu verwendenden Rahmen
einschließlich Schriftfeld und ein Leitfaden zur
Erstel lung von Straßenbestands- plänen in Form einer
Textdatei sind bei der WBO Wirtschaftsbetriebe
Oberhausen GmbH erhältlich.

Kontakt:
info-netztechnik@wbo.oberhausen.de.

Die für die Lagepläne benötigten Grundlagen wie z. B.
ALK, Nivellement- und Aufnahmepunkte sind bei  der
Stadt Oberhausen, Fachbereich 5-2-10, Vermessung,
Kartografie  in aktueller Version und mit neuesten
Datum anzufordern und einzuarbeiten.

Kontakt:
bereich.vermessung_und_kataster
@oberhausen.de.

Sämtliche Kosten und Gebühren sind in den
Einheits preis dieser Position einzurechnen und werden
nicht  gesondert vergütet.

Weiterhin sind zum Bestandsplan Flächen- und
Längenberechnungen sowie Massenermittlungen vorzulegen.

Die Ermittlung der tatsächlichen Flächeninhalte und
Längen erfolgt unter Berücksichtigung der
Abrechnungsregeln der VOB in der jeweils neuesten
Fassung.

Ausdrucke der Flächenberechnungen als Protokoll der
Berechnung mit Punktnummer, Rechts- und Hochwert  sowie
der Positionssumme sind anzufertigen.

Der Ausdruck der Längenberechnung erfolgt wie vor
beschrieben getrennt nach Linienarten.

Der Bestandsplan ist  vor der Einreichung der
Schlussrechnung vorzulegen.

Einheitspreis für die Pauschale in Worten:

.......................................................
.......................
Menge: 1,000 Pau.

##### 1.39.2 VERMESSUNGSLEISTUNGEN DURCH DEN AN

**1.39.2.0020 Ausführung von vermessungstechnischen Arbeiten durch den AN**
Ausführung von vermessungstechnischen Arbeiten durch
den AN
Ausführung von zusätzlichen vermessungstechnischen
Arbeiten durch den Auftragnehmer zur Sicherstellung
eines ausreichenden Längs- und Quergefälles für die
Oberflächenentwässerung. Die vorhandenen Höhen der
Grenzbebauung sind anzunehmen. Die Vermessungsarbeiten
müssen jeweils so rechtzeitig erfolgen, dass
grundsätzlich ein kontinuierlicher Bauablauf
gewährleistet ist.

Im Einheitspreis sind auch die Kosten für Achs- und
Grenzabsteckungen sowie für die notwendigen
Kontrollmessungen während der Bauausführung enthalten.

Die Vermessungsleistungen sind in eigener Zuständigkeit
und Verantwortung zu erbringen.

Hinweis
Die Angabe der Grenzen des Geländes gemäß VOB / B § 3
(2) erfolgt durch den AG. Das Abstecken der Hauptachsen
der baulichen Anlagen erfolgt entgegen der VOB / B § 3
(2) durch den AN. Die Kosten für diesen erhöhten
Aufwand sind in den Einheitspreis dieser Position
einzukalkulieren.

Einheitspreis für die Pauschale in Worten:

.......................................................
.......................
Menge: 1,000 Pau.

**1.39.2.0021 Bestandsunterlagen des Altzustands erstellen**
Bestandsunterlagen des Altzustands  erstellen

Es ist ein Bestandsplan des Altzustands vor Beginn der
Baumaßnahme zu erstellen.

Die Messgenauigkeit soll in der Lage +/- 5 cm  und in
der Höhe +/- 2 cm  sein.

Die gesamte öffentliche Verkehrsfläche ist
darzustellen.

Einzutragen sind die Anlagen der  Straße mit
Kennzeichnung der Art der Oberflächenbefestigung,
Fahrbahn, Gehwege mit Bordsteinkanten,  Überfahrten,
Parkstreifen, Rinnenbahn mit Straßenabläufen,
Straßenbeleuchtung, Verkehrseinrichtungen,
Verkehrssignalanlagen, Verkehrsschilder, bestehende
Markierung, Fußgängerüberwege usw.

Die Kanalisation mit allen Schächten und sämtlichen
Schieberkappen sind in den Bestandsplan einzutragen.

Sämtliche Kosten und Gebühren sind in den
Einheits preis dieser Position einzurechnen und werden
nicht  gesondert vergütet.

Einheitspreis für die Pauschale in Worten:

.......................................................
.......................
Menge: 1,000 Pau.
